# Sanierung Hauptgebäude
Angebotsaufforderung (GAEB 90, DA83)
Eröffnung: 17.07.23 11:00
Ende der Zuschlagsfrist: 07.08.23
Währung: EUR
Auftraggeber: Gemeinde Unterensigen

## Sanierung Hauptgebäude
Datum: 17.06.23

### Bereich 1 ALLGEMEINES

*Hinweis*
BAUBESCHREIBUNG HAUPTGEBÄUDE

Vorbemerkung
Auf Basis der Digitalisierung von Schulen sowie der
energetischen Sanierung der Beleuchtung sowie die damit
verbundenen Ertüchtigungen im Anlagen- und Brandschutz
wird die Grundschule Unterensingen "elektrisch
generalsaniert" Dies betrifft die Bauteile Grundschule
( Hauptbau ), Musikpavillion sowie das Gebäude
Grundschulbetreuung.
Mit der Maßnahme begonnen wird 2022 im Musikpavillion (
BA 1 ) gefolgt vom Hauptbau (BA 2) im Herbst 2023 sowie
dem Geb. Grundschulbetreuung ( BA 3 )

Die vorliegende Ausschreibung umfasst die Arbeiten im
2. Bauabschnitt Hauptgebäude.

Folgende Maßnahmen sind geplant:

1 Abbrucharbeiten:
Alte Leitungsinstallationen und Kabelführungen werden
ausgebaut. Alte Beleuchtungskörper und Geräte
( Schalter u. Steckdosen ) werden demontiert und
entsorgt.

1.1 Sonnenschutz
Der bauseitige vorhandene Sonnenschutz wird neu
verkabelt und über KNX gesteuert.

1.2 Heizungstechnik
Heizkörper und Rohrleitungen bleiben bestehen.
Steuerung ( Einzelraumregelung ) wird neu verkabelt
soweit diese in die Abbruchmaßnahmen eingreift.

1.3 Sanitärtechnik
Erneuerung der Installation in zugänglichen Bereichen
soweit möglich

1.4  Elektrotechnik/EDV
Erneuerung der gesamten Installation ab Gebäude
Haupverteiler

1.5 Lüftungstechnik
Im Bestand ist eine Lüftungsanlage vorhanden, diese
wird aus der neu zu errichtenden Elektrounterverteilung
versorgt.

1.6 MSR-Technik
Nach Neuinstallation der Leitungsanlagen erfolgt die
Wiederinbetriebnahme

1.7 Aussenanlagen
Keine Maßnahmen vorgesehen.

2 Normen und Vorschriften
Alle neu zu erbringenden Bauleistungen werden
entsprechend den derzeit gültigen Normen bzw. den
anerkannten Regeln der Technik ausgeführt. Dies gilt
sinngemäß auch für alle einzubauenden Geräte. Eine
Anwendung der derzeit gültigen Normen für bestehende
Bauteile, Geräte etc. wird explizit ausgeschlossen.
Alle neu zu erbringenden Bauleistungen werden mit
bauaufsichtlich zugelassenen Werkstoffen oder mit
Werkstoffen mit Prüfzeugnis nach Herstellerangaben
ausgeführt.

*Hinweis*
WEITERE BESONDERE VERTRAGSBEDINGUNGEN

1.Bauschild

= Entfällt =

2.Sicherheits- und Schließdienst

Der Baustellen-Bereich und der Bauzaun sind von den
Auftragnehmern, die abends die Baustelle zuletzt
verlassen, ordnungsgemäß zu verschließen. Die
entsprechenden Schlüssel werden den Firmen von Seiten
der Bauleitung zur Verfügung gestellt.

3.Bautagebuch

Alle Firmen sind verpflichtet ein Bautagebuch zu führen
und wöchentlich an die Bauleitung einzureichen.
Einzutragen sind Anzahl und Qualifikation der
Mitarbeiter, Tätigkeit in Stichworten, besondere
Vorkommnisse, Wetterereignisse sofern relevant,  sowie
Arbeitsantritt und Verlassen der Baustelle in
Minutengenauigkeit.

4.Zu Ziffer 2.1 KEVM (B) BVB

Container oder Wohnwagen zum ständigen Aufenthalt von
Personen dürfen im Baustellenbereich nicht aufgestellt
werden.

5.Verantwortliche Person

Der zur Auftragserteilung vorgesehene Bieter hat vor
der Auftragserteilung mind. eine für die Leitung der
Ausführung verantwortliche, deutschsprechende
qualifizierte Person zu benennen, die zur Entgegennahme
von Weisungen im Sinne der VOB/B § 4 (1) berechtigt ist
und während der Arbeitszeit ständig auf der Baustelle
anwesend oder erreichbar sein muss.

6.Baustellenabfall

Die Beseitigung aller von den eigenen Arbeiten des
Auftragsnehmers herrührenden Verunreinigungen und das
Abfahren bzw. das Entsorgen des Baustellenabfalls von
der Baustelle hat mindestens wöchentlich durch den
Auftragnehmer zu erfolgen.

7.Winterbaumaßnahmen

Das Schützen gegen Winterschäden sowie die Schnee- und
Eisbeseitigung ist ohne besondere Aufforderung vom
Auftragnehmer durchzuführen. Der dafür erforderliche
Aufwand ist in die Einheitspreise einzurechnen.
Ein besonderer Vergütungsanspruch für diese Leistung
nach VOB/B § 2 Nr. 6 entsteht nicht.

8.Baustelleneinrichtung

Die Sanierung des Gebäudes findet im laufenden
Schulbetrieb ( in den Nebengebäuden ) statt.
Der Schulhof steht im Baustellenbetrieb nicht als
Lager-, Transport-, oder Verkehrsfläche zur Verfügung.
Der Baustellenbereich wird im Außenbereich mit einem
Bauzaun verschlossen.
Die Zufahrt zur Baustelle ist nur in begründeten
Sonderfällen nach Absprache mit der Schule und der
Bauleitung möglich.

Anlieferung von Materialien in größerem Umfang können
in Abstimmung mit der Bauleitung und den
Verantwortlichen der Schule zu bestimmten Zeiten,
außerhalb der Pausenzeiten, zugelassen werden.
Wartezeiten bei der Zu- und Abfahrt in Folge von Pausen
werden nicht vergütet. Im Schulhof können LKW nicht
wenden. Grundsätzlich ist die Rückwärtsfahrt nur mit
Einweiser zulässig.

Die Bauwasserversorgung wird an einer Stelle auf der
Baustelleneinrichtung zentral hergestellt. Eventuell
notwendige Schläuche sind vom AN selbst beizubringen,
zu verlegen und wieder abzubauen.

Die Baustromverteilung  erfolgt ebenfalls zentral mit
zusätzlichen Unterverteilungen in jedem Geschoss.

Eine zentrale WC Anlage (kein Dixie) stellt der Bauherr
im Bereich der BE Fläche zur Verfügung. die Benutzung
der Schul WC ist untersagt.

 Es wird zusätzlich empfohlen die Baustelle vor Abgabe
des Leistungsverzeichnisses zu besichtigen.

*Hinweis*
HINWEIS ZUR FABRIKATS- UND MATERIALBINDUNG

Die Sanierung der Grundschule Unterensingen wird in
einem Zeitraum von mehreren Jahren in drei
Bauabschnitten bewerkstelligt. Zur Sicherung der
Einheitlichkeit des Erscheinungsbildes, zur
Durchgängigkeit von Wartungen gleichartiger Bauteile
und effizienter Ersatzteilbevorratung werden
für den zweiten und dritten Bauabschnitt die im ersten
Bauabschnitt verarbeiteten Produkte in den
Leistungsverzeichnissen vorgeschrieben. Abweichungen
hiervon sind bei nicht vorgegebenen
Produkten im Leistungsverzeichnis zulässig.

Abweichend zur VOB muss gemäß VOB, Teil A § 7, Abs.4,
Nr. 1 das ausgeschriebene Produkt angeboten werden.

Alle Sichtbaren Materialien, Bauteile, Oberflächen und
Qualitäten sind genau nach den Vorgaben
des LV anzubieten.
Änderungen sind lediglich bei auslaufenden
Produktlinien oder vergleichbaren Situationen zulässig.

Dies ist dann im Einzelfall bereits in einem
Anschreiben zum Angebot vom Bieter anzukündigen
und zu erläutern.
Dieses Verfahren ist konform zu den Vergaberichtlinien
für kommunale Auftraggeber.

*Hinweis*
HINWEISE ZUR ARBEITSSICHERHEIT

Im Rahmen der Ausführung der Arbeiten sind von allen am
Bau beteiligten Unternehmern die
gesetzlichen Regelungen der Arbeitssicherheit,
insbesondere die Unfallverhütungsvorschriften und
deren Regelwerke zu beachten.

1. SiGe-Koordinator

Zur Sicherstellung und Koordination der
sicherheitstechnischen und gesundheitlichen Belange hat

der Bauherr einen SiGeKo bestellt. Der SiGeKo ist
hinsichtlich aller sicherheitsrelevanten Aspekte
weisungsbefugt, seine Anordnungen und Hinweise sind zu
beachten.

3.  SiGe-Plan
Im Rahmen der Ausführungsplanung ist ein SiGe-Plan
erstellt und wird entsprechend dem Baufortschritt ggf.
geändert und angepaßt.  Der Sige-Plan stellt ein
Konzept für den sicherheits- und gesundheitsrechtlichen
Baustellenbetrieb dar.  Im SiGe-Plan sind die
bedeutsamen zu erwartenden Gefahren mit den
erforderlichen sicherheitstechnischen Maßnahmen
ermittelt und dargestellt.

4.  Allgemeine Hinweise zur Baustellen-Verordnung und
Arbeitsschutz-Gesetz
 Das genannte Bauvorhaben fällt unter den
Geltungsbereich der Baustellenverordnung  (BaustellV
vom 10.06.1998).
Aus diesem Grunde wurde in der Planungsphase durch den
vom Bauherrn beauftragten SiGeKo der Sicherheits- und
Gesundheitsschutzplan (SiGePlan) und die Unterlage
(Baumerkmalsakte) erstellt. Sie sind auf der Grundlage
der BaustellV und den Regeln zum Arbeitsschutz auf
Baustellen RAB 10, RAB 31 und RAB 32 erarbeitet.
Die auf der Basis der Werksplanung erstellte Fassung
wird Vertragsbestandteil und die daraus resultierenden
Forderungen an den Arbeitsschutz auf der Baustelle
geschuldete werksvertragliche Leistung.
Daher sind sämtliche organisatorischen Maßnahmen(z.B.
Unterweisungen, Schulungen, persönliche
Schutzausrüstung etc.) zu beachten, die auf der Basis
des geltenden Arbeitsschutzrechtes dem Auftragnehmer im
Zusammenhang mit seinen beauftragten Leistungen
abverlangt werden.
Die darin enthaltenen Festlegungen zu
"  Arbeitssicherheit,
"  Brandschutz,
"  Gesundheitsschutz und
"  Umweltschutz
sind gemäß § 5 BaustellV durch alle Arbeitgeber (auch
solche ohne eigene Arbeitnehmer) auf der Baustelle zu
beachten und gelten somit als verbindliche Bestandteile
des Werkvertrages. Hierzu zählen insbesondere:

Beschreibung der Nachweise die vor dem Beginn der
Arbeiten vom Auftragnehmer zu erstellen und dem
SIGE-Koordinator auf Verlangen vorzulegen sind:
Erforderliche Gefährdungsbeurteilung gemäß § 5 ArbSchG

Nachweis der arbeitsmedizinischen Vorsorgeuntersuchung
gemäß berufsgenossenschaftlicher Vorschriften und
gesetzlicher Regelungen
Nachweis der Ausbildung der benannten Ersthelfer gemäß
berufsgenossenschaftlicher Vorschriften und
gesetzlicher Regelungen
Nachweis der letzten Unterweisung der Mitarbeiter gemäß
DGUV Vorschrift 1 § 4, diese darf nicht älter als ein
Jahr sein.
Arbeitsanweisungen gemäß §4 ArbSchutzG (z.B. Demontage-
/ Abbruchanweisungen, Arbeitsschutz- und
Betriebsanweisungen) Überprüfung von Maschinen und
Geräten gemäß BetriebssicherheitsVO
Befähigungsnachweis gemäß ZTV-SA 97 - erforderlich bei
Arbeiten im Bereich des öffentlichen Verkehrs

*Hinweis*
SPEZIELLER HINWEIS ZUR KOORDINATION ELEKTRO- UND
TROCKENBAU

Hinweis auf DIN 18299 ( Allgemeine Regelungen für
Bauarbeiten jeder Art )
DIN 18382 Errichtung von elektrischen Anlagen und DIN
18340 Trockenbauarbeiten:

Im beschriebenen Bauvorhaben werden durch das Gewerk
Trockenbau neue Unterdecken
eingebaut. Zu einem großen Teil werden Elektroleitungen
für Leuchten, Lautsprecher, Rauchmelder etc.
direkt unterhalb der Rohdecke mit qualifizierten
Befestigungsmaterial verlegt und müssen
durch die Beplankungen des Trockenbauers
hindurchgeführt werden.
Das Heranführen und das Vorhalten von Kabelschlaufen
oberhalb der vorgesehenen Durchführungen ist eine
Hauptleistung der Elektrofirma. Das Herstellen von
Kabelschlaufen, die Kennzeichnung  und die Weitergabe
entsprechender Informationen an das Gerwerk Trockenbau
zur weiteren Verarbeitung dieser Leitungen ist
eine Leistung des Elektrogewerkes und mit den
Angebotspreisen abgegolten.
Das Herstellen von passgenauen Bohrungen einschl. das
Durchfädeln der Elektroleitungen durch die
Brandschutzbeplankungen ist nach DIN 18340 Aufgabe des
Gewerks Trockenbau.
Dabei ist u.a. bei Brandschutzunterdecken darauf zu
achten dass Mehrfachleitungen einzeln, mit den nach LAR
vorgeschriebenen Abständen gegeneinander durchgeführt
werden um den Einbau von Brandschottungen zu vermeiden.
Größere "Leitungsbündel" über Kabeltrassen sowie über
Brüstungskanälen werden mit Brandschotts versehen. Die
Elektrofirma hat nach DIN 18229 Pkt. 4.2.2 die
Durchführung dieser Trockenbauleistungen in geeigneter
Weise zu beaufsichtigen um sicherzustellen, dass keine
Leitungen in den Zwischendeckenbereichen vergessen, und
an den dafür vorgesehenen Stellen durchgeführt werden.
Analog gelten diese Ausführungen ebenfalls für Arbeiten
die im Zusammenhang mit der Anbringung einer weiteren
Unterdecke ( Akustikdecke o.ä. ) stehen.
Nach DIN 18340 Pkt. 4.2.14 ist das Herstellen von
Aussparungen Halterungen und Unterkonstruktionen
für Leuchten, Dosen und sonst. Einbauteilen eine
Leistung die durch das Gewerk Trockenbau
nach aktuell gültigem Deckenspiegel des
Architekturbüros erbracht wird.
Durch dieses Gewerk ist sicherzustellen, dass die für
die Einbauteile vorgesehenen Leitungen sichtbar und
leicht erreichbar sind. ( Im Regelfall durch die
Einbauöffnung geschoben werden ).
Der Anschluß und der Einbau der vorstehend
beschriebenen Teile erfolgt durch das Gewerk Elektro.
Die Vorbereitung der Oberflächen ( Schleifen, Spachteln
und Lackieren ) hat durch den Trockenbauer
bzw. ein anderes damit beauftragtes Fachgewerk vor dem
Einbau zu erfolgen.

Unstimmigkeiten zwischen den beteiligten Firmen sind
ohne Aufschub mit der Bauleitung zu klären.
Aufwendungen für über die Beschreibung hinausgehenden
Leistungen nach VOB Teil C sind arbeitstäglich bei der
Bauleitung anzumelden und zu rapportieren.

#### Abschnitt 1.1 ABNAHMEN / REVISION / EINWEISUNG

**1.1.10 Abnahmen**
ABNAHMEN:

Folgende Anlageteile sind durch den  TÜV-oder
Sachverständigen abzunehmen:
- Elektroinstallation
- Erdungs - und Blitzschutzanlage
- Sicherheitsbeleuchtung
- Brandschott´s ; Brandabschottungen und
Brandschutzverkleidungen
- Erweiterung Brandwarnanlage
- RWA-Anlage
- Erweiterung Sprachalarmierungsanlage
- sonst. Sicherheitsrelevanten Anlagen und
Aufschaltungen.

Unmittelbar nach Auftragserteilung ist dem AG
mitzuteilen, wer die Sachverständigenabnahme ausführt.
Der Sachverständige ist baubegleitend in regelmäßigen
Abständen in die Maßnahmen einzubinden.

Spezielle Anforderungen an die Abnahmen:

Starkstromanlage:
Abnahme der Starkstromanlageanlage mit Sachverständigem
nach freier Wahl einschließlich Einweisung
und Übergabe an das Bedienpersonal.

Blitzschutzanlage:
Abnahme der Blitzschutzanlage mit Sachverständigem nach
freier Wahl.

Sicherheitsbeleuchtung:
Abnahme der Sicherheitsbeleuchtungsanlage mit
Sachverständigem nach freier Wahl einschließlich
Einweisung und Übergabe an das Bedienpersonal.

Brandschotts:
Abnahme der Brandschotts mit Sachverständigem nach
freier Wahl, Datenblätter aller verwendeten Materialien
einschl. Zulassungen in Revisionsunterlagen und zur
Übergabe an den Brandschutzgutachter.

Brandwarnanlage und Sprachalarmierungsanlage:
Abnahme der Anlagen mit einem Sachverständigem nach
freier Wahl einschließlich Einweisung und Übergabe an
das Bedienpersonal.
Sollte während der Baumaßnahme die Einbeziehung der
örtlichen Feuerwehr erforderlich sein,
erfolgt die Koordination und die Kostenübernahme über
den AG

RWA-Anlagen:
Abnahme der RWA Anlagen mit Sachverständigem nach
freier Wahl
einschließlich Einweisung und Übergabe an das
Bedienpersonal.
Menge: 1,000 PSCH

**1.1.20 Revision**
REVISION:

Nach Abschluß der Installationsarbeiten sind
Bestandspläne anzufertigen.
Die vollständige Installation ist in Grundrißpläne
einzutragen; die Pläne müssen auch eine Darstellung der
wesentlichen Leitungsführung und Stromkreisnummern
enthalten.
Der Aufbau jeder Verteilung muß in einem Plan
festgehalten werden.
Aus dem Verteilungsplan muß die Größe und Art der
Zuleitung und deren Herkunft, die Größe der Absicherung
und die Größe und Art der abgehenden Leitungen
hervorgehen und die Stromkreisnummer angegeben sein;
die Beschriftung muß mit der gravierten
Verteilungsbeschriftung übereinstimmen.

Die Bestandszeichnungen sind mit allen technischen
(Funktionsbeschreibung) und funktionellen (Pläne)
Angaben zu versehen und erfassen den Endzustand der
ausgeführten Anlagen. Grundlage der Grundrisse,
Schnitte und Ansichten sind die Bestandspläne des
Architekten.

Die Revisionsunterlagen bestehen aus:

- Inhaltsverzeichnis,
- Grundrisspläne TGA mit Schnitten, M 1:50,
- Zentralenpläne mit Schnitten, M 1:50 / 1:20,
- Detailpläne 1:20 sowie
- System-, Funktions- und Schemazeichnungen mit
eingetragenen Betriebsmittelkennzeichnungen,
- Stromlaufpläne für sämtliche Verteiler, Schaltanlagen
- Übersichtspläne, Schemapläne
- Aufbaupläne, Gerätelisten
- Datenpunktlisten,
- Info-Punktelisten
- Bedienungsanleitungen
- Wartungsanweisungen

Bestandsunterlagen, bestehend aus:
- 3 x Installationspläne (CAD - Format DWG/DXF und pdf)
- 3 x Verteilerpläne (CAD -  und pdf)
- 3 x Meßprotokolle nach VDE 0100 (pdf)
- 1 x USB-Datenträger (alle Unterlagen der
Dokumentation als pdf )
- 3 x als Farb-Pausen in einem Ordner zusammengestellt.

Bedienungs- und Wartungsaneisungen:

Sämtliche Anlagenteile sowie Schalt-, Schutz- und
Anzeigegeräte sind dauerhaft zu beschildern. Sie
kennzeichnen eindeutig Anlage, Gerät, Leistung,
Funktion und Stellungen von Stellgliedern. Das System
der Beschilderung erfolgt Gewerke übergreifend und
durchgängig für sämtliche Gewerke der gesamten
Baumaßnahme.
Die Bedienungs- und Wartungsanweisungen werden nach
folgender Gliederung aufgebaut:

Anlagenbeschreibung:
- Anlagencharakteristik mit Ortsbestimmung
- Garantiewerte
- Betriebsdaten
- Installationsdaten
- Spezialmerkmale

Bedienungsanweisung:
- Bedeutung und Lage der Bedienorgane
- Bedienungsreihenfolge in Abhängigkeit der
Betriebsweise
- Sicherheitseinrichtungen
- Betriebsunterbrechung
- Wirtschaftlichste Betriebsart
Alle Bedienungsvorgänge sind je Anlage in richtiger
Reihenfolge
aufzuführen und zusammen mit den dazugehörigen
Funktionskontrollen in einer Checkliste
zusammenzufassen.

Wartungsanweisungen:
- Fehlersuchtabelle
- Spezialwerkzeuge
- Vorgeschriebene behördliche Kontrolle und Überwachung
in Art und Zeitfolge erläutert
Der jeweilige Wartungsumfang ist detailliert, in
Abhängigkeit des
Wartungszeitraumes, nach einer sogenannten
Inspektionstabelle, aufzulisten.
- Ersatzteilaufstellung
- Reserveeinrichtungen
Alle dem Verschleiß oder Bruch unterliegenden
Anlagenteile sind tabellarisch unter Angabe der nötigen
Daten aufzuführen.
Zu den Ersatzteilen gehören nicht nur komplette
Einheiten, sondern auch Einzelteile, die der Hersteller
nach Zweckmäßigkeit angibt.
Die Ersatzteilliste enthält für jedes Teil:
Hersteller / Typ / Fabrikat / Größe / Leistung.
Leistungsliste über Messungen
- Tabellarische Auflistung aller Messungen
- Protokolle über alle durchzuführenden Messungen:
- Prüfprotokoll für elektrische Anlagen sämtlicher
Stromkreise
(Schleifen Isolationswiderstand)  sofern diese dem
Leistungsprogramm zuzuordnen sind
- Sichtabnahmeprotokolle der Fachbauleitung für nicht
zugängliche Installationsbereiche (z. B.
Zwischendecken, Schächte)

Zulassungsbescheide / Abnahmebescheinigungen:
- Kopien (behördlicher) Prüfbescheinigungen und
Werkstattteste

Funktionsschema:
Alle Zentralen und Unterstationen sind mit farbig
angelegten Anlagenschemata auszustatten, welche
Funktion, technische Daten, Schaltungen, Sollwerte,
Messstellen und Kontrolleinrichtungen enthalten.
Die Schemazeichnungen sind auf dauerhaft
verwindungssteifer
Unterlage aufgebracht und müssen einen
alterungsbeständigen
Oberflächenschutz haben, der ein Vergilben und
Farbänderungen ausschließt (in Folie verschweißte
Ausführung). Diese sind zu bemustern und mit der
Bauüberwachung abzustimmen.
Menge: 1,000 PSCH

**1.1.30 Einweisungen**
EINWEISUNGEN:

Einweisung des Nutzers und Bauherr

Werden auf Veranlassung der Bauleitung vor Abnahme
einzelne Anlagenteile für Probebetrieb anderer Gewerke
in Betrieb genommen, so haftet der AN für
ordnungsgemäße Betriebsweise und Einhaltung der
erforderlichen Schutzmaßnahmen.
Sämtliche Mängel sind bis spätestens 6 Wochen nach
erfolgter Abnahme und Übernahme des Gebäudes zu
beheben. Sollten nach Ablauf dieser Frist Mängel nicht
beseitigt sein, so wird der AG mit Hilfe von
Sonderfachingenieuren diese Mängelbeseitigung
abwickeln. Die hierbei anfallenden Kosten werden
erfasst und von der Schlussrechnung in Abzug gebracht.
Der Nutzer ist vom AN ausführlich in die einzelnen
Anlagen anhand der Bestandsunterlagen vor Ort
einzuweisen.
Menge: 1,000 PSCH

### Bereich 2 STARKSTROMANLAGEN

#### Abschnitt 2.1 BAUSTROMVERSORGUNG

*Hinweis*
HINWEISTEXT SYSTEM UND QUALITÄTSBESCHREIBUNG /
BAUSTROMVERSORGUNG

Durch den AN Elektro ist über die gesamte Bauzeit ein
Bauprovisorium für die Ausbaugewerke herzustellen:
Die Baustromversorgung für die Ausbaugewerke ist im
Bereich Elektro zu kalkulieren.
Hauptverteiler und Unterverteiler nach Bedarf.  Für die
Ausbaugewerke sind die Verkehrswege, vor allem auch in
den Untergeschossen, behelfsmäßig unfallsicher zu
beleuchten. Beleuchtung mittels Schaltuhr sowie
Hand-Automatik-Schaltung gesteuert. Für die
Baustromversorgung und die Kalkulation sind noch
besonders zu beachten: VDE 0100, VDE 0612, BGV ;
Instandsetzung und Wartung gemäß den gesetzlichen
Vorschriften.

Die Baustromversorgung ist nach den gültigen
Vorschriften von DIN VDE 0100 / Teil 704 zu erstellen.
Der Anschluß ist ggfs. beim zuständigen EVU zu
beantragen. Die Vorschriften des örtlichen EVU`s sind
zu beachten.
Das Bauprovisorium dient zur Sicherheit auf der
Baustelle.
Die dazu erforderlichen Anweisungen des zuständigen
SIGEKO sind dabei einzuhalten.

Während der gesamten Bauzeit sind die durch das Gewerk
Rohbau gestellten bauseitigen Baustromverteiler sowie
die durch das Gewerk Elektro gelieferten
Anschlußstellen für die Ausbaugewerke
monatlich auf einwandfreie Funktion sowie
Beschädigungen zu prüfen.

Insbesondere sind die Fehlerstromschutzschalter zu
prüfen und die Messwerte festzuhalten.
Die Prüfung ist zu dokumentieren, alle
Baustellenverteiler sind mit einer Prüfplakette zu
versehen.

-Je TRH auf die Etagen verteilte  Baustellen -
Kleinverteiler mit FI-Schalter und Rohrgestell,
-Je Etage eine Baubeleuchtung als Wegebeleuchtung

Das vorstehende Bauprovisorium ist über die gesamte
Bauzeit zu warten und in Funktion zu halten.
Nach Beendigung der Baumassnahme ist das Bauprovisorium
vollständig zurück zu bauen.

**2.1.10 Steckdosen-Anschlußstelle**
Steckerfertige Steckdosen- Anschlußstelle bestückt mit
mind. 25m Zuleitung mit CEE Stecker
1 Verteilung 2x3x25 A
1 CEE- Steckdose 5-pol. 16 A, mit N + SL Kontakt, wd,
AP, mit Klappdeckel
3 Schuko- Steckdosen AP, 2-pol, 16 A, wd, mit
Klappdeckel
komplett ausgeführt, verdrahtet und angeschlossen.
Miet- und Leihpreis
Menge: 5,000 Stck

**2.1.20 Verteiler / Schaltuhr / Hand-Auto-Schalter**
Steckerfertige Verteilung zur Steuerung der
Baubeleuchtung
1 Verteilung IP 65
Bestückt mit Zeitschaltuhr, Schaltschütz 3-pol.
Sicherungsautomat B16 3-polig, Hand-Automatik-Schalter
Anschluß über CEE-Stecker 5-pol. 16 A Abgänge
3 Schuko-Einbau  Steckdosen AP, 2-pol, 16 A, wd,
komplett ausgeführt, verdrahtet und angeschlossen.
Miet- und Leihpreis
Menge: 1,000 Stck

**2.1.30 Freistrahlende LL**
Freistrahlende Leuchtstoffleuchten, incl. Leuchtmittel
58 W, Schutzart IP 54, kompensiert, fertig montiert und
angeschlossen.
Miet- und Leihpreis
Menge: 36,000 Stck

**2.1.40 Verlängerungskabel 5x4qmm NSHöu**
Verlängerungskabel 5x4qmm NSHöu ( schwere Ausführung )
zum Betrieb der Steckdosen Anschlußstellen
Länge 25m Steckerfertig mit CEE 32
liefern und fertig montieren.
Miet- und Leihpreis
Menge: 5,000 Stck

**2.1.50 Gummikabel 5x2,5qmm**
*** Bedarfsposition ohne GB
Gummikabel NSHöu 5x2,5 qmm ( schwere Ausführung )
liefern und fertig montieren.
Miet- und Leihpreis
Menge: 100,000 m

**2.1.60 Gummikabel 3x1,5qmm**
*** Bedarfsposition ohne GB
Gummikabel NSHöu 3x1,5 qmm ( schwere Ausführung )
liefern und fertig montieren.
Miet- und Leihpreis
Menge: 100,000 m

**2.1.70 NYM/NYY 3x1,5qmm**
NYM/NYY 3x1,5 qmm
Für Baubeleuchtung in befestigter Verlegung in
geschützen Baustellenbereichen.
Bei Gefahr von mechanischer Beschädigung sind
zusätzliche Schutmaßnahmen zu ergreifen.
liefern und fertig montieren.
Miet- und Leihpreis
Menge: 400,000 m

**2.1.80 Schuko-Stecker**
Schuko-Stecker, 2-polig, 16A, wd,
liefern und fertig montieren.
Miet- und Leihpreis
Menge: 5,000 Stck

**2.1.90 Demontage**
Demontage des vorstehenden Bauprovisoriums, pauschal.
Menge: 1,000 Psch

#### Abschnitt 2.2 ERDUNGSANLAGE / BLITZSCHUTZ

*Hinweis*
INSTANDSETZUNG FUNDAMENTERDER

*Hinweis*
HINWEISTEXT

Die vorhandene Gebäude Blitzschutzanlage ist
istandzusetzen, entsprechend den neuesten Vorschriften:
·der DIN EN 62305 Teil 1 - Teil 4
·ABB-Richtlinien und Leitsätze
·DIN-Norm
·örtlichen gültigen Behördenvorschriften, insbesondere
 die der örtlichen Brandbehörde
·Richtlinien des Verbandes der Sachversicherer
·geltenden Vorschriften der Deutschen Bundespost
·gewerblichen Berufsgenossenschaft

Der Fundamenterder dient gemäß 9 ABB und DIN 18014 als
Erdung der Blitzschutzanlage, sowie als
Mittelspannungs-Schutzerder. Es sind ausschließlich
Materialien zu verwenden, die in Güte und Maßen DIN
48801 - 48860 entsprechen.

Der Fundamenterder dient gemäß ABB und DIN 18014 als
Potentialausgleich in Verbindung mit der
Blitzschutzanlage. Es sind ausschließlich Materialien
zu verwenden, die in Güte und Maßen DIN
48801 - 48860 entsprechen.

Alle auf dem Gebäude überstehenden Metallteile und
Fassadenverkleidungen aus Metall sind in den
Blitzschutz einzubeziehen.

Die einzelnen Metallteile der Fassadenverkleidungen
werden entsprechend den ABB-Richtlinien miteinander
verbunden, ferner werden geeignete Anschlusspunkte für
die Blitzschutzanlage vorgesehen. Attikaverkleidungen
sind mit Fangspitzen auszustatten, die ein
Durchschmelzen bei Blitzeinschlägen verhindern.

Nach Fertigstellung ist bei der Abnahme ein Meß- und
Prüfprotokoll sowie ein Blitzschutz-Prüfbuch
anzufertigen und der Bauleitung zu übergeben.

Bei Bauteilen aus Aluminium oder Aluminiumlegierungen,
feuerverzinktem Stahl, feuerverzinktem Temperguß oder
Zinkdruckguß dürfen nur Schrauben aus verzinktem Stahl
(Feuerverzinkung) verwendet werden. Beim Übergang von
verschiedenen Werkstoffen dürfen keine
Korrosionsschäden auftreten.
Das zur Verwendung kommende Material ist auf Wunsch der
örtlichen Bauleitung vor dem Einbau vorzulegen.

Alle auf der Dachfläche befindlichen, sowie über die
Dachfläche herausragenden Metallteile, z.B. Geräte der
Klimatechnik, Abgasleitung, Entlüftungsrohre, metallene
Oberlichteinfassungen usw., sind mittels
Verbindungsleitungen auf kürzestem Wege mit den
Auffangeinrichtungen zu verbinden.
Metallene Dacheinfassungen, Attikaverwahrungen, soweit
sie die nach DIN entsprechenden Mindestdicke
aufweisen und zuverlässig miteinander verbunden sind,
können als Auffangeinrichtungen mit verwendet und an
die jeweiligen Ableitungen angeschlossen werden.
Sämtliche Auffangleitungen sind so zu verlegen, dass
sie leicht zugänglich und kontrollierbar sind.

Die Ableitungen werden nach ihrem Austritt auf die
Dachfläche über Trennstellen mit den Auffangleitungen
gut zugänglich verbunden. Die Austrittstellen der
Ableitungen aus dem Beton müssten isoliert ausgeführt
werden, um Korrossionsschäden zu vermeiden.

Ableitungen dienen ausschließlich zur Verbindung der
Fangeinrichtungen und Fassadenerdungen mit der
Blitzschutzerdleitung.
Potentialausgleichsschienen in Verteilern und
Technikräumen werden mit den PE-Leitern
der Schaltschränke verbunden und zusätzlich miteinander
 über interne Potentialausgleichsleiter vernetzt.

Die Blitzschutzanlagen sind durch einen zugelassenen
Sachverständigen abnehmen zu lassen.
Die Auschreibung beruht auf der Annahme, dass das
Gebäude in die Blitzschutzklasse III nach VDS 2010
eingestuft wird.
Vor Ausführung ist eine Überprüfung der
Blitzschutzklasse durchzuführen.
Festlegung der Blitzschutzklasse in Verbindung mit dem
Bauherrn bzw. dem Architekten mittels Erstellung einer
Risikoanalyse und Berechnung der Blitzschutzklasse nach
akt. Vorschriften.
Festhalten der Ergebnisse mittels Protokoll  ( Den
Revisionsunterlagen beizufügen )

**2.2.10 Universalverbindungsklemme Kreuz NIRO**
Universalverbindungsklemme aus Edelstahl zur
Herstellung von Abzweigen und Kreuzungen
der Fundamenterderleitungen fertig montiert.
Verbindung von Rundleitern für Kreuz-, T- und
Parallel-Verbindungen und Doppelleiter-Anschluss.
Menge: 20,000 Stck

**2.2.20 Universalverbindungsklemme Rundleiter NIRO**
Universalverbindungsklemme aus Edelstahl zur
Herstellung von direkten Verbindungen
der Fundamenterderleitungen fertig montiert.
Verbindung von Rundleitern z.B. Ableitungen
Menge: 12,000 Stck

**2.2.30 Fundamenterder / Erdleitung / Edelstahl**
Fundamenterder / Erdleitung / Ableitung, Edelstahl,
nicht rostend, V4A, rund DIN VDE 0151,
10mm fertig verlegt unterhalb der Bodenplatte in
Sauberkeitsschicht eingebracht in Maschen
10x10m bzw. als Ableitung in Erdreich
Menge: 60,000 m

**2.2.40 Universalverbindungsklemme Kreuz**
Universalverbindungsklemme aus Gußstahl zur Herstellung
von Abzweigen und Kreuzungen
der Fundamenterderleitungen fertig montiert.
Verbindung von Rundleitern für Kreuz-, T- und
Parallel-Verbindungen und Doppelleiter-Anschluss.
Menge: 15,000 Stck

**2.2.50 Universalverbindungsklemme Rundleiter**
Universalverbindungsklemme aus Gußstahl zur Herstellung
von Verbindungen
der Fundamenterderleitungen fertig montiert.
Verbindung von Rundleitern z.B. Ableitungen
Menge: 8,000 Stck

*Hinweis*
INSTANDSETZUNG BLITZSCHUTZANLAGE

**2.2.60 Oberleitungskreuzverbinder**
Oberleitungsverbinder aus Aluminium
Verbindung von Rundleitern für Kreuz-, T- und
Parallel-Verbindungen und Doppelleiter-Anschluss.fertig
montiert
Menge: 30,000 Stck

**2.2.70 Oberleitungsverbinder**
Oberleitungsverbinder aus Aluminium zur Herstellung von
direkten Verbindungen der
Fangleitungen
fertig montiert
Menge: 24,000 Stck

**2.2.80 Auffang-Verbindungs; Ableitung**
Gebäudeauffang- und Verbindungsleitung in
Rundaluminium AlMgSi 10mm ( DIN 48801 )
 fertig montiert
Menge: 180,000 m

**2.2.90 Blechanschlüsse**
Blechanschlüsse
an verschiedenen Dachaufbauten wie Dunstrohre,
Dachfenster, Entlüftungsrohre,
Ortgangsbleche,Blechverwahrungen, Regenrinnen,
Aluprofile, mittels Falzklemmen
oder Regenrinnenklemmen aus Temperguß
oder Flußstahl feuerverzink, fertig montiert.
Menge: 18,000 Stck

**2.2.100 Dehnungsausgleichsstück**
Dehnungsausgleichsstück aus Aluminium zum
temperaturbedingten Längenausgleich
der Oberleitung
fertig montiert.
Menge: 8,000 Stck

**2.2.110 Auffangspitze**
Auffangspitze aus Druckguß, zum Aufstecken auf
Leitungsenden,
 fertig montiert.
Menge: 12,000 Stck

**2.2.120 Auffangstange 2m; einschl. Fuß**
Auffangstange Höhe 2m einschl. Betonstandfuß für
Auffangstange zur Absicherung
dachüberragender Teile ( z.B. Lichtkuppeln )
einschl. aller Zubehörteile fertig montiert
Menge: 8,000 Stck

**2.2.130 Trennstelle**
Trennstelle mit Isolierstück und Trennlasche
 zur Verbindung der Hauptableitungen mit
 den Dachleitungen und Ableitungen mit
 Erdeinführungen, fertig montiert.
Menge: 8,000 Stck

**2.2.140 Meßprotokoll**
Erstellen eines Meßprotokolls in Form eines
Prüfberichts mit eingetragenen Meßwerten nach
DIN EN 62305 Teil 1 - Teil 4 sowie Anfertigen eines
Revisionsplans
( kpl. Anlage )
Übergabe an die Bauleitung

Da  die Blitzschutzanlage zusammen mit dem
Fundamenterder  ein  wesentlicher  Teil  der
elektrischen  Anlage  ist,  darf  er  ausschließlich
von dafür ausgebildeten; Elektrofachkräften;
Blitzschutzfachkräften; oder unter deren Aufsicht
eingebaut  werden,  die  zudem  gemäß  der  NAV  im
Installateurverzeichnis eingetragen sein müssen.
Wie die  Elektrofachkraft  bzw.  die
Blitzschutzfachkraft definiert wird, ergibt sich u.a.
aus der DIN VDE 1000-
10 bzw. der DIN VDE 0185-305-3: »Eine Elektrofachkraft
ist, wer aufgrund seiner fachlichen Ausbildung,
Kenntnisse und Erfahrungen sowie Kenntnis der
einschlägigen  Normen  die  ihr  übertragenen  Arbeiten
beurteilen und mögliche Gefahren erkennen kann.«

Vom Bieter verbindlich auszufüllen:
( Bei fehlender Angabe kann das Angebot aus der Wertung
genommen werden )

Verantwortliche Elektrofachkraft:  '

....................................................'
Verantwortliche Fachfirma:  '

....................................................'
Menge: 1,000 Psch

#### Abschnitt 2.3 RWA-ANLAGE

*Hinweis*
VORTEXT RWA- Anlage

Der Treppenraum sowie das Foyer erhalten als
zusammenhängender Raum eine neue RWA Anlage.
Die Schnittstelle zum Gewerk Elektro ist der vom
Fensterbauer zu liefernde Motor am RWA Fenster.
Die Lieferung, Montage und Inbetriebnahme der RWA
Zentrale, die zugehörigen Auslösetaster, Lüftungstaster
und automatische Auslösung (Rauchmelder) sowie die
Verkabelung ist Sache des AN Elektro. Die RWA Zentrale
ist in der Nähe der Rauchabzugseinrichtungen im 1.OG zu
installieren und an die bestehende Brandwarnanlage
(errichtet in BA1) anzubinden.

Bei der Installation sind die einschlägigen
Vorschriften, insbesondere VDE 0833/0815, zu beachten.

Sämtliche Geräte müssen als Gesamtsystem die
entsprechenden behördlichen Zulassungen besitzen.

Die gesamten Anlagen sind komplett montiert, einschl.
Montage- und Befestigungsmaterial, angeschlossen,
geprüft, beschriftet und betriebsfähig zu übergeben.

Allgemein
Die Abnahme und Inbetriebnahme erfolgt gemeinsam mit
den beteiligten Firmen (z.B. Fassaden-Firma /
Fensterbauer usw.). Ferner ist vor Beginn der Montage
eine Werkstatt- und Montageplanung mit entsprechenden
Klemmen- und Stromlaufplänen zu erstellen.

angebotenes Fabrikat:'

....................................................'

angebotener Typ: '

....................................................'

**2.3.10 Not-Auf-Taster RWA**
Not-Auf-Taster, einschl. UP- Gehäuse,  passend zu
RWA-Anlage kpl. montiert und angeschlossen, incl.
Stemmarbeiten.
Menge: 2,000 Stck

**2.3.20 Lüftungstaster RWA**
Lüftungstaster, einschl. UP- Gehäuse,  passend zu
RWA-Anlage
kpl. montiert und angeschlossen, incl. Stemmarbeiten.
Menge: 1,000 Stck

**2.3.30 RWA-Zentrale**
RWA- Steuerzentrale mit Netzteil, für 24 V- Antriebe,
einschl. integrierter Notstrom Versorgung,  kpl
montiert und angeschlossen incl. allem erforderlichen
Klein-,
Befestigungsmaterial, Verschraubungen etc.

Leistung der Anlage ausgelegt für 4 Motoren mit max. 5A
Stromaufnahme
Menge: 1,000 Stck

**2.3.40 Rauchmelder**
Rauchmelder zu vorstehend beschriebener Anlage
fertig montiert und angeschlossen, incl. allem
Klein- und Befestigungsmaterial
Menge: 2,000 Stck

**2.3.50 Anschluß RWA-Öffnungsflügel**
Bauseitig gelieferten und eingebauten RWA-
Öffnungsflügel, Lichtkuppel, Lamellenöffnung etc.
mit integrierter Motoröffnung anschließen.
Motor Anschluß Leitung mit Adernendhülsen versehen und
mittels Leuchtenklemmen in Abzweigdose anschließen.
Bei bauseitig vorhandener Verkleidung aus GiKa oder
ähnlichem ist eine Hohlwanddose einschl.
einer Leitungsauslassdose im vorgesehenen
Schalterprogramm zu verwenden.

Funktionsprüfung durchführen.
Menge: 4,000 Stck

**2.3.60 Wind-und Regenwächter**
Wind- und Regenwächter passend zu vorstehend
beschriebener Anlage einschließlich Mast,
an Gebäudeaußenwand oder Dachaufbauten montiert und
betriebsfertig angeschlossen.
Menge: 1,000 Stck

**2.3.70 JE-H(St)H...BD E30/E90/OR orange 4x2x 0,8 qmm**
JE-H(St)H...BD E30/E90/OR orange 4x2x 0,8 qmm
Installationsleitung mit verbessertem Brandverhalten
im Brandfall und Funktionserhalt.
Verlegung innerhalb im Beton eingelegten Leerrohrsystem
o.ä.
von RWA Zentrale zu RWA Systemkomponenten.
( Funktionserhalt nach LAR ist zu gewährleisten)
Menge: 42,000 m

**2.3.80 JE-H(St)H...BD E30/E90/OR orange 12x2x 0,8 qmm**
JE-H(St)H...BD E30/E90/OR orange 12x2x 0,8 qmm
Installationsleitung mit verbessertem Brandverhalten
im Brandfall und Funktionserhalt.
Verlegung innerhalb im Beton eingelegten Leerrohrsystem
o.ä.
von RWA Zentrale zu RWA Systemkomponenten.
( Funktionserhalt nach LAR ist zu gewährleisten)
Menge: 100,000 m

**2.3.90 NHXHX-J E30 4 x 2,5 qmm**
NHXHX-J E30  4 x 2,5 qmm
Installationsleitung mit verbessertem Brandverhalten
im Brandfall und Funktionserhalt.
Verlegung innerhalb im Beton eingelegten Leerrohrsystem
o.ä.
von RWA Zentrale zu RWA Motoranschlüssen.
( Funktionserhalt nach LAR ist zu gewährleisten)
Menge: 61,000 m

#### Abschnitt 2.4 UNTERVERTEILER

*Hinweis*
SYSTEM UND QUALITÄTSBESCHREIBUNG /
UNTERVERTEILER

Verteilsystem:
Es sind folgende Unterverteilungen vorgesehen:
Im UG Raum "Elektroverteilung" sind zwei Verteiler
geplant, die das UG, das EG und das OG versorgen.
Beide Verteiler werden nebeneinander aufgestellt und
über einen Abgang und eine gemeinsame Zuleitung aus der
bestehenden NSHV im gleichen Raum versorgt. Die
Einspeisung im Verteiler EG erhält einen
Leistungsschalter,
der OG Verteiler wird an einem Trenner an der
Verteilung EG & UG angeschlossen.
Die Querschnitte der Zuleitungen sind so auszulegen,
dass der Spannungsabfall von der Messung bis zum
Endverbraucher unter Berücksichtigung einer 20%igen
Leistungsreserve 3% nicht überschreitet.
Alle Endstromkreise werden ausschließlich in den
Unterverteilern abgesichert. Versorgung anderer
Gewerke:
Für Verteilungen und Schaltschränke anderer Gewerke
gilt sinngemäß dasselbe Verteilsystem. Hierzu gehören
z. B.:
- Schalt- und Steuerschränke für Heizung, Lüftung,
Klima und Kälte
- Schalt- und Steuerschränke für Kaltwasser- und
Abwasseranlagen
- Schalt- und Steuerschränke für Aufzüge
- Datenverteilerräume

Unterverteilungen
Aufbau
Grundsätzlich sind die Verteilungen und Steuertafeln
als fabrikfertige typen- und stückgeprüfte
Installationsverteiler (FIV) nach VDE 0659 bzw.
fabrikfertige Schaltgerätekombinationen (FSK) nach
VDE 0660-5 auszuführen. Müssen die Unterverteilungen
bzw. Steuertafeln als nichtfabrikfertige Schaltanlagen
und Verteiler ausgeführt werden, so hat der
Auftragnehmer die entsprechenden Prüfungen nach VDE
0100, Teil 729 durchzuführen und hierüber bei der
Abnahme einen entsprechenden Nachweis vorzulegen.
Schutzart : IP 41 / Schutzart : IP 54 (in Feuchträumen)
/ Schutzklasse II, soweit technisch möglich.
Die Gehäuse, insbesondere die Türen, sind in
verwindungssteifer Ausführung zu liefern.
Alle Einbaugeräte sind entsprechend § 4, Ziffer 6 der
UVV mit berührungssicheren Klemmen zu liefern.
Sondergeräte sind gesondert abzudecken.
Alle Hutprofilschienen sind waagerecht einzubauen. Die
Aussparungen der Feldabdeckungen sind auf max. 15
Automatenbreiten zu beschränken.
Schaltstellungsanzeigen müssen bei montierten
Feldabdeckungen sichtbar sein.
Die Verteilungen sind wie folgt aufzugliedern:
Kombinierter Einschleif- und Klemmenraum über die
gesamte Breite der Verteilung; er muss den örtlichen
Anforderungen für das Einführen der zu- und abgehenden
Kabel bzw. Leitungen entsprechen, sowie die der
Schaltung entsprechenden Anzahl der Reihen- und
PE-Klemmen (keine Mehrfachklemmen) besitzen. Der
Einschleifraum ist so reichlich zu dimensionieren, dass
mindestens noch Platz für 20 % Reserve verbleibt.
Die Klemmen sind derart anzuordnen, dass
a) die eingeführten Leitungen nicht die
Klemmenanschlüsse verdecken oder auf die Klemmen
drücken
b) genügend Platz zum Rangieren der Leitungen verbleibt
Zur Zugentlastung sind die eingeführten Leitungen und
Kabel durch geeignete Mittel (z.B. Schellen, Kanal)
abzufangen.
Die einzelnen Geräte sind je nach Größe der Verteilung
in einen oder mehrere Geräteräume einzubauen. Für
Luftschütze und andere Geräte sollen bei Bedarf von den
Sicherungsgeräten getrennte, ausreichend dimensionierte
Geräteräume angeordnet werden. Einzelschütze,
Stromstoßrelais o.ä. können neben den
Sicherungsautomaten platziert werden. Jeder Raum, auch
wenn er mit zusätzlicher Tür versehen ist, muss eine
separate, mit unverlierbaren Muttern befestigte
isolierte Abdeckung erhalten. Verteilungstüren sind mit
Sicherheitsschloss zu versehen und mit 2 Schlüsseln je
Verteilung zu liefern (gleiche Schließung für alle
Verteilungen)

Verdrahtung und Klemmen:
Alle Unterverteiler sind mit 5 Leitern (L1, L2, L3, N,
PE) zu verdrahten.
Alle ankommenden und abgehenden Leitungen und Kabel
sind in den Unterverteilungen auf Klemme zu legen. An
einer Klemme darf nur jeweils eine Ader angeschlossen
werden; N-Klemmen (blau) sind als Trennklemmen
auszuführen. Klemmen für Fremd- oder Kleinspannungen,
sind als Trennklemmen separat anzuordnen und
entsprechend zu kennzeichnen.
Hauptschalter sind als solche gesondert zu beschriften.

Die Abgänge sind nach Vorgaben der Ausführungsplanung
des Auftraggebers zu übernehmen und während der
Montageplanung in gleicher Struktur weiterzuführen.
Grundsätzliches Ziel ist die Einhaltung von mind.
2 % aller Abgänge der Verteilungen als unbelegte
Reserveabgänge sowie eine Platzreserve mit 20 % Anteil.
Zur Anlieferung gehört eine Ausfertigung der
genehmigten Montagezeichnung, aufbewahrt in einer innen
angebrachten, stabilen Zeichnungstasche, nach der die
Verteilung gefertigt wurde. Vor der endgültigen Montage
ist die Verteilung zwecks Qualitätsprüfung einer
Sichtkontrolle durch die Fachbauleitung zu unterziehen.
Diese Prüfung wird auf der oben genannten Zeichnung
bestätigt.
Zur Absicherung von Endstromkreisen sind bis 32 A
Nennstrom Leitungsschutzschalter zu verwenden. Alle
anderen Absicherungen sind als Sicherungslastschalter
D02 oder NH. auszuführen. Drehstromkreise sind mit
mind. 3poligen Schutzgeräten abzusichern. Getrennte
Gruppensicherungen sind für Beleuchtung, Steckdosen und
Geräte vorzusehen. Maximal dürfen 24Einzelabsicherungen
je Gruppensicherung vorhanden sein.
Systematischer Grundaufbau und -ausstattung
- Eingangsklemmen, zusätzlich separat abgedeckt
- Hauptschalter, abschließbar
- Überspannungsschutz

Endstromkreise:

Beleuchtungsstromkreise:
Endstromkreise der Beleuchtung sind als
Wechselstromkreis mit 10 A abzusichern und dürfen zur
Reservevorhaltung nur mit 60% des Nennstromes im
Neuzustand belastet werden.

Steckdosenstromkreise:
Einzelne Endstromkreise für Steckdosen sind als
Wechselstromkreis mit 16 A FI / LS Schaltern
abzusichern. Der Leitungsquerschnitt beträgt mind. 2,5
mm².
Mehrere Steckdosenstromkreise dürfen mit
Gruppen-Fehlerstromschaltern ausgerüstet werden, wenn
sichergestellt wird, dass bei einer Auslösung des
Fehlerstromschalters keine unmittelbaren Gefahren
entstehen können. ( z.B.: kpl. Ausfall der
Stromversorgung in Zentralen; Technikbereichen;
Dienstzimmern; kpl.Nutzungseinheiten; Wohnungen etc. )
Die Stromkreise sind wie folgt zu dimensionieren:
- je Raum mindestens ein Stromkreis
- max. 2 kVA je Stromkreis
- Einzelgeräte ab 1 kVA mit sep. Kreis
- Nach Angaben im Raumbuch ( Falls vorhanden )
Insbesondere ist die DIN VDE 0100 Teil 410 zu beachten.

Sollte vom AG eine Leistungsbilanz/Verteilerliste
beigelegt werden, dient diese lediglich der besseren
Übersicht und erhebt keine Garantie auf
Vollständigkeit.
Der Auftragnehmer hat die Pflicht die Angaben zu
überprüfen, nachzurechnen und ggf. zu korrigieren.
Die Listen sind im Zuge der Montageplanung des AN
Elektro weiterzuführen.

**2.4.10 Gebäudeunterverteilung EG & UG**
Gebäudeunterverteilung EG & UG

Gehäuse als Einzelfelder oder für Reihenaufstellung für
Einspeisungen, Energieabgänge oder Kupplungen.

Stahlgehäuse mit Frontlackierung als
Strukturpulverbeschichtung in RAL nach Wunsch des
Bauherrn
Schutzart IP 31 ( Bodenplatte IP 20 ), durchgehende
Fronttür mit Stangenverschluß, Türanschlag rechts oder
links gemäß Fluchtrichtung,

Bestehend aus:

1 Stck Schrank HxBxT ca. 1850/ 1300 / 275mm einschl.
Sockel 100mm

Bestückt mit:
Durchgehendes 5-poliges Hauptsammelschienensystem aus
Kupfer zum
Einbau, incl. Transporttrennungen und Abdeckungen,
Bemessungsstrom:  250 A
Bemessungsbetriebsspannung:  690 V AC

1 Stück
4-poliger Leistungsschalter  Bemessungsdauerstrom 125
A,

2 Stück
NH00 Sicherungs-Lasttrenner 3-pol.
komplett mit Sicherungseinsätzen bis 63A

1 Stück
Schrankeinbau-Schukosteckdose 230V für Service-Zwecke
vor dem Hauptschalter

1 Stück Überspannungsschutzgeräte als Kombischutz,
Kombinierter Ableiter Typ 1 + Typ2, 4-polig
Funktions- Defektanzeige
inkl. Fernsignalisierung mit potentialfreiem
Wechselkontakt

1 Stück Unterspannungsrelais VDE 0108 3-polig
Nennspannung 400VAC, Ansprechwert 85% der Nennspannung,
2 potentialfreie Wechsler
Leuchtdiode AUS bei Netzausfall

7 pol. Klemmleiste zur Weiterleitung von Schaltbefehlen
Nachstehend beschriebene Einbauten kpl. anschlussfertig
verdrahtet und auf Klemmen geführt.

incl. Klein- und Befestigungsmaterial, Steuer- und
Verbindungsleitungen, Null-, Schutzleiter-.
Anschluß- und Steuerleitungsklemmen, Fertig montiert,
verdrahtet und angeschlossen
Menge: 1,000 Stck

**2.4.20 Gebäudeunterverteilung OG**
Gebäudeunterverteilung OG

Gehäuse als Einzelfelder oder für Reihenaufstellung für
Einspeisungen, Energieabgänge oder Kupplungen.

Stahlgehäuse mit Frontlackierung als
Strukturpulverbeschichtung in RAL nach Wunsch des
Bauherrn
Schutzart IP 31 ( Bodenplatte IP 20 ), durchgehende
Fronttür mit Stangenverschluß, Türanschlag rechts oder
links gemäß Fluchtrichtung,

Bestehend aus:

1 Stck Schrank HxBxT ca. 1850/ 1050 / 275mm einschl.
Sockel 100mm

Bestückt mit:
Durchgehendes 5-poliges Hauptsammelschienensystem aus
Kupfer zum
Einbau, incl. Transporttrennungen und Abdeckungen,
Bemessungsstrom:  250 A
Bemessungsbetriebsspannung:  690 V AC

1 Stück Überspannungsschutzgeräte als Kombischutz,
Kombinierter Ableiter Typ 1 + Typ2, 4-polig
Funktions- Defektanzeige
inkl. Fernsignalisierung mit potentialfreiem
Wechselkontakt

1 Stück Unterspannungsrelais VDE 0108 3-polig
Nennspannung 400VAC, Ansprechwert 85% der Nennspannung,
2 potentialfreie Wechsler
Leuchtdiode AUS bei Netzausfall

7 pol. Klemmleiste zur Weiterleitung von Schaltbefehlen
Nachstehend beschriebene Einbauten kpl. anschlussfertig
verdrahtet und auf Klemmen geführt.

incl. Klein- und Befestigungsmaterial, Steuer- und
Verbindungsleitungen, Null-, Schutzleiter-.
Anschluß- und Steuerleitungsklemmen, Fertig montiert,
verdrahtet und angeschlossen
Menge: 1,000 Stck

**2.4.30 Neozed DO2 Sicherungslasttrennschalter 3-pol**
D02-Lasttrennschalter für 60mm
Sammelschienensystem,3polig 63A, schaltbar
Montage auf 60mm Sammelschienensystem DIN VDE 0638, DIN
EN 60947-3, IEC 60947-3 400V~, 63A, AC22B, 50kA mit
Meldesystem für Sicherungsausfall. Schraubkappenlose
Stecktechnik,
bietet werksseitigen, dauerhaften Kontaktdruck. Keine
Kontaktlockerung während des Betriebes. Abschließbar
mit Vorhängeschloss, plombierbar, Baubreite 27mm
(1,5TE),
handunabhängige EIN/AUS  Schaltung entnehmbarer
Sicherungsstecker mit Fingerschutz. Bestückt mit:
D02-Hülsenpaßeinsatz nach Erfordernis
D0-Sicherungseinsatz nach Erfordernis 1...63A
Technische Merkmale
Nennstrom 63 A
Breite installiertes Produkt 36 mm
Betriebsnennspannung Wechselstrom 400 V
Betriebstemperatur -25 bis 55 °C
Drehmoment 2,5Nm
Gesamtverlustleistung unter Nennstrom 4,5 W
Abschaltstrom 50 kA
Tiefe installiertes Produkt 77 mm
Anzahl der Pole Produktion 1
Montageart Schienensystem
Nennstrom für Sicherungseinsätze
2/4/6/10/13/16/20/25/35/50/63A
Polart 3 P

fertig montiert und angeschlossen, incl. Verdrahtung.
Menge: 36,000 Stck

**2.4.40 LS-Automat B 10 A**
LS- Einbau-Automaten B 10 A nach VDE 0641, 6 KA
Abschaltstrom, Kl. 3,
fertig montiert und angeschlossen, incl. Verdrahtung.
Anschlüsse auf Klemmen geführt.
Menge: 114,000 Stck

**2.4.50 LS-Automat B 16 A**
LS- Einbau-Automaten B 16 A nach VDE 0641, 6 KA
Abschaltstrom, Kl. 3,
fertig montiert und angeschlossen, incl. Verdrahtung.
Anschlüsse auf Klemmen geführt.
Menge: 68,000 Stck

**2.4.60 AFDD Brandschutzschalter B16A**
Hinweis DIN VDE 0100-420 !
Fehlerlichtbogen-Schutzeinrichtungen (AFDDs) sind
vorzusehen in einphasigen
Wechselspannungssystemen mit einem Betriebsstrom nicht
größer als 16 A:
-  in Schlaf- oder Aufenthaltsräumen von Heimen oder
Tageseinrichtungen für Kinder, behinderte oder
alte Menschen (z. B. Kindertagesstätten,
Seniorenheime);
-  in Schlaf- oder Aufenthaltsräumen von barrierefreien
Wohnungen nach DIN 18040-2
 -  in Räumen oder Orten
-  mit einem Feuerrisiko durch verarbeitete oder
gelagerte Materialien nach 422.3,
-  mit brennbaren Baustoffen nach 422.4,
-  mit Gefährdungen für unersetzbare Güter nach 422.6.

Fehlerlichtbogen-Schutzeinrichtung AFDD mit
Leitungsschutzschalter 1P+N B16 6kA AFDD
Brandschutzschalter nach DIN VDE 0665-10/ EN62606,
kombiniert mit Leitungsschutzschalter B16 in einem
Gehäuse mit Schraubklemmen, zum Brandschutz in Folge
von seriellen und parallelen Fehlerlichtbögen.
Berührungsschutz nach IP2x DIN VDE 0106 Teil 100. Mit
Test-Taste und -Funktionalität
Bemessungsbetriebsspannung Ue: 230 V Nennstrom: 16 A
Auslösercharakteristik: B Nennabschaltvermögen: 6 kA
Stoßspannungsfestigkeit: 4 kV Polanzahl: 2 P
Isolationsspannung: 400 V

liefern, montieren und betriebsfertig anschließen.
Menge: 10,000 Stck

**2.4.70 LS-Automat B 10 A 3-polig**
LS- Einbau-Automaten B 10 A nach VDE 0641, 3-polig,
6 KA Abschaltstrom, Kl. 3,
fertig montiert und angeschlossen, incl. Verdrahtung.
Anschlüsse auf Klemmen geführt.
Menge: 6,000 Stck

**2.4.80 LS-Automat B 16 A 3-polig**
LS- Einbau-Automaten B 16 A nach VDE 0641, 3-polig,
6 KA Abschaltstrom, Kl. 3,
fertig montiert und angeschlossen, incl. Verdrahtung.
Anschlüsse auf Klemmen geführt.
Menge: 12,000 Stck

**2.4.90 LS-Automat B 20 A 3-polig**
LS- Einbau-Automaten B 20 A nach VDE 0641, 3-polig,
6 KA Abschaltstrom, Kl. 3,
fertig montiert und angeschlossen, incl. Verdrahtung.
Anschlüsse auf Klemmen geführt.
Menge: 4,000 Stck

**2.4.100 LS-Automat B 25 A 3-polig**
LS- Einbau-Automaten B 25 A nach VDE 0641, 3-polig,
6 KA Abschaltstrom, Kl. 3,
fertig montiert und angeschlossen, incl. Verdrahtung.
Anschlüsse auf Klemmen geführt.
Menge: 4,000 Stck

**2.4.105 LS-Automat B 32 A 3-polig**
LS- Einbau-Automaten B 32 A nach VDE 0641, 3-polig,
6 KA Abschaltstrom, Kl. 3,
fertig montiert und angeschlossen, incl. Verdrahtung.
Anschlüsse auf Klemmen geführt.
Menge: 2,000 Stck

**2.4.110 LS-Automat C 10 A**
LS- Einbau-Automaten C 10 A nach VDE 0641, 6 KA
Abschaltstrom, Kl. 3,
fertig montiert und angeschlossen, incl. Verdrahtung.
Anschlüsse auf Klemmen geführt.
Menge: 1,000 Stck

**2.4.120 LS-Automat C 16 A 3-polig**
LS- Einbau-Automaten C 16 A nach VDE 0641, 3-polig,
6 KA Abschaltstrom, Kl. 3,
fertig montiert und angeschlossen, incl. Verdrahtung.
Menge: 2,000 Stck

**2.4.125 LS-Automat C 32 A 3-polig**
LS- Einbau-Automaten C 32 A nach VDE 0641, 3-polig,
6 KA Abschaltstrom, Kl. 3,
fertig montiert und angeschlossen, incl. Verdrahtung.
Anschlüsse auf Klemmen geführt.
Menge: 1,000 Stck

**2.4.130 Personenschutzautomat ( FI / LS )**
Personenschutzautomat ( FI / LS )
gemäß VDE 0664 Teil 21
Charakteristik  B Größe 16/ 0,03 A,
fertig montiert und angeschlossen, incl. Verdrahtung.
Anschlüsse auf Klemmen geführt.
Menge: 12,000 Stck

**2.4.140 RCD-Fehlerstromschutzschalter 40/0,03A**
RCD- Fehlerstromschutzschalter 4-polig, 40 / 0,03 A
fertig montiert und angeschlossen, incl. Verdrahtung.
Anschlüsse auf Klemmen geführt.
Menge: 18,000 Stck

**2.4.150 RCD-Fehlerstromschutzschalter 63/0,3A**
RCD- Fehlerstromschutzschalter 4-polig, 63 / 0,3 A
fertig montiert und angeschlossen, incl. Verdrahtung.
Anschlüsse auf Klemmen geführt.
Menge: 6,000 Stck

**2.4.160 Stromstossrelais**
Stromstossrelais, 1-Wechsler, 230 V, 16 A
Spulenspannung  8-230 V,

fertig montiert und angeschlossen, incl. Verdrahtung.
Menge: 6,000 Stck

**2.4.180 Treppenlicht-Zeitschalter**
Treppenlicht -Zeitschalter mit elektronischem
Zeitglied, 230 V / 16 A,
Gangzeit stufenlos einstellbar 40 sec. bis 5 min,
Umschaltung auf Dauerlicht.
Mit elektronischer Vorwarnung
( Umschaltung auf halbe Beleuchtungsstärke )
kurz vor Ablauf der eingestellten Zeit.
fertig montiert und angeschlossen, incl. Verdrahtung.
Menge: 1,000 Stck

**2.4.190 Leistungsschütz 11 kW**
Einbauschaltschütz nach VDE 0660,
Leistungsschütz 11 kW / 32 A / AC-3 bei 400 V / 3
Hauptk. / Hilfskontakte1Ö-1S
fertig montiert und angeschlossen, incl. Verdrahtung.
und Abgangsklemmen.
Menge: 1,000 Stck

**2.4.200 Leistungsschütz 22 kW**
Einbauschaltschütz nach VDE 0660,
Leistungsschütz 22 kW / 100 A / AC-3 bei 400 V / 3
Hauptk. / Hilfskontakte1Ö-1S
fertig montiert und angeschlossen, incl. Verdrahtung.
Menge: 1,000 Stck

**2.4.210 Hilfsschalter 1S / 1Ö**
Hilfsschalter nach VDE 0660,
zum direkten Anbau an vorstehend beschriebenes
Leistungsschütz bis 80-160A
Schaltkontakt 16 A / 230 V  / mit Kontaktblock /
Kontaktbelegung 1S- 1Ö
fertig montiert und angeschlossen, incl. Verdrahtung.
Menge: 18,000 Stck

**2.4.220 Anschaltrelais**
Anschaltrelais, 1-Wechsler, 230 V, 16 A
Spulenspannung  8-230 V,
z.B.: für die Aufschaltung der Sprechanlage an die
Treppenhausbeleuchtung,
fertig montiert und angeschlossen, incl. Verdrahtung.
Menge: 1,000 Stck

**2.4.230 Nachlaufrelais für Kleinlüfter**
Nachlaufrelais für Kleinlüfter, 230 V / 10 A
Laufzeit einstellbar bis max. 15 min.
in Verteilung eingebaut und angeschlossen.
Menge: 8,000 Stck

**2.4.250 Zentralrelais**
Zentralrelais, 1-Wechsler, 230 V, 16 A
Mit separaten Eingängen Zentral-Ein-/Aus-, 230 V
( Alternativ ist auch die Verwendung eines
Stromstoßschalters mit angebautem Hilfsschalter
möglich )

fertig montiert und angeschlossen, incl. Verdrahtung.
Menge: 6,000 Stck

**2.4.260 Multifunktionsrelais**
Multifunktionsrelais
1Wechsler potenzialfrei 10A/250V AC, Glühlampen 2000W*.
Stand-by-Verlust nur 0,02 - 0,6 Watt.
Reiheneinbaugerat fur Montage auf Tragschiene DIN-EN
60715 TH35.
1 Teilungseinheit =18mm breit, 58mm tief.

Universal-Steuerspannung 8..230V UC.
Versorgungsspannung wie die Steuerspannung.
Zeiten zwischen 0,1Sekunden und 40 Stunden sind
einstellbar.
Funktionen:
RV = Ruckfallverzogerung
AV = Ansprechverzogerung
TI = Taktgeber mit Impuls beginnend
TP = Taktgeber mit Pause beginnend
IA = Impulsgesteuerte Ansprechverzogerung (z.B.
automatischer Turoffner)
EW = Einschaltwischer
AW = Ausschaltwischer
ARV = Ansprech- und Ruckfallverzogerung
ON = Dauer EIN
OFF = Dauer AUS

SRV = Stromstosschalter mit Ruckfallverzogerung
ER = Relais
EAW = Einschalt- und Ausschaltwischer
ES = Stromstosschalter
IF = Impulsformer
ARV+= Additive Ansprech- und Ruckfallverzogerung
ESV = Stromstosschalter mit Ruckfallverzogerung und
Ausschaltvorwarnung
AV+ = Additive Ansprechverzogerung
ON = Dauer EIN
OFF = Dauer AUS

Fabr. Eltako Typ: MFZ12DX oder gleichwertig

fertig montiert und angeschlossen, incl. Verdrahtung.
und Klemmen sind einzukalkulieren.
Menge: 1,000 Stck

**2.4.270 Elektronischer Drehstromzähler**
Elektronischer Drehstromzähler 10(63)A

- für 4 Leiternetze einsetzbar
- Montage auf Tragschiene
-Genauigkeitsklasse 2
-ohne PTB-Zulassung für innerbetriebliche
Energiemessung

Fabrikat NZR oder gleichwertig
fertig montiert und angeschlossen, incl. allem Klein-
und Befestigungsmaterial.
Menge: 1,000 Stck

**2.4.280 Astro Schaltuhr digital 2-Kanal**
Astro Schaltuhr 2 Kanal

Astronomische Zeitschaltuhr, die entsprechend der
Sonnenauf- und  untergangszeiten angeschlossene Lasten
schalten. Bei jedem Kanal kann  zwischen dem Expert-
und dem Astromodus unterschieden werden Temporäre
und permanente Ausnahmesteuerung am Geraet.
Balkenanzeige zur schnellen  Erkennung der
Tagesprogrammierung. Automatische
Sommer-/Winterzeitumstellung. Gangreserve mit
Lithiumbatterie 5 Jahre

Betriebsspannung AC:  230 V
Kontaktart:  2W potentialfrei
Kontaktanzahl:  2
Kontaktbelastbarkeit:  16A 250V AC1
Uhrentyp:  Wochenuhr
Anzhal der Programmschritte:  56
kürzeste Schaltzeit:  1 min
Gangreserve:  5 Jahre
Anschlussquerschnitt bei
flexibelem Leiter:  1,5 - 10mm²
Anschlussquerschnitt bei massivem
Leiter:  1 - 6mm²
Betriebstemperatur:  -10 bis 55 °C
Lagerungstemperatur:  -20 bis 60 °C
Schutzart IP:  20
Anzahl der Platzeinheiten:  2
Montageart:  DIN-Schiene (REG)

fertig montiert und angeschlossen incl. Verdrahtung
Menge: 1,000 Stck

#### Abschnitt 2.5 HAUPTVERSORGUNGSLEITUNGEN

*Hinweis*
HINWEISTEXT ALLGEMEIN HAUPTVERSORGUNGSLEITUNGEN

Sämtliche Unterverteilungen sowie Gewerkverteilungen
sind entsprechend ihrer Leistungen einzuspeisen. Es ist
das TN-S-Netz gem. VDE 0100 zu installieren. Die
Einspeisung beinhaltet das beidseitige Anschließen
mit Probebetrieb in Zusammenarbeit und Abstimmung mit
dem jeweiligen Gewerksvertreter.
Bis zum Querschnitt von 16 qmm ist NYY-5-Leiter für
größere Querschnitte NYCWY 4 1/2-Leiter zu verlegen,
max. Spannungsfall 2 %.
Mit der Montageplanung sind die Berechnungen zum
Spannungsfall, Kurzschluss und Überstromschutz
vorzulegen. Verlegungsart: sämtliche Verlegungsarten
einschließlich Befestigungen.

**2.5.10 NYCWY 4x70/35 auf Trasse**
NYCWY 4 x 70 / 35 qmm
Kunststoffkabel, auf Kabeltrasse oder im Steigschacht
befestigt
Menge: 25,000 m

**2.5.20 NYM-J 5x10 AP**
NYM -J 5 x 10 qmm
Mantelleitung, AP, in Rohr oder Kanal fertig verlegt
Menge: 60,000 m

**2.5.30 Steuerleitung EVU / category 7**
Steuerleitung für EVU
Für Steuerbefehle der Stromversorgung ist vom
jeweiliegen Zählerplatz zum Unterverteiler eine Kat 7
Leitung zu verlegen

4 Pair category 7 screened twisted pair cable, 600 MHZ
hologenfrei 4 x 2 x AWG 23/1

liefern und auf bauseits verlegten bzw. montierten
Kabelpritschen, auf Steigetrassen,
in Zwischendecken usw. betriebsfertig verlegen,
einschl. Kabeleinführung in den Zählerschrank sowie den
Unterverteiler der jeweiligen Nutzungseinheit
VDE-gemäßer Kabelabstand zu den anderen Kabelleitungen.
(Z.B. Starkstromkabel ist zu beachten)

Hinweis: Die Leitung ist über Steigeschächte und
sonstigen geschlossenen Kabelwegen auswechselbar in
Leerrohr zu verlegen. Mehrere
Medien-Versorgungsleitungen können in einem gemeinsamen
Rohr verlegt werden.
Menge: 95,000 m

*Hinweis*
STEUERLEITUNGEN UND MEDIENVERSORGUNG

Für die Versorgung der Nutzungseinheiten mit Schalt-
Steuer und Medientechnik sind nachfolgende Letungen
sternförmig über Trassen und Steigeschächten zu den
jeweiligen Unterverteilungen bzw. Mieterübergabekästen
vorzusehen.

Es ist eine Voll- Anbindung aller Medien- Dienste
vorgesehen.
Verlegung der Antennenleitungen sternförmig ab
Zählerraum.
Verlegung der Telefonleitungen als Kat 7 Leitung ab ÜP
am Hausanschluß.
Verlegung der Glasfaseranbindung ab Zählerraum.

**2.5.40 Systemsteuerung / category 7**
Systemsteuerung

4 Pair category 7 screened twisted pair cable, 600 MHZ
hologenfrei 4 x 2 x AWG 23/1

liefern und auf bauseits verlegten bzw. montierten
Kabelpritschen, auf Steigetrassen,
in Zwischendecken usw. betriebsfertig verlegen,
einschl. Kabeleinführung bis zum ÜP des Providers sowie
Einführung und Anschluss
im  Medienverteiler der jeweiligen Nutzungseinheit
VDE-gemäßer Kabelabstand zu den anderen Kabelleitungen.
(Z.B. Starkstromkabel ist zu beachten)

angebotenes Fabrikat: '

....................................................'
  Typ: '

....................................................'

Hinweis: Die Leitung ist über Steigeschächte und
sonstigen geschlossenen Kabelwegen auswechselbar in
Leerrohr zu verlegen. Mehrere
Medien-Versorgungsleitungen können in einem gemeinsamen
Rohr verlegt werden.
Menge: 360,000 m

**2.5.50 Tel.Kabel J-Y(St)Y 20x2x0,6 auf Trasse**
Versorgungsleitung Telefon
J-Y(St)Y 20x2x0,6 mm
AP in Rohr, Kanal oder Kabeltrasse fertig verlegt
Menge: 120,000 m

**2.5.60 Koaxkabel für SAT und BK Anlagen**
Koaxialkabel 1,0/4,6/6,8 für Sat-und BK-Anlagen
Mantel PE sw, UV-beständig / Folie geklebt
Dämpfung: 16,0 dB-860MHz / 27,3 dB-2050 MHz
Schirmungsmaß: 5-65MHz=85-105dB,
65-1000MHz=105-110dB, 1000-2150MHz=110dB typ.

Liefern und auf bauseits verlegten bzw. montierten
Kabelpritschen, auf Steigetrassen,
in Zwischendecken usw. betriebsfertig verlegen,
einschl. Kabeleinführung bis zum ÜP des Providers sowie
Einführung und Anschluss
im  Medienverteiler der jeweiligen Nutzungseinheit
VDE-gemäßer Kabelabstand zu den anderen Kabelleitungen.
(Z.B. Starkstromkabel ist zu beachten)

angebotenes Fabrikat: '

....................................................'
  Typ: '

....................................................'

Hinweis: Die Leitung ist über Steigeschächte und
sonstigen geschlossenen Kabelwegen auswechselbar in
Leerrohr zu verlegen. Mehrere
Medien-Versorgungsleitungen können in einem gemeinsamen
Rohr verlegt werden.
Menge: 180,000 m

**2.5.70 LWL-Innen und Außenkabel Multimode**
LWL-Innen-und Außenkabel mit nichtmetallischem
Nagetierschutz
U-DQ(ZN)BH 12G/50/125nm OM3 Multimodefasern

liefern und auf bauseits verlegten bzw. montierten
Kabelpritschen, auf Steigetrassen,
in Zwischendecken usw. betriebsfertig verlegen,
einschl. Kabeleinführung bis zum ÜP des Providers sowie
Einführung und Anschluss
im  Medienverteiler der jeweiligen Nutzungseinheit
VDE-gemäßer Kabelabstand zu den anderen Kabelleitungen.
(Z.B. Starkstromkabel ist
zu beachten)

angebotenes Fabrikat: '

....................................................'
  Typ: '

....................................................'

Hinweis: Die Leitung ist über Steigeschächte und
sonstigen geschlossenen Kabelwegen auswechselbar in
Leerrohr zu verlegen. Mehrere
Medien-Versorgungsleitungen können in einem gemeinsamen
Rohr verlegt werden.
Menge: 180,000 m

#### Abschnitt 2.6 LEITUNGSTRÄGER; KANÄLE; ROHRE

*Hinweis*
HINWEISTEXT LEITUNGSTRÄGER

Allgemein:
Die Leitungsführung für Leitungen der
Kommunikationstechnik  in allen Wänden und Decken
einschl.  Betonwänden und -decken ist komplett
auswechselbar mit Leerrohren auszuführen. Die Leerrohre
und Dosen sind in betonfester Ausführung zu erstellen
und rüttelsicher zu verlegen.

Leitungsträger; Kanäle; Rohre nach vorstehender
Beschreibung sowie Planmaterial ( Schemas,
Install.Pläne etc.) kpl.betriebsfertig ausführen,
einschl. aller erforderlichen Klein- und
Befestigungsmaterialien etc.
Die Anlage muß allen vorgenannten relevanten Normen und
Richtlinien entsprechen.

Verlegung von Elt.-Leitungen, Leerrohrverlegung
In Räumen mit sichtbar bleibenden unverputzten Beton-/
Mauerwerksflächen kann die Elektroinstallation, sofern
vom AG oder an anderer Stelle im LV keine
weitergehenden Forderungen gestellt werden, sichtbar
und handwerksgerecht in geordneter Weise auf die Wände
und Decken verlegt werden. Es dürfen keine geklebten
Kabelhalterungen eingesetzt werden. Die Art der
Verlegung und die Anordnung von Schaltern etc. ist
anhand von Mustern mit dem AG abzustimmen.
Aus technischer Sicht erforderliche Ausnahmen sind mit
dem AG abzustimmen.

Kabelträgersysteme:
Alle Kabelträgersysteme sind mit 20% Platzreserve zu
beaufschlagen.
Kabeltrassen und Steigetrassen:
Kabelrinnen und -pritschen sind in feuerverzinkter
Ausführung, mit systemgebundenem Zubehör und
Formteilen, wie z. B. T -, Eck- oder Kreuzstücke,
Konsolen, Kopfplatten, End- und Reduzierstücke,
Verbindungsplatten, Schrauben, Muttern, Klein- und
Befestigungsmaterial, herzustellen.
Befestigungen erfolgen generell mit Wandkonsolen, bei
Deckenbefestigung mit H-Stielen und Auslegern.
Abhängungen mit Gewindestangen sind nur zulässig als
zusätzliche Halterung zur Erreichung des
Funktionserhalts im Brandfall.
Kabelrinnen sind mit einem Querschnitt von mind. 6 mm²
mit systemgebundenem Erdungszubehör an den
Potentialausgleich anzubinden.

Kabeltrassen werden zum Teil in gedämmten Bereichen
verlegt. Für die Befestigungen der Abhänger bzw. der
Hängestiele sind Differenzhülsen ( Kalkulationsbasis 15
cm ) sowie entsprechend lange Befestigungsschrauben zu
kalkulieren.

Elektro-Installationskanal als Leitungsführungskanal
weiß, mit Trennwand, aus eingefärbtem Kunststoff-
Formstoff PVC hart, bestehend aus stabilem Unterteil,
anstellbaren Kabelhalteklammern und formschlüssigen
Oberteil, Lieferlänge 2m, Befestigungsabstand 60 cm.
Richtungsänderungen von 90° sind mit Haubenformstücken
auszuführen.Offene Kanalenden sind mit aufsteckbaren
Endplatten zu verschließen.
Formstücke und Endplatten sowie Befestigungsmaterial
ist mit einzukalkulieren.

**2.6.10 Kabelbahn 200 Wand/Decke**
Kabelbahn aus feuerverzinktem Lochblech, mittelschwere
Ausführung,
Nennbreite: 200 mm, Aufkantung 60 mm Stützabstand ca.
1,75 - 2 m, einschließlich Trennsteg
und Zuschlag für Formstücke. Durchgehender
Potentialausgleich ist zu gewährleisten.
Incl. Klein- und Befestigungsmat. fertig montiert.
Menge: 74,000 m

**2.6.20 Decken-Abhängung Kabelbahn 200**
Abhängung für Kabelbahn aus Lochblech, mittelschwere
Ausführung,
Nennbreite:  200 mm,

Abhängung mit Maueranker links und rechts der Trasse in
Betondecke verschraubt.
Bestehend aus 2 Stück Gewindestangen bis 80 cm lang,
35 cm Profilschiene; Befestigungsschrauben,
Unterlegscheiben etc.
Alle Teile verzinkt; Ausführung entsprechend
Funktionserhalt E30

Incl. Klein- und Befestigungsmat. fertig montiert.
Menge: 98,000 Stck

**2.6.25 T-Stück Kabelbahn 200**
T-Stück für Kabelbahn aus verzinktem Lochblech,
mittelschwere Ausführung, Nennbreite:  200 mm,
Aufkantung 60 mm;  Durchgehender Potentialausgleich ist
zu gewährleisten.
Incl. Klein- und Befestigungsmat. fertig montiert.
Menge: 1,000 Stck

**2.6.27 Bogen 90 Grad Kabelbahn 200**
Bogen 90 Grad für Kabelbahn aus verzinktem Lochblech,
mittelschwere Ausführung, Nennbreite:  200 mm,
Aufkantung 60 mm;  Durchgehender Potentialausgleich ist
zu gewährleisten.
Incl. Klein- und Befestigungsmat. fertig montiert.
Menge: 4,000 Stck

**2.6.30 Kabelbahn 300 Wand/Decke**
Kabelbahn aus feuerverzinktem Lochblech, mittelschwere
Ausführung,
Nennbreite: 300 mm, Aufkantung 60 mm Stützabstand ca.
1,75 - 2 m, einschließlich Trennsteg
und Zuschlag für Formstücke. Durchgehender
Potentialausgleich ist zu gewährleisten.
Incl. Klein- und Befestigungsmat. fertig montiert.
Menge: 48,000 m

**2.6.40 Decken-Abhängung Kabelbahn 300**
Abhängung für Kabelbahn aus Lochblech, mittelschwere
Ausführung,
Nennbreite:  300 mm,

Abhängung mit Maueranker links und rechts der Trasse in
Betondecke verschraubt.
Bestehend aus 2 Stück Gewindestangen bis 80 cm lang,
45 cm Profilschiene; Befestigungsschrauben,
Unterlegscheiben etc.
Alle Teile verzinkt; Ausführung entsprechend
Funktionserhalt E30

Incl. Klein- und Befestigungsmat. fertig montiert.
Menge: 64,000 Stck

**2.6.50 T-Stück Kabelbahn 300**
T-Stück für Kabelbahn aus verzinktem Lochblech,
mittelschwere Ausführung, Nennbreite:  300 mm,
Aufkantung 60 mm;  Durchgehender Potentialausgleich ist
zu gewährleisten.
Incl. Klein- und Befestigungsmat. fertig montiert.
Menge: 4,000 Stck

**2.6.53 Bogen 90 Grad Kabelbahn 300**
Bogen 90 Grad für Kabelbahn aus verzinktem Lochblech,
mittelschwere Ausführung, Nennbreite:  300 mm,
Aufkantung 60 mm;  Durchgehender Potentialausgleich ist
zu gewährleisten.
Incl. Klein- und Befestigungsmat. fertig montiert.
Menge: 4,000 Stck

**2.6.55 Kabelbahn 500 Wand/Decke**
Kabelbahn aus feuerverzinktem Lochblech, mittelschwere
Ausführung,
Nennbreite: 500 mm, Aufkantung 60 mm Stützabstand ca.
1,75 - 2 m, einschließlich Trennsteg
und Zuschlag für Formstücke. Durchgehender
Potentialausgleich ist zu gewährleisten.
Incl. Klein- und Befestigungsmat. fertig montiert.
Menge: 23,000 m

**2.6.60 Decken-Abhängung Kabelbahn 500**
Abhängung für Kabelbahn aus Lochblech, mittelschwere
Ausführung,
Nennbreite:  500 mm,

Abhängung mit Maueranker links und rechts der Trasse in
Betondecke verschraubt.
Bestehend aus 2 Stück Gewindestangen bis 80 cm lang,
35 cm Profilschiene; Befestigungsschrauben,
Unterlegscheiben etc.
Alle Teile verzinkt; Ausführung entsprechend
Funktionserhalt E30

Incl. Klein- und Befestigungsmat. fertig montiert.
Menge: 30,000 Stck

**2.6.65 T-Stück Kabelbahn 500**
T-Stück für Kabelbahn aus verzinktem Lochblech,
mittelschwere Ausführung, Nennbreite:  500 mm,
Aufkantung 60 mm;  Durchgehender Potentialausgleich ist
zu gewährleisten.
Incl. Klein- und Befestigungsmat. fertig montiert.
Menge: 2,000 Stck

**2.6.90 Bogen 90 Grad Kabelbahn 500**
Bogen 90 Grad für Kabelbahn aus verzinktem Lochblech,
mittelschwere Ausführung, Nennbreite:  500 mm,
Aufkantung 60 mm;  Durchgehender Potentialausgleich ist
zu gewährleisten.
Incl. Klein- und Befestigungsmat. fertig montiert.
Menge: 1,000 Stck

**2.6.92 Deckenkabelträger 200mm breit**
Deckenkabelträger DKT 200/50
2 parallel laufende Rundeisenstäbe,  Drahtbügel im
Abstand von 250mm; 50mm hoch
Deckenmontage abstandslos mit Schauben und
Abstandslaschen
Belastbarkeit 35 kg/m bei 50 cm Befestigungsabstand
Verzinkt und chromatiert

fertig montiert einschließlich Verbindungslaschen und
Befestigungsmaterial an Betondecke

Nennbreite 200mm Höhe 50mm
Fabrikat: Carl Rahmende GmbH Kabelträger-Syteme oder
gleichwertig.
Menge: 55,000 m

**2.6.95 Deckenkabelträger 300mm breit**
Deckenkabelträger DKT 300/50
2 parallel laufende Rundeisenstäbe,  Drahtbügel im
Abstand von 250mm; 50mm hoch
Deckenmontage abstandslos mit Schauben und
Abstandslaschen
Belastbarkeit 35 kg/m bei 50 cm Befestigungsabstand
Verzinkt und chromatiert

fertig montiert einschließlich Verbindungslaschen und
Befestigungsmaterial an Betondecke

Nennbreite 300mm Höhe 50mm
Fabrikat: Carl Rahmende GmbH Kabelträger-Syteme oder
gleichwertig.
Menge: 15,000 m

**2.6.100 Steigetrasse 500**
Steigetrasse in feuerverzinkter Ausführung, schwere
Ausführung mit Steigetrassensprossen für
Bügelschellen, Nennbreite 500 mm, Sprossenabstand 400
mm
Durchgehender Potentialausgleich ist zu gewährleisten.
incl. Klein- und Befestigungsmaterial fertig montiert

Bügelschellen sind nach allg. Kalkulationsgrundlagen
Bestandteil der Befestigung und mit der Kalkulation von
AP-verlegten Leitungen abgegolten.
Menge: 12,000 m

**2.6.110 Steigetrasse 200 Funktionserhalt**
Steigetrasse in Ausführung als Funktionserhalt E30 in
feuerverzinkter Ausführung,
schwere Ausführung mit Steigetrassensprossen für
Bügelschellen,
Nennbreite 200 mm,
Durchgehender Potentialausgleich ist zu gewährleisten.
incl. Klein- und Befestigungsmaterial fertig montiert

Bügelschellen sind nach allg. Kalkulationsgrundlagen
Bestandteil der Befestigung und mit der Kalkulation von
AP-verlegten Leitungen abgegolten.
Menge: 12,000 m

**2.6.120 Trasse mittels Profilschiene**
Herstellen einer Trassierung mittels Profilschiene zur
Überbrückung von
Kreuzungsstellen der HLS-Installationen sowie in
Bereichen mit Holz- oder Brandschutzverkleidungen.
Profilschienen mit Schlaufenlochung, feuerverzinkt,
Abgelängt in Stücke zu 500 mm,
( Breite der Leitungstrasse = 400mm )
Befestigungsabstand ca. 300mm
einschl. Bügelschellen ( Bügelschellen sind Bestandteil
der Befestigung und mit der Kalkulation von
AP-verlegten Rohren und Leitungen abgegolten.)
Für die Befestigungen der Profilschienen sind
Differenzhülsen ( Kalkulationsbasis 10 cm ) sowie
entsprechend lange Befestigungsschrauben zu
kalkulieren.
incl. Klein- und Befestigungsmaterial fertig montiert
Menge: 15,000 m

**2.6.130 Sammelhalterung Metall**
Sammelhalter aus Metall für hohe mechanische
Standfestigkeit für Bereiche ohne
brandschutztechnische Anforderungen.
Für Wand- und Deckenmontage.  Verschluss ohne Werkzeuge
zu öffnen.

Einschl. Befestigungsmaterial fertig montiert.
Menge: 621,000 Stck

**2.6.140 Kunststoff-Kanal, reinweiß, 60/190**
Elektroinstallationskanal DIN EN 50085-2-1 (VDE
0604-2-1) als Leitungsführungskanal,
Außenmaße H/B mind. 60/190 mm,
aus Kunststoff, halogenfrei, einschl. aller
systembedingten Form- und Verbindungsstücke,
Farbe: Reinweiß RAL 9010
Kanal AP fertig montiert, incl. allem Klein- und
Befestigungsmaterial
Montage senkrecht oder waagrecht auf Mauerwerk oder
Beton
Menge: 6,000 m

**2.6.150 Kunststoff-Kanal, reinweiß, 60/110**
Elektroinstallationskanal DIN EN 50085-2-1 (VDE
0604-2-1) als Leitungsführungskanal,
Außenmaße H/B mind. 60/110 mm,
aus Kunststoff, halogenfrei, einschl. aller
systembedingten Form- und Verbindungsstücke,
Farbe: Reinweiß RAL 9010
Kanal AP fertig montiert, incl. allem Klein- und
Befestigungsmaterial
Montage senkrecht oder waagrecht auf Mauerwerk oder
Beton
Menge: 10,000 m

**2.6.160 Kunststoff-Kanal, reinweiß, 40/60**
Elektroinstallationskanal DIN EN 50085-2-1 (VDE
0604-2-1) als Leitungsführungskanal,
Außenmaße H/B mind. 40/60 mm,
aus Kunststoff, halogenfrei, einschl. aller
systembedingten Form- und Verbindungsstücke,
Farbe: Reinweiß RAL 9010
Kanal AP fertig montiert, incl. allem Klein- und
Befestigungsmaterial
Montage auf Mauerwerk oder Beton; Wand od.
Deckenmontage bis 4m Höhe
Menge: 18,000 m

**2.6.170 Kunststoff-Kanal, reinweiß, 30/45**
Elektroinstallationskanal DIN EN 50085-2-1 (VDE
0604-2-1) als Leitungsführungskanal,
Außenmaße H/B mind. 30/45 mm,
aus Kunststoff, halogenfrei, einschl. aller
systembedingten Form- und Verbindungsstücke,
Farbe: Reinweiß RAL 9010
Kanal AP fertig montiert, incl. allem Klein- und
Befestigungsmaterial
Montage auf Mauerwerk oder Beton; Wand od.
Deckenmontage bis 4m Höhe
Menge: 60,000 m

**2.6.180 Stahlblechkanal,weiß,170/70**
Geschlossener Brüstungskanal aus verzinktem Stahlblech
Breite / Höhe :  ca. 170 / 70 mm,
Farbe: Reinweiß RAL 9010 / Pulverbeschichtet
- Frontrastender Geräteeinbau
- Mit integrierter Erdung; Erdungsmaßnahmen kpl.
ausgeführt
- Geschlossenes Profil mit 80 mm Oberteil
- Bodenlochung im Abstand von 50mm für Konsolenmontage
und 250mm für Wandmontage
- Formteile aus Grundprofil oder Haubenformteile aus
PC/ ABS halogenfrei

einschließlich Oberteil aus Stahlblech 80mm ; reinweiß
RAL 9010
einschließlich Trennsteg für Stark und Schwachstrom

Kanal AP fertig montiert, icnl. allem Klein- und
Befestigungsmaterial.
Menge: 76,000 m

**2.6.190 Stahlblechkanal,weiß,210/70**
Geschlossener Brüstungskanal aus verzinktem Stahlblech
Breite / Tiefe :  ca. 210 / 70 mm,
Farbe: Reinweiß RAL 9010 / Pulverbeschichtet
- Frontrastender Geräteeinbau
- Mit integrierter Erdung; Erdungsmaßnahmen kpl.
ausgeführt
- Geschlossenes Profil mit 80 mm Oberteil
- Bodenlochung im Abstand von 50mm für Konsolenmontage
und 250mm für Wandmontage
- Formteile aus Grundprofil oder Haubenformteile aus
PC/ ABS halogenfrei

einschließlich Oberteil aus Stahlblech 80mm ; reinweiß
RAL 9010
einschließlich Trennsteg für Stark und Schwachstrom

Kanal AP fertig montiert, icnl. allem Klein- und
Befestigungsmaterial.
Menge: 54,000 m

**2.6.200 Geräteeinbaudose für Elektroinstallationskanal**
Geräteeinbaudose zum Einbau handelsüblicher
Einbaugeräte einschl.
Abdeckrahmen des Schalterherstellers im vorgesehenene
Schalterprogramm
für vorstehend beschriebenen Elektroinstallationskanal
fertig montiert.
Menge: 210,000 Stck

**2.6.210 FFKuS-EM-F20GR / EN 20 auf Rohfußboden**
Betonfestes flexibles Kunststoffpanzerrohr, mit
Zugdraht versehen,
FFKuS-EM-F20GR  / EN 20
auf Rohfußboden fertig verlegt und befestigt, incl.
Bohren der erforderl. Auslässe
Menge: 180,000 m

**2.6.220 FFKuS-EM-F25GR / EN 25 auf Rohfußboden**
Betonfestes flexibles Kunststoffpanzerrohr, mit
Zugdraht versehen,
FFKuS-EM-F25GR  / EN 25
auf Rohfußboden fertig verlegt und befestigt, incl.
Bohren der erforderl. Auslässe
Menge: 90,000 m

**2.6.230 FFKu-EL-F25BG / EN 25 / UP**
Flexibles Kunststoffrohr, leichte Ausführung, mit
Zugdraht versehen,
FFKu-EL-F25BG / EN 25
einschl. Stemmarbeiten in Mauerwerk od. Beton, fertig
verlegt.
Menge: 18,000 m

**2.6.240 FFKu-EL-F32BG / EN 32 / UP**
Flexibles Kunststoffrohr, leichte Ausführung, mit
Zugdraht versehen,
FFKu-EL-F32BG / EN 32
einschl. Stemmarbeiten in Mauerwerk od. Beton, fertig
verlegt.
Menge: 12,000 m

**2.6.250 FPKu-EM-F25GR / EN 25 / AP**
Kunststoff Panzerrohr, mittelschwere Ausführung,
FPKu-EM-F25GR / EN 25
AP fertig verlegt, einschl. Klemmschellen, Klein und
Befestigungsmaterial
Menge: 120,000 m

**2.6.260 FPKu-EM-F32GR / EN 32 / AP**
Kunststoff Panzerrohr, mittelschwere Ausführung,
FPKu-EM-F32GR / EN 32
AP fertig verlegt, einschl. Klemmschellen, Klein und
Befestigungsmaterial
Menge: 24,000 m

**2.6.270 FPKu-EM-F40GR / EN 40 / AP**
Kunststoff Panzerrohr, mittelschwere Ausführung,
FPKu-EM-F40GR / EN 40
AP fertig verlegt, einschl. Klemmschellen, Klein und
Befestigungsmaterial
Menge: 12,000 m

**2.6.280 STARO GEW ES-V25 / EN 25, verzinkt**
Stahlpanzerrohr mit beiderseitigem Gewinde und
aufgeschraubter Muffe
EN 25
AP fertig verlegt, einschl. Schellen, Bögen ( je 3m ),
Klein- und Befestigungsmaterial und Endtüllen.
Ausführung : verzinkt
Menge: 56,000 m

**2.6.290 STARO GEW ES-V32 / EN 32, verzinkt**
Stahlpanzerrohr mit beiderseitigem Gewinde und
aufgeschraubter Muffe
EN 32
AP fertig verlegt, einschl. Schellen, Bögen ( je 3m ),
Klein- und Befestigungsmaterial und Endtüllen.
Ausführung : verzinkt
Menge: 10,000 m

**2.6.300 STARO GEW ES-V40 / EN 40, verzinkt**
Stahlpanzerrohr mit beiderseitigem Gewinde und
aufgeschraubter Muffe
EN 40
AP fertig verlegt, einschl. Schellen, Bögen ( je 3m ),
Klein- und Befestigungsmaterial und Endtüllen.
Ausführung : verzinkt
Menge: 6,000 m

**2.6.310 Elektro- Aluminium-Installationsrohr / EN 25,**
Elektro- Aluminium-Installationsrohr
EN 25
AP fertig verlegt, einschl. Schellen, Bögen ( je 3m ),
Klein- und Befestigungsmaterial und Endtüllen.
Menge: 10,000 m

**2.6.320 Elektro- Aluminium-Installationsrohr / EN 32,**
Elektro- Aluminium-Installationsrohr
EN 32
AP fertig verlegt, einschl. Schellen, Bögen ( je 3m ),
Klein- und Befestigungsmaterial und Endtüllen.
Menge: 6,000 m

#### Abschnitt 2.7 LEITUNGSINSTALLATION

*Hinweis*
ACHTUNG WICHTIGE INFORMATION ZUR LEITUNGSVERLEGUNG !

Starkstromkabel- und Leitungen sowie Steuer- und
Kommunikationskabel, die dauerhaft in Bauwerken
installiert werden, fallen seit dem 10. Juni 2016 in
den Geltungsbereich der Bauproduktverordnung ( BauPVO
).
Starkstrom-kabel und -leitungen sowie Steuer- und
Kommunikationskabel müssen seit dem 1. Juli 2017
entsprechend der europäisch harmonisierten Produktnorm
DIN EN 50575 geprüft und  gekennzeichnet  sein.
Nach dem Vorschlag des ZVEI kommen in Bauwerken in
Deutschland nur die Euroklassen
B2ca, Cca und Eca zum Einsatz.
Die Einführung und Umsetzung obliegt  den für
Bauaufsicht/Bauordnungsrecht  zuständigen
Stellen  in  den  Bundesländern  (oberste
Bauaufsichtsbehörde).
 Der ausschreibenden Stelle ist derzeit nicht bekannt,
dass für dieses Bauvorhaben konkrete Vorgaben  zur
Verwendung  der  einzelnen Euroklassen  von
Starkstromkabeln seitens des deutschen Baurechts bzw.
der zuständigen Baurechtsbehörden bestehen.
Es wird davon ausgegangen, dass zum Zeitpunkt der
Erstellung dieser Leistungsbeschreibung die
Anforderung  der  Normalentflammbarkeit  für
Starkstromkabel  und  -leitungen  sowie Steuer- und
Kommunikationskabel für die dauerhafte Installation in
Bauwerken entsprechend der Klassifizierung Eca
ausreichend sind.
Für die Leitungsverlegung in Bereichen die unter den
Geltungsbereich der Leitungsanlagenrichtlinie ( LAR )
fallen z.B.:
- Leitungsanlagen in notwendigen Treppenräumen, in
Räumen zwischen notwendigen
  Treppenräumen und Ausgängen ins Freie, in notwendigen
Fluren ausgenommen in
  offenen Gängen vor Außenwänden,
- die Führung von Leitungen durch raumabschließende
Bauteile (Wände und Decken),
- den Funktionserhalt von elektrischen Leitungsanlagen
im Brandfall.
sind Leitungen der Euroklassen Cca bzw. B2ca
einzusetzen

Durch den AN Elektro ist vor Ausführung ( während der
Erstellung der Werk- und Monatgeplanung ) zu prüfen, ob
darüber hinaus keine höherwertigen Forderungen oder
weitergehende baurechtliche Vorgaben bekannt sind!
Die Pflicht zur Einhaltung aller während der Bauzeit
aktuallisierten Vorschriften und Bestimmungen gilt
immer zum Zeitpunkt der Abnahme !

*Hinweis*
HINWEISTEXT LEITUNGEN STANDARDVERLEGUNG

Fernmeldeleitungen z.B: JY ( St ) Y
abgeschirmte Fernsprech- und Signalleitung, in
trockenen und feuchten Räumen, auf und unter Putz

Mantelleitungen z.B: NYM
Uo/U 300/500 V nach DIN VDE 0250 Teil 204 Zul.
Betriebstemperatur am Leiter: 70°C, für feste
Verlegung über-, auf-, in-, und unter Putz. Stegleitung
NYIF darf anstelle NYM auf Beton geklebt
werden, wenn dies durch die Bauleitung ausdrücklich
genehmigt wurde, dem keine Vorschriften entgegenstehen
und die Putzüberdeckung mindestens 5 mm beträgt.

Kunststoff Erdkabel z.B: NYY
Uo/U 0,6/1 k V nach DIN VDE 0250 Teil 204 Zul.
Betriebstemperatur am Leiter: 70°C, für feste
Verlegung über-, auf-, in-, und unter Putz, direkt in
Beton, in Innenräumen, Kabelkanälen,
im Freien und in Erde.

WICHTIG!
-  Bei der Erstellung dieses Leistungsverzeichnisses
wurde davon ausgegangen, daß in betonierten Decken und
Wänden Einlegearbeiten mit Leitungen des Typs NYY ohne
Schutzrohre direkt in Beton durchgeführt werden soweit
dies möglich ist. Dennoch erforderliches Zusatzmaterial
wie betonfeste Rohre und Dosen sind im
Leistungsverzeichnis separat aufgeführt.
Werden durch den AN Elektro alternativ Leitungen des
Typ´s NYM in Schutzrohren verlegt, werden diese nicht
gesondert vergütet !
Der AN Elektro ist dafür verantwortlich, den
erforderlichen Zeitbedarf für die Einlegearbeiten mit
der Bauleitung sowie dem Rohbauer zu koordinieren.  Die
Einlegearbeiten sind mit dem zuständigen Statiker
durchzusprechen und dessen Anweisungen zu beachten.

Weiterhin trägt der AN Elektro die Verantwortung dafür,
dass Ihm seitens der Bauleitung im Hinblick auf den
Zeitbedarf für die Einlegearbeiten ein genügend großes
Zeitfenster eingeräumt wird um die Arbeiten
technisch einwandfrei und vollständig abzuschließen.
Häufungen sind so weit wie möglich zu unterlassen und
gegebenenfalls mit dem Statiker zu klären.
Werden Leitungen vergessen, oder werden diese
beschädigt können diese als Notlösung über den
Rohfußboden je nach Aufbauhöhe auch mittels
hergestellter Schlitze im Beton verlegt werden.
Zusatzleistungen für vergessene Leitungen werden nicht
vergütet.
In betonierten Wänden und Stützen dürfen keine
Schlitzarbeiten ohne vorherige Rücksprache mit der
Bauleitung durchgeführt werden.

Waagrechte Schlitze sind nur nach Freigabe des
Statikers erlaubt. Die Installation in Zwischenwänden
erfolgt u.P durch Ausfräsen der erforderlichen
Schlitze. Bevor diese Arbeiten ausgeführt werden, sind
mit der Bauleitung die geplanten Stemmarbeiten
abzusprechen. Auf tragende Zwischenwände ist besonders
zu achten.

Unterlässt der AN Elektro schuldhaft vorgenannte
Abstimmungen werden Ihm die daraus resultierenden
Folgekosten in Rechnung gestellt.

Leitungsverlegung oder die Verlegung von Schutzrohren
über den Rohfußboden ist mit der zuständigen Bauleitung
abzusprechen und auf ein Minimum zu begrenzen.
Werden Rohre und Leitungen auf dem Fußboden verlegt,
dürfen diese nur in den nach DIN
vorgesehenen Installationszonen verlegt werden.

Werden Leitungen in Schutzrohren über den Rohfußboden
verlegt, ist vom zuständigen Bauleiter eine Zeichnung
über den Fußbodenaufbau einzuholen.
Die max. zur Verfügung stehende Höhe für die Verlegung
von Leitungen und Rohren muß vom zuständigen Bauleiter
schriftlich bestätigt werden.

Leitungen anderer Gewerke sind auf dem Rohfußboden
mittels Herstellen von Schlitzen zu unterfahren.
Auf die Koordinationspflicht zu anderen Gewerken wird
hier nochmals ausdrücklich hingewiesen.

**2.7.10 NYY-J 5x2,5 im Graben**
NYY-J  5 x 2,5 qmm
Erdkabel in bauseitig hergestelltem Graben fertig
verlegt,
Menge: 80,000 m

**2.7.20 NYY-J 5x4 im Graben**
NYY-J  5 x 4 qmm
Erdkabel in bauseitig hergestelltem Graben fertig
verlegt,
Menge: 120,000 m

*Hinweis*
INSTALLATIONSLEITUNGEN VERLEGEART AP / EUROKLASSE Eca

**2.7.30 NYM-J 3x1,5 AP / Euroklasse Eca**
NYM -J 3 x 1,5 qmm / Euroklasse Eca
Mantelleitung, AP, in Rohr oder Kanal fertig verlegt
Menge: 520,000 m

**2.7.40 NYM-J 5x1,5 AP / Euroklasse Eca**
NYM -J 5 x 1,5 qmm / Euroklasse Eca
Mantelleitung, AP, in Rohr oder Kanal fertig verlegt
Menge: 275,000 m

**2.7.50 NYM-J 7x1,5 AP / Euroklasse Eca**
NYM -J 7 x 1,5 qmm / Euroklasse Eca
Mantelleitung, AP, in Rohr oder Kanal fertig verlegt
Menge: 90,000 m

**2.7.60 NYM-J 3x2,5 AP / Euroklasse Eca**
NYM -J 3 x 2,5 qmm / Euroklasse Eca
Mantelleitung, AP, in Rohr oder Kanal fertig verlegt
Menge: 70,000 m

**2.7.70 NYM-J 5x2,5 AP / Euroklasse Eca**
NYM -J 5 x 2,5 qmm / Euroklasse Eca
Mantelleitung, AP, in Rohr oder Kanal fertig verlegt
Menge: 125,000 m

**2.7.80 NYM-J 5x4 AP / Euroklasse Eca**
NYM -J 5 x 4 qmm / Euroklasse Eca
Mantelleitung, AP, in Rohr oder Kanal fertig verlegt
Menge: 15,000 m

**2.7.90 NYM-J 5x6 AP / Euroklasse Eca**
NYM -J 5 x 6 qmm / Euroklasse Eca
Mantelleitung, AP, in Rohr oder Kanal fertig verlegt
Menge: 15,000 m

*Hinweis*
INSTALLATIONSLEITUNGEN VERLEGEART AUF KABELTRÄGER ODER
KABELRINNE / EUROKLASSE Eca

**2.7.100 NYM-J 3x1,5 auf Trasse / Euroklasse Eca**
NYM-J 3x1,5 auf Trasse / Euroklasse Eca
auf Kabeltrasse oder im Steigschacht befestigt
Menge: 165,000 m

**2.7.110 NYM-J 4x1,5 auf Trasse / Euroklasse Eca**
NYM-J 4x1,5 auf Trasse / Euroklasse Eca
auf Kabeltrasse oder im Steigschacht befestigt
Menge: 1175,000 m

**2.7.120 NYM-J 5x1,5 auf Trasse / Euroklasse Eca**
NYM-J 5x1,5 auf Trasse / Euroklasse Eca
auf Kabeltrasse oder im Steigschacht befestigt
Menge: 2750,000 m

**2.7.130 NYM-J 7x1,5 auf Trasse / Euroklasse Eca**
NYM-J 7x1,5 auf Trasse / Euroklasse Eca
auf Kabeltrasse oder im Steigschacht befestigt
Menge: 185,000 m

**2.7.140 NYM-J 3x2,5 auf Trasse / Euroklasse Eca**
NYM-J 3x2,5 auf Trasse / Euroklasse Eca
auf Kabeltrasse oder im Steigschacht befestigt
Menge: 3615,000 m

**2.7.150 NYM-J 5x2,5 auf Trasse / Euroklasse Eca**
NYM-J 5x2,5 auf Trasse / Euroklasse Eca
auf Kabeltrasse oder im Steigschacht befestigt
Menge: 185,000 m

**2.7.160 NYM-J 5x4 auf Trasse / Euroklasse Eca**
NYM-J 5x4 auf Trasse / Euroklasse Eca
auf Kabeltrasse oder im Steigschacht befestigt
Menge: 120,000 m

*Hinweis*
INSTALLATIONSLEITUNGEN VERLEGEART AP / EUROKLASSE B2ca

**2.7.170 NHXMH-J 3x1,5 AP / Euroklasse B2ca**
NHXMH-J 3 x 1,5 qmm / Euroklasse B2ca
Mantelleitung, AP, in Rohr oder Kanal fertig verlegt
Menge: 20,000 m

**2.7.180 NHXMH-J 5x1,5 AP / Euroklasse B2ca**
NHXMH-J 5 x 1,5 qmm / Euroklasse B2ca
Mantelleitung, AP, in Rohr oder Kanal fertig verlegt
Menge: 20,000 m

**2.7.190 NHXMH-J 7x1,5 AP / Euroklasse B2ca**
NHXMH-J 7 x 1,5 qmm / Euroklasse B2ca
Mantelleitung, AP, in Rohr oder Kanal fertig verlegt
Menge: 20,000 m

**2.7.200 NHXMH-J 3x2,5 AP / Euroklasse B2ca**
NHXMH-J 3 x 2,5 qmm / Euroklasse B2ca
Mantelleitung, AP, in Rohr oder Kanal fertig verlegt
Menge: 50,000 m

**2.7.210 NHXMH-J 5x2,5 AP / Euroklasse B2ca**
NHXMH-J 5 x 2,5 qmm / Euroklasse B2ca
Mantelleitung, AP, in Rohr oder Kanal fertig verlegt
Menge: 20,000 m

*Hinweis*
INSTALLATIONSLEITUNGEN VERLEGEART AUF KABELTRÄGER ODER
KABELRINNE / EUROKLASSE B2ca

**2.7.220 NHXMH-J 3x1,5 auf Trasse / Euroklasse B2ca**
NHXMH-J 3x1,5 auf Trasse / Euroklasse B2ca
auf Kabeltrasse oder im Steigschacht befestigt
Menge: 100,000 m

**2.7.230 NHXMH-J 5x1,5 auf Trasse / Euroklasse B2ca**
NHXMH-J 5x1,5 auf Trasse / Euroklasse B2ca
auf Kabeltrasse oder im Steigschacht befestigt
Menge: 185,000 m

**2.7.240 NHXMH-J 7x1,5 auf Trasse / Euroklasse B2ca**
NHXMH-J 7x1,5 auf Trasse / Euroklasse B2ca
auf Kabeltrasse oder im Steigschacht befestigt
Menge: 20,000 m

**2.7.250 NHXMH-J 3x2,5 auf Trasse / Euroklasse B2ca**
NHXMH-J 3x2,5 auf Trasse / Euroklasse B2ca
auf Kabeltrasse oder im Steigschacht befestigt
Menge: 45,000 m

**2.7.260 NHXMH-J 5x2,5 auf Trasse / Euroklasse B2ca**
NHXMH-J 5x2,5 auf Trasse / Euroklasse B2ca
auf Kabeltrasse oder im Steigschacht befestigt
Menge: 30,000 m

*Hinweis*
INSTALLATIONSLEITUNGEN VERLEGEART UP IN MAUERWERK /
EUROKLASSE Eca

**2.7.270 NYM/NYY-J 3x1,5 UP in Mauerwerk / Euroklasse Eca**
NYM/NYY-J 3 x 1,5 qmm / Euroklasse Eca
UP in Mauerwerk einschl. Stemmarbeiten, fertig verlegt
Menge: 200,000 m

**2.7.280 NYM/NYY-J 5x1,5 UP in Mauerwerk / Euroklasse Eca**
NYM/NYY-J 5 x 1,5 qmm / Euroklasse Eca
UP in Mauerwerk einschl. Stemmarbeiten, fertig verlegt
Menge: 150,000 m

**2.7.290 NYM/NYY-J 5x2,5 UP in Mauerwerk / Euroklasse Eca**
NYM/NYY-J 5 x 2,5 qmm / Euroklasse Eca
UP in Mauerwerk einschl. Stemmarbeiten, fertig verlegt
Menge: 20,000 m

*Hinweis*
INSTALLATIONSLEITUNGEN DER TELEKOMMUNIKATION

**2.7.300 Tel.Kabel J-Y(St)Y 2x2x0,6 auf Trasse / Euroklasse Eca**
J-Y(St)Y 2x2x0,6 mm / Euroklasse Eca
AP in Rohr, Kanal oder Kabeltrasse fertig verlegt
Menge: 483,000 m

**2.7.310 Tel.Kabel J-Y(St)Y 4x2x0,6 auf Trasse / Euroklasse Eca**
J-Y(St)Y 4x2x0,6 mm  / Euroklasse Eca
AP in Rohr, Kanal oder Kabeltrasse fertig verlegt
Menge: 125,000 m

**2.7.320 Tel.Kabel J-Y(St)Y 10x2x0,6 auf Trasse / Euroklasse Eca**
J-Y(St)Y 10x2x0,6 mm  / Euroklasse Eca
AP in Rohr, Kanal oder Kabeltrasse fertig verlegt
Menge: 20,000 m

**2.7.330 Tel.Kabel J-Y(St)Y 12x2x0,6 auf Trasse / Euroklasse Eca**
J-Y(St)Y 12x2x0,6 mm  / Euroklasse Eca
AP in Rohr, Kanal oder Kabeltrasse fertig verlegt
Menge: 30,000 m

*Hinweis*
INSTALLATIONSLEITUNGEN DER SIGNAL UND STEUERUNGSTECHNIK

**2.7.340 Tel.Kabel J-Y(St)Y 2x2x0,8 auf Trasse / Euroklasse Eca**
J-Y(St)Y 2x2x0,8 mm  / Euroklasse Eca
AP in Rohr, Kanal oder Kabeltrasse fertig verlegt
Menge: 435,000 m

**2.7.350 Tel.Kabel J-Y(St)Y 4x2x0,8 auf Trasse / Euroklasse Eca**
J-Y(St)Y 4x2x0,8 mm  / Euroklasse Eca
AP in Rohr, Kanal oder Kabeltrasse fertig verlegt
Menge: 135,000 m

**2.7.360 Tel.Kabel J-Y(St)Y 10x2x0,8 auf Trasse / Euroklasse Eca**
J-Y(St)Y 10x2x0,8 mm  / Euroklasse Eca
AP in Rohr, Kanal oder Kabeltrasse fertig verlegt
Menge: 220,000 m

**2.7.370 Tel.Außen-Kabel A-2YF(L)2Y 10x2x0,8 AP**
Tel.Außen-Kabel A-2YF(L)2Y 10x2x0,8 AP
Längs- und Querwasserdicht
Zur Verwendung unmittelbar in der Erde oder in
Kabelrohren- und kanälen,
für Netze der Industrie und Betriebsanlagen vorwiegend
im NF-Bereich.

In bauseitig verlegtes Leerrohr in Teillängen
eingezogen fertig verlegt.
Menge: 125,000 m

#### Abschnitt 2.8 GEBÄUDE-POTENTIALAUSGLEICH

*Hinweis*
HINWEISTEXT ERDUNGSANLAGE
Für den inneren Blitzschutz sind Ventilableiter
vorgesehen. Diese sind in die jeweiligen
Sicherungsverteilungen zu integrieren, über
Vorsicherungen anzuschließen und nach
Auschreibungsunterlagen wie in den jeweiligen
Verteilerpositionen beschrieben auszuführen.

Die Ableiter sind einzubauen in
- die Zählerschränke nach der HEW-Einspeisung
- jede Gewerksverteilung
- Leitungen von Außenanschlüssen
Die Staffelung der Anforderungsklassen ist gem. VDE
0185 vorzunehmen.

Für den gesamten Überspannungschutz im gesamten Gebäude
ist ein gemeinsamer Hersteller zu verwenden !

Prüfung der fertigen Anlage nach DIN 48 830, Messung
der Widerstände, der oberirdischen Anlage oberhalb der
Trennstellen sowie des Erdausbreitungs- und
Übergangswiderstandes mit Prüfprotokoll  sowie
Eintragung der Werte in ein mitzulieferndes Prüfbuch,
in das auch die Wiederholungsprüfungen eingetragen
werden sollen mit dem Grundriss und Schema der Anlage,
Erstellung der Revisions-unterlagen mit
maßstabsgerechten Zeichnungen entsprechend Vorbemerkung
komplett.

Abnahme der Anlage durch einen anerkannten
Sachverständigen im Beisein des Unternehmres oder
seines Vertreters, des Fachingenieurs sowie ggf. des
Betreibers bzw. seines Vertreters und behördliche
Gebrauchsabnahme.

Für den Gebäudepotentialausgleich werden bauseitig
Anschlussfahnen herausgefüht und sind anzuschließen
- an alle Aufzugsfahrschienen
- in allen Technikräumen an die
Potentialausgleichsschienen
- an die Metallkonstruktion des Gebäudes,
Treppengeländer  usw.

In den Technikzentralen ist für sämtliche technische
Anlagen der gesamte Potentialausgleich herzustellen.

Sämtliche großflächigen Metallteile der haustechnischen
Installationen sind in den Potentialausleich
einzubeziehen. Verbindungsstöße an Kabelbahnen,
Lüftungskanälen und dergl. sind mit
Potentialausgleichsbrücken zu verbinden oder mit
Schraubverbindungen mit Zahnscheiben herzustellen.

Der zusätzliche Potentialausgleich von Sanitärräumen
wird von den Rohrleitungen
die zu den Sanitärräumen führen, in Rohr FFKu S
geführt, eingelegt in Decke bzw. befestigt auf
Rohfußboden und an der jeweiligen Unterverteilung
angeschlossen.

Blitzschutz und Einbringen des Fundamenterders sind
Leistungen, die im Los Blitzschutz beschrieben sind .
Der Auftragnehmer liefert und montiert die
Potentialausgleichsschienen und verkabelt das
Potentialausgleichssystem einschließlich Übergabe eines
Prüfberichts.

Im Bereich von  Küche oder Spülküchen sind alle
Metallischen Einbauten an den örtlichen
Potentialausgleich anzuschließen. Dazu zählen z.B.:
Türzargen, Bodeneinläufe, Ablaufrinnen, Arbeitstische
etc.

**2.8.10 Potentialausgleichsschiene**
Potentialausgleichsschiene Stahl kadmiert mit
schlagfester Kunststoffabdeckkappe mit folgenden
Anschlußmöglichkeiten:
1x Flachband bis 40 mm Breite
1x Rundleiter bis 10 mm Durchmesser
6x Klemmen bis 16 qmm
zum Anschluß der Potentialausgleichsleitungen für:
Wasserleitung, Hausanschlußkasten, Heizung, Antenne,
Telefon etc.,
Fertig montiert und Anschlüsse hergestellt incl.
Beschriftung der Abgänge auf den Leitungen und im
Deckel
Menge: 3,000 Stck

**2.8.20 Erdung EDV**
Erdungsschiene für Potentialausgleich der TEL /
EDV-Anlage mit Anschluß für 6 EDV-Kabel und eine
Erdungsleitung
Fertig montiert und angeschlossen, incl. allem
Klein-und Befestigungsmaterial.
Menge: 3,000 Stck

**2.8.30 1x4 qmm**
NYM-J  1x 4 qmm, AP, in Rohr oder Kanal fertig
verlegt.
Menge: 335,000 m

**2.8.40 1x10 qmm**
NYM-J  1x 10 qmm, AP, in Rohr oder Kanal fertig
verlegt.
Menge: 170,000 m

**2.8.50 1x25 qmm**
NYM-J  1x 25 qmm, AP, in Rohr oder Kanal fertig
verlegt.
Menge: 115,000 m

**2.8.60 Anschlüsse metallisches Bauteil flexibel**
Anschluß eines metallischen Bauteils an den örtlichen
Potentialausgleich
mittels flexibler Leitung ( H07V-U 10 qmm, grün-gelb )
mit Bandrohrschelle oder an vorhandene
Anschlußklemme.

Einzukalkulieren sind je Anschluß bis zum Anschlußpunkt
an der Potentialausgleichsschiene
10m  H07V-U 10qmm, grün-gelb; Verlegung in Leerrohr
eingezogen oder auf Putz
Weiterhin ist je Anschluß eine Messung des
Anschlusswiderstandes sowie eine
Foto-Dokumentation in Form eines Prüfprotokolles zu
leisten.
Menge: 9,000 Stck

**2.8.70 Anschlüsse metallisches Bauteil fest**
Anschluß eines metallischen Bauteils an den örtlichen
Potentialausgleich
mittels Leitung NYM-J 1x10 qmm, grün-gelb mit
Bandrohrschelle oder an vorhandene
Anschlußklemme.

Einzukalkulieren sind je Anschluß bis zum Anschlußpunkt
an der Potentialausgleichsschiene
10m  NYM-J 1x10qmm, grün-gelb; Verlegung in Leerrohr
eingezogen oder auf Putz
Weiterhin ist je Anschluß eine Messung des
Anschlusswiderstandes sowie eine
Foto-Dokumentation in Form eines Prüfprotokolles zu
leisten.
Menge: 6,000 Stck

**2.8.80 Anschlüsse Geräte, Rohre**
Anschlüsse an bauseitigen Geräten und Rohren der
Heizungs-,Sanitär-, Gas-, und Lüftungsinstallation
sowie feststehenden Einrichtungsgegenständen wie
Regale, Maschinen etc. incl. Verbindungsklemmen,
Erdungsschellen als Universal Bandschelle, für den
Anschluß der Ausgleichsleitungen an Rohren, fertig
montiert. Erdungsanschluß komplett ausgeführt und
bezeichnet.
Menge: 60,000 Stck

**2.8.90 Überbrückung Stoßstellen**
Überbrückung von Stoßstellen der Kabelrinnen,
Blechkanäle oder Lüftungsbalgen
mit HO7V-K 1x6 qmm, Grün-Gelb, incl. Kabelschuhen und
Montage.
Menge: 60,000 Stck

**2.8.100 Gehäusesystem LSA (Für20DA)**
Gehäusesystem zur Aufnahme von 3 LSA-Leisten der
Baureihe 2/10 für Aufputzmontage,
Schutzart IP 40, D1 Blitzstoßstrom (10/350) gesamt 15
kA  tragfähig geprüft nach Parameter
EN 61643-11, EN 61643-21
Maße B x H x T :  ca. 245 x 260 x 13
Fabrikat:  DEHN + SÖHNE oder
gleichgeeignet

Einschl.

2 Trenn-Leisten
LSA-Technik Baureihe 2,
zum Anschluss von je 10 DA  auf der Kabel- und
Rangierseite,
Leiterdurchmesser von 0,4-0,8 mm, zur Montage von
Überspannungs-Schutz  Komponenten

2 Blitzstrom-Ableiter-Steckmagazine der Ableiterklasse
Type 1
für 10 DA LSA-Trennleisten, komplett bestückt

2 Universelle Schilderrahmen aus Edelstahl zur
übersichtlichen
Kennzeichnung von LSA-Anschlüssen.

2 Erdungsrahmen für LSA-Technik Baureihe

2 Überspannungs-Schutzstecker, der Ableiterklasse Type
3 geprüft nach EN 61643-21 und energetisch koordiniert
nach IEC 61643-22
zu Steckmagazin zum Schutz von 2 Einzeladern
informationstechnischer Systeme.
Zusammen mit Erdungsrahmen Einsteckbar in
LSA-Trennleisten.

Liefern, montieren und betreibsfertig anschließen
Menge: 1,000 Stck

#### Abschnitt 2.9 GERÄTEINSTALLATION

*Hinweis*
HINWEISTEXT GERÄTEINSTALLATION
Für nachfolgend aufgeführte AP- und UP-
Installationsgeräte ist das Schalter- Programm noch
durch die Bauherrschaft über eine vom AN Elektro
vorzunehmende Bemusterung festzulegen.
Als Preisbasis sind vom AN-Elektro Geräte eines
marktüblichen Marken-Fabrikates im Großflächenformat
in reinweisser Ausführung anzubieten.
Abdeckplatten und Rahmen sind in die Angebotspreise mit
einzukalkulieren.
Alle Geräte sind fertig montiert und angeschlossen, bei
UP-Geräten incl. Schalterdose und Stemmen in Mauerwerk,
bei Betoneinlegearbeiten incl. betonfeste Dose und
Schutzrohre bis zur Decke ( anteilig für Kombinationen
) bei Kanalmontage Bohren der Auslässe, incl.
Gerätedose, anzubieten.

Bei Montage in Hohlwänden ist der kalkulierte Preis für
die Stemmarbeiten im Mauerwerk gleichzusetzen mit der
Herstellung einer Bohrung in den Wandplatten und die
Lieferung sowie die Montage der erforderlichen
Hohlwanddosen einschl. erforderliche Brandschutzdosen
für Montage in Brandschutzwänden.

Bei Kombination von Licht- und Schwachstrom ist eine
VDE-gerechte Lösung mit Berührungsschutz auszuführen,
ansonsten ist eine separate Abdeckung erforderlich.
Bei AP-, wd.- Ausführung ist die schlag- und stoßfeste
Ausführung anzubieten.
UP- Installationen in Wohnungstrennwänden bzw.
Haustrennwänden dürfen nur nach ausdrücklicher
Genehmigung der Bauleitung ausgeführt werden.
( Versetzte Anordnung Schallschutz o.ä ist zu klären )

*Hinweis*
Starkstrom Schalt- und Steuergeräte UP

**2.9.10 Wechselschalter UP**
Wipp-Wechselschalter, 250 V / 10 A,
UP montiert und angeschlossen, einschließlich
Stemmarbeiten
Menge: 4,000 Stck

**2.9.20 Taster UP**
Wipp-Taster, 250 V / 10 A, 1-Schließer
UP montiert und angeschlossen, einschließlich
Stemmarbeiten
Menge: 16,000 Stck

**2.9.30 Taster Kontroll UP**
Wipp-Taster, 250 V / 10 A, 1 Schließer, mit Glimmlampe
UP montiert und angeschlossen, einschließlich
Stemmarbeiten
Menge: 12,000 Stck

**2.9.40 Jalousie/Rolladensch. UP**
Jalousie-/ Rolladenschalter 250 V / 10 A / AUF-O-AB
UP montiert und angeschlossen, einschließlich
Stemmarbeiten
Menge: 13,000 Stck

**2.9.50 Schlüsselschalter UP**
Schlüsselschalter bzw. Taster mit Profil Halbzylinder
250 V /  10 A
UP montiert und angeschlossen, einschließlich
Stemmarbeiten
Menge: 1,000 Stck

**2.9.60 Kontrollleuchte grün**
Kontrollleuchte mit grüner Kallotte, 250 V,
im vorgesehenen Schalterprogramm
UP montiert und angeschlossen, einschließlich
Stemmarbeiten
Menge: 1,000 Stck

**2.9.70 Universal Tast Dimmer UP**
Universal Tast-Dimmer 250 V /min. 400 W / als
Universaldimmer für
ohmsche Lasten sowie elektr. Trafos LED etc.
einschl. Kurzhubtaste
UP montiert und angeschlossen, einschließlich
Stemmarbeiten
Menge: 6,000 Stck

**2.9.80 Tableau 8 Leuchtdrucktaster**
Tableau in allseitig geschlossenem UP Stahlblech- oder
Kunsstoffgehäuse mit aufschwenkbarer
eloxierter Alu-Frontplatte, mit systemgebundenem
Zubehör und Leitungseinführungen
incl. 12 Leuchtdrucktaster 250 V / 10 A
fertig montiert und angeschlossen, incl. Verdrahtung.
Menge: 1,000 Stck

**2.9.90 Stromstoßrelais 8-12-24V 1-Wechsler**
Stromstoßrelais, 1-Wechsler, 8-12-24 V, 10 A
fertig montiert und angeschlossen, incl. Verdrahtung.
Menge: 12,000 Stck

**2.9.100 Steuertrafo 100VA**
Steuertrafo zum Einbau in Unterverteiler  / 230 V / 24
V
min. 20 VA,
fertig montiert und angeschlossen, incl. Verdrahtung.
Menge: 1,000 Stck

*Hinweis*
Starkstrom Schalt- und Steuergeräte AP

**2.9.110 Ausschalter AP**
Wipp-Ausschalter, 250 V / 10 A, 1-polig,
wassergeschützt,
AP montiert und angeschlossen, incl.
Befestigungsmaterial.
Menge: 12,000 Stck

**2.9.120 Ausschalter Kontroll AP**
Wipp-Kontroll-Ausschalter, 250 V / 10 A, 1-polig, mit
Glimmlampe,
 wassergeschützt,
AP montiert und angeschlossen, incl.
Befestigungsmaterial.
Menge: 5,000 Stck

**2.9.130 Wechselschalter AP**
Wipp-Wechselschalter, 250 V / 10 A,  wassergeschützt,
AP montiert und angeschlossen, incl.
Befestigungsmaterial.
Menge: 5,000 Stck

**2.9.140 Bewegungsmelder AP**
Bewegungsmelder AP
Erfassungsbereich 270° ( 3x90° separat einstellbar )
ca. 200 Sensorbereiche, mit Unterkriechschutz
Außeneckmontage mit Zubehör muß möglich sein.
Reichweite, Dämmerungswert und Zeit stufenlos
einstellbar.
Netzspannung 230 V, Schaltleistung min. 2000VA,
Reichweite ca. 12m frontal, 9m seitlich.
Zeiteinstellung ca. 4sec. bis 10 min.
Dämmerungsschalter ca. 2-1000Lux.
Schutzart IP44 / Schutzklasse II  Abmessungen ca.
120x65x70mm ( LxBxH)
Gehäuse aus hochwertigem UV-beständigem PC  Farbe :
weiß

Fertig montiert und angeschlossen.
Menge: 8,000 Stck

**2.9.150 Präsenzmelder AP/UP**
Präsenzmelder AP/UP

Für Deckenmontage, Erfassungsbereich kreisförmig bis 8m
Helligkeitsschwelle 5-1000lx, Ausschaltverzögerung
10sec-30min.
Kurzzeitimpuls; Testbetrieb; Temp-Bereich: 0-35°C

kpl. montiert
Menge: 5,000 Stck

*Hinweis*
Steckvorrichtungen UP

**2.9.160 Schuko-Steckdose UP mit Kinderschutz**
Schuko-Steckdose mit Kinderschutz 16A 250 V
sowie integriertem erhöhten Berührungsschutz
UP montiert, beschriftet und angeschlossen,
einschließlich Stemmarbeiten
Menge: 120,000 Stck

**2.9.170 Schuko-Steckdose, Klappdeckel UPWD**
Schuko-Steckdose 250 V / 16 A, 2 pol. + E, mit
Klappdeckel, wassergeschützt
UP montiert und angeschlossen, einschließlich
Stemmarbeiten
Menge: 2,000 Stck

*Hinweis*
Steckvorrichtungen AP

**2.9.180 Schuko-Steckdose AP**
Schuko-Steckdose 250 V / 16 A, 2 pol. + E,
 wassergeschützt,
AP montiert und angeschlossen, incl.
Befestigungsmaterial.
Menge: 12,000 Stck

**2.9.190 Schuko-Steckdose, Abschließbar, AP**
Schuko-Steckdose 250 V / 16 A, 2 pol. + E, mit
Klappdeckel, abschließbar,
 wassergeschützt,
AP montiert und angeschlossen, incl.
Befestigungsmaterial.
Menge: 5,000 Stck

**2.9.200 CEE 16A, AP**
CEE-Kragensteckvorrichtung 400 V / 16 A / 5 polig / IP
44,
AP montiert und angeschlossen, incl.
Befestigungsmaterial.
Menge: 3,000 Stck

**2.9.210 CEE 32A, AP**
CEE-Kragensteckvorrichtung 400 V / 32 A / 5 polig / IP
44
AP montiert und angeschlossen, incl.
Befestigungsmaterial.
Menge: 2,000 Stck

*Hinweis*
Energieverteilung

**2.9.220 Abzweigdose 70mm UP**
Abzweigdosen, UP, Durchm. 70 mm, fertig montiert
einschl. Stemmarbeiten,
verdrahtet, incl. Klemmenmaterial und Deckel
Menge: 60,000 Stck

**2.9.230 Leerdose 55mm Tel/Ant. UP**
Leerdose 55mm, UP, für Einsatz von Telefonanschlußdose
oder Antennendose ,incl. Deckel,
Leerrohr eingeführt, fertig montiert einschl.
Stemmarbeiten.
Menge: 6,000 Stck

**2.9.240 Abzweigdose 100/100mm UP**
Abzweigdosen, UP, 100x100 mm, fertig montiert einschl.
Stemmarbeiten,
verdrahtet, incl. Klemmenmaterial und Deckel
Menge: 1,000 Stck

**2.9.250 Feuchtraum-Abzweigdose 80/80mm**
Feuchtraum- Abzweigdosen ca. 80x80 mm, AP,
fertig montiert und verdrahtet
incl. Befestigungs- und Klemmenmaterial
Menge: 90,000 Stck

#### Abschnitt 2.10 BELEUCHTUNG

*Hinweis*
HINWEISTEXT BELEUCHTUNGSKÖRPER

Die Montagepreise verstehen sich für eine
betriebsfertige Leuchte incl. Bruchversicherung,
Transport frei Verwendungsstelle und ordnungsgerechte
Entsorgung des Verpackungsmaterials.
Leuchtmittel der Beleuchtungskörper ( sofern diese
nicht fest eingebaut sind ) werden nicht gesondert
erfaßt, sondern sind mit einzukalkulieren.
Lichtfarbe sofern nicht ausdrücklich anders vermerkt:
neutralweiss bzw. Lichtfarbe 840 / LED 4000 K

Aus architektonischen Gründen können einzelne Fabrikate
der Leuchten in der Ausschreibung vorgegeben werden.
Die Preise für die angefragten Fabrikate sind daher
bindend anzubieten.
Der Einbau von alternativ angebotenen Leuchten ist
grundsätzlich möglich, bedarf jedoch einer Freigabe
seitens des Bauherrn / Architekten. Die ausschreibende
Stelle behält sich die Wertung von Alterativen vor.

Vor Bestellung oder Beschaffung der Beleuchtungskörper
muß am Bau, zusammen mit der Bauleitung, dem Bauherr
oder Architekt eine kostenlose BEMUSTERUNG,
STÜCKZAHL-AUFNAHME und PROBEMONTAGE durchgeführt
werden. Es ist unbedingt deren Einverständnis
einzuholen.

**2.10.10 Außenleuchtenanschluß 5x4qmm**
Montage und Anschluß von bauseitiger gelieferter Mast
oder Pollerleuchte nach Schalt- und Anschlußplan des
Herstellers,
Einbringen von Mastleuchten in Zusammenarbeit mit dem
Galabauer, bzw. montieren von Pollerleuchten auf
bauseitig einbetonietrte Erdstücke, anschließen der
Leuchten  incl. aller Kleinmaterialien und Kabel,
spritzwassergeschützt in die Geräte eingeführt,
angeklemmt,und in Betrieb genommen.
Anschlüsse bis 5x 4 qmm / 230/400V 2,5 KW
Menge: 6,000 Stck

**2.10.20 Außenleuchte Aufbaumontage IP66**
Außenleuchte Aufbaumontage in  rundem  Design für  den
Einsatz  im  Außenbereich geeignet.
Gehäusematerial  aus  UV beständigem,  farbechtem
Polycarbonat.
Die  Lichthaube  ist gegen  Vandalismus  und  Diebstahl
 zu  sichern.  Dies  ist  durch eine  entsprechende
Verschraubung  am  Leuchten-Unterteil sicherzustellen.

Symmetrische Ausleuchtung von Wegen und Flächen.

Gehäusematerial: Polycarbonat
Gehäusefarbe: schwarz
Anschlussspannung: 230V AC / 176-275V DC
Anschlussleistung (AC/DC): ca. 11,0W
Leuchtmittel: LED-Modul (ca. 900lm)
Montageart: Aufbaumontage
Ausführung: Systemleuchte mit Überwachung
Schutzart: IP 66
Schutzklasse: II
Abmessung: H:ca. 320mm x B: ca.320mm x T:ca.90mm

Die Leuchte muß in Form und Ausführung der im Titel
Sicherheitsbeleuchtung enthaltenen Sicherheitsleuchte
Aufbbaumontage IP 66 entsprechen ( Fabrikatsgleichheit
) !

Komplett liefern, montieren und betriebsfertig
anschließen.
Menge: 9,000 Stck

**2.10.30 Spiegelleuchte**
Linienleuchte als Wand- und Spiegelleuchte einsetzbar.
Armatur Aluminium pulverbeschichtet. Endkappen
Kunststoff (Polycarbonat), schlagzäh. Diffusor
Kunststoff (Polycarbonat) opal.  Geeignet für
Deckenanbau, Wandanbau. Waagerechte und senkrechte
Montage möglich. Hohe Schutzart IP44 für den Einsatz im
Nassbereich.

Farbe: weiß
Länge L ca.600 mm
Breite B ca.55 mm
Höhe H ca. 90 mm

Leuchtmittel: LED
Farbtemperatur: 4000K

Bemessungsleistung: ca.10 W
Bemessungsleuchtenlichtstrom: ca.970 lm

Leuchtenlichtausbeute: ca. 97 lm/W
Lichtaustritt: vorwiegend direkt
Lichtverteilung: symmetrisch
Schutzklasse: I

betriebsfertig montiert, einschl. allem Klein- und
Befestigungsmaterial
Menge: 4,000 Stck

**2.10.40 Rundes LED-Downlight IP 40**
Rundes LED-Downlight mit facettiertem
Aluminiumreflektor.

Einbau-Downlight für gesägte Deckenöffnungen.
Werkzeugloser Deckeneinbau durch Schnellmontagefedern.
Für den Einbau in Deckenausschnitte von Ø 210 mm - Ø
225 mm geeignet.
Einbautiefe ca. 105 mm.
Reflektor aus eloxiertem Aluminium, facettiert.
Begrenzung der Direktblendung gemäß UGR = 19.
Leuchten-Lichtstrom ca.1800 lm,
Leuchtenleistung ca.16 W,
Leuchten-Lichtausbeute ca.113 lm/W.
Lichtfarbe neutralweiß, ähnlich Farbtemperatur 4000 K,
Deckeneinbauring aus Aluminium-Druckguss, weiß
pulverlackiert.
Außendurchmesser ca. 236 mm.
Zulässige Umgebungstemperatur (ta): -20 °C -  +25 °C.
Mit elektronischem Betriebsgerät, schaltbar.

Leuchte einschl. Leuchtmittel betriebsfertig montiert,
einschl. allem Klein-, Befestigungs- Verdrahtungsmat.

Angebotenes Fabrikat: '

....................................................'

Angebotener Typ:'

....................................................'
Menge: 38,000 Stck

**2.10.50 LED-Anbauleuchte direkt strahlend**
LED-Anbauleuchte direkt strahlend

Leuchtenmodul mit Anbauzubehör als Anbauleuchte für
Einzelleuchten oder Lichtbandanwendung.
Mit durchgängiger Lichtaustrittsfläche für angebaute
Montage komplettiert.
Ausstrahlungscharakteristik: breit
Ausstrahlungsgeometrie: symmetrisch
Lichtstärkeverteilung: direkt
Material Reflektor: PMMA Optisches System:
Feinprismatik CDP
Leuchtenkörper aus Aluminium-Strangpressprofil.
Kopfstücke aus Aluminium-Druckguss.
Farbe Leuchtenkörper: silbergrau, (RAL 9006)
Montageort: Decke ohne Einbauöffnung
Zulässige Umgebungstemperatur (ta):ca. -20 °C - +25 °C.
Betriebsgerät: Mit elektronischem Betriebsgerät,
digital dimmbar (DALI).
DALI-2-Standard (EN 62386)
Leuchte mittels Tastfunktion über DALI-Steuerklemmen
schalt- und dimmbar (Touch DIM).
Betriebsgerät gemäß Ökodesign-Anforderungen
austauschbar.
Mittlere Bemessungslebensdauer ca.50.000 h.
Bemessungslichtstrom: ca. 5000 lm
Bemessungsleistung: ca. 37,00 W
Lichtfarbe: neutralweiß
Farbtemperatur: 4000 K
Maße ca. (L x B): 1490 mm x 240 mm, Leuchtenhöhe ca.20
mm.
Schutzklasse (DIN EN 61140): I
Schutzart (DIN EN 60529): IP20
Gewicht: ca. 4.2 kg.
System einschl. Leuchtmittel betriebsfertig montiert,
einschl. allem Klein-, Befestigungs- Verdrahtungsmat.

Angebotenes Fabrikat: '

....................................................'

Angebotener Typ:'

....................................................'
Menge: 46,000 Stck

**2.10.60 Anbauleuchte ca. 632x632 LED4000-840 / Dali Dimmbar**
Quadratische LED-Deckenanbauleuchte mit
mikroprismatischer Abdeckscheibe.

Für die Montage an Decken und Überhängen in
Innenräumen.
Optisches System aus hocheffizienter PMMA-Abdeckung mit
Mikroprismatik.
Die mikrostrukturierte PMMA-Prismen-Oberfläche des
optischen Systems wirkt entblendend, ist
vergilbungsfrei und trübt nicht ein. Mit tief-breit
strahlender Lichtstärkeverteilung.
Bemessungslichtstrom ca. 4200 lm, Bemessungsleistung
ca.31,00 W, Leuchten-Lichtausbeute ca.135 lm/W.
Lichtfarbe neutralweiß, ähnlichste Farbtemperatur (CCT)
4000 K,
Mit Betriebsgerät, digital dimmbar (DALI).

Maße ca. (L x B): 632 mm x 632 mm, Leuchtenhöhe ca. 45
mm. Schutzklasse (EN 61140): I, Schutzart (DIN EN
60529): IP20,

Leuchte einschl. Leuchtmittel betriebsfertig montiert,
einschl. allem Klein-, Befestigungs- Verdrahtungsmat.

Angebotenes Fabrikat:'

....................................................'

Angebotener Typ:'

....................................................'
Menge: 19,000 Stck

**2.10.70 LED Feuchtraumleuchte IP 66**
LED-Feuchtraumleuchte IP 66 für den Einsatz in
Anwendungen mit hohen Anforderungen.
Leuchte mit begrenzter Oberflächentemperatur gemäß DIN
EN 60598-2-24 für den Einsatz in feuergefährdeten
Betriebsstätten geeignet (D-Kennung).
Abgehängte Montage über optionales Zubehör möglich.
Mit einer prismierten, lichttechnisch wirksamen,
transluzenten PMMA-Abdeckwanne, direkt strahlend.
Mit breit strahlender Lichtstärkeverteilung.
Bemessungslichtstrom ca. 4500 lm,
Bemessungsleistung ca. 26,00 W,
Leuchten-Lichtausbeute ca.173 lm/W.
Lichtfarbe neutralweiß, ähnlichste Farbtemperatur (CCT)
4000 K,
Leuchtenkörper aus PC. Leuchtenkörper Farbe lichtgrau
(RAL 7035).
Maße ca (L x B): 1552 mm x 102 mm, Leuchtenhöhe 91 mm.
Zulässige Umgebungstemperatur (ta):ca. -30 °C - +35 °C.
Schutzklasse (EN 61140): I,
Schutzart (DIN EN 60529): IP66,
Mit elektronischem Betriebsgerät, schaltbar

Angebotenes Fabrikat: '

....................................................'

Angebotener Typ:'

....................................................'

betriebsfertig montiert, einschl. allem Klein- und
Befestigungsmaterial
Menge: 44,000 Stck

#### Abschnitt 2.11 SICHERHEITSBELEUCHTUNG

*Hinweis*
SYSTEM UND QUALITÄTSBESCHREIBUNG /
SICHERHEITSBELEUCHTUNG GRUPPENBATTERIESYSTEM

Für  das  Gebäude  kommt  eine
Sicherheitsbeleuchtungsanlage bestehend aus einem
vollüberwachten System gemäß DIN EN  50171  zur
Versorgung  von  Sicherheits-  und
Rettungszeichenleuchten  zum  Einsatz.  Die
Sicherheitsbeleuchtung  ist  gemäß  VDE  0108-100,  DIN
 VDE 0100-560, DIN EN 50272, DGUV V3, DIN EN 1838, DIN
4844 und  DIN  EN 60598  (jeweils  neusten Fassung)
anzubieten und zu errichten.

Hinsichtlich  der  Unterbringung,  Installation,
Belüftung  und  der Schutzmaßnahmen  sind  die
einschlägigen  Vorschriften  der EltBauVO, MLAR und DIN
EN 50272 (jeweils neuste Fassung) zu beachten.
Leuchten  für  die  Sicherheitsbeleuchtung  sind  rot
zu kennzeichnen.  In  unmittelbarer  Nähe  der
Brennstellen  sind Stromkreisbezeichnungsschilder
anzubringen. Diese sind in die Einheitspreise mit
einzurechnen. Rettungszeichenleuchten sind in
Dauerschaltung auszuführen. Alle weiteren Leuchten
werden
in  Bereitschaftsschaltung  vorgesehen.  Das  System
muss  die Möglichkeit  bieten,  Leuchten  der
Allgemeinbeleuchtung  in  die Sicherheitsbeleuchtung
mit  zu  integrieren.  Systeme  mit  24V
Ausgangsspannung  sind  daher  nicht  zugelassen.  Die
Betriebsart jeder Leuchte (Bereitschaft- und
Dauerlicht) wird aus Sicherheitsgründen  über  einen
Schiebeschalter  am  Baustein eingestellt.
Bei  Bereitschaftsschaltung  ist  in  den
Unterverteilern  für  die Allgemeinbeleuchtung  die
Netzspannung  der  entsprechenden Allgemeinstromkreise
zu überwachen. Sofern noch das Netz am  Hauptverteiler
der  Sicherheitsbeleuchtung  vorhanden  ist, muss
gewährleistet  sein,  dass  eine  Umschaltung  der
Sicherheitsbeleuchtung  auf  Batteriebetrieb  nicht
erfolgt.  Die Bereitschaftsleuchtung  müssen  über  das
 vorhandene  Netz  in Betrieb gehen.
In  den  Unterverteilungen  der  Allgemeinbeleuchtung
ist  die Netzspannung  durch  Netzwächter  (optional
BUS-Netzwächter) zu überwachen. Das System muss die
Möglichkeit bieten, bis zu 60  externe
Netzwächter/Bus-Netzwächter  zu  verwalten.  Die
Netzwächter  müssen  jedem  Stromkreis  frei
zuzuordnen  sein. Die  selektive  Zuschaltung einzelner
Bereiche muss  bei Ausfall der Allgemeinbeleuchtung
gewährleistet sein.
Die  Meldung  "Sicherungsfall  und  Überlast"  ist  für
 den betreffenden  Notlichstromkreis  sofort
anzuzeigen.  System, welche dies erst nach einem
weiteren Test erkennen sind aus Sicherheitsgründen
nicht  zugelassen.  Der  Betriebszustand  der
Sicherheitsbeleuchtung  ist  an  eine  ständig
besetzte  Stelle optisch und akustisch zu melden.

Für die Kennzeichnung der Rettungswege und zum Hinweis
auf diese sind Sicherheitsleuchten und
Rettungszeichenleuchten vorzusehen.
Alle Leuchten der Sicherheitsbeleuchtung werden mit
werkseitig in die Leuchten eingebauten adressierbaren
Überwachungsbausteinen versehen, die eine
Einzelüberwachung und Protokollierung des
Leuchtenzustands ermöglichen. Die
Sicherheitsbeleuchtung ist vorzugsweise mittels
LED-Einzelleuchten auszuführen, kann aber bei Bedarf in
die Allgemeinbeleuchtung integriert werden.

Die Kennzeichnung der Leuchten nach VDE 0108 erfolgt
mittels Resopalschildern, die in unmittelbarer Nähe der
Leuchten, nicht aber an den Leuchten selbst, dauerhaft
zu befestigen sind.

------>  Die Versorgungszeit beträgt 3h.

Die Rettungszeichenleuchten mit LED Technik, als
Einbauleuchte bzw. in Räumen mit AP Installation als AP
Leuchte, mit freistrahlender Displayscheibe.

Leuchtensyteme Allgemein:
Vor Bestellung und Montage der Leuchten müssen diese
unbedingt bemustert und durch den Auftraggeber
schriftlich freigegeben werden! Sind abgehängte Decken
oder ähnliche Verkleidungen vorhanden müssen die
Leuchten so eingebaut werden, dass nur die
Piktogrammscheibe ( bei Fluchtwegsbeschilderung) bzw.
der Leuchtenkopf zu sehen ist.
Die Fluchtwegebeschilderung ist eigenverantwortlich mit
Beginn der Montageplanung mit dem
Brandschutzsachverständigen bzw. den zuständigen
Behörden abzustimmen.
Es ist eine Schriftliche Freigabe der Montageplanung zu
erwirken.
Mehrkosten aus nicht erfolgter Abstimmung werden vom AG
nicht anerkannt.

Rettungszeichenscheibenleuchten Wand-/Deckenanbau
Scheibendisplayleuchte aus hochwertigem
pulverbeschichteten Aluminiumprofil.
Technische Ausführung entsprechend den Vorschriften der
EN und VDE
Piktogrammscheibe mit Siebdruck,  umlaufend klarer
Rand,
inklusive langlebigen Leuchtmitteln in LED-Technik.
Leuchte ausgestattet mit elektronischem
Kontrollbaustein für eine vollautomatische
mikroprozessorgesteuerte Prüfeinrichtung

Rettungszeichenscheibenleuchten Deckeneinbau
Scheibendisplayleuchte aus hochwertigem
pulverbeschichteten Aluminiumprofil.
Technische Ausführung entsprechend den Vorschriften der
EN und VDE
Piktogrammscheibe mit Siebdruck,  umlaufend klarer
Rand,
inklusive langlebigen Leuchtmitteln in LED-Technik.
Leuchte ausgestattet mit elektronischem
Kontrollbaustein für eine vollautomatische
mikroprozessorgesteuerte Prüfeinrichtung

Rettungszeichenleuchten Alu ( Nur zulässig in
Technikbereichen )
Aluminiumprofilleuchte aus hochwertigem
pulverbeschichteten Strangprofil.
Incl. Piktogrammsatz und Universalmontagesatz für Wand,
Decke, Kette.
Abpendelung ca. 0,5 m ist mit zu kalkulieren.
Technische Ausführung entsprechend den Vorschriften der
EN und VDE
Piktogrammscheibe mit Siebdruck,  umlaufend klarer
Rand,
inklusive langlebigen Leuchtmitteln in LED-Technik.
Leuchte ausgestattet mit elektronischem
Kontrollbaustein für eine vollautomatische
mikroprozessorgesteuerte Prüfeinrichtung

Rettungszeichenleuchten Kunststoff ( Nur zulässig in
Technikbereichen )
Rettungszeichenleuchte aus hochwertigem und
hitzebeständigem Kunststoff.
Incl. Piktogrammsatz und Universalmontagesatz für Wand,
Decke, Kette.
Abpendelung ca. 0,5 m ist mit zu kalkulieren.
Technische Ausführung entsprechend den Vorschriften der
EN und VDE
Piktogrammscheibe mit Siebdruck,  umlaufend klarer
Rand,
inklusive langlebigen Leuchtmitteln in LED-Technik.
Leuchte ausgestattet mit elektronischem
Kontrollbaustein für eine vollautomatische
mikroprozessorgesteuerte Prüfeinrichtung

Sicherheitsleuchten Deckeneinbau
Sicherheitsleuchte als Deckeneinbauleuchte hochwertigem
und hitzebeständigem Kunststoff zur Ausleuchtung der
Flucht- und Rettungswege.
Technische Ausführung entsprechend den Vorschriften der
EN und VDE
inklusive langlebigen Leuchtmitteln in LED-Technik.
Leuchte ausgestattet mit elektronischem
Kontrollbaustein für eine vollautomatische
mikroprozessorgesteuerte Prüfeinrichtung

Sicherheitsleuchten Deckenanbau
Sicherheitsleuchte als Deckenanbauleuchte hochwertigem
und hitzebeständigem Kunststoff zur Ausleuchtung der
Flucht- und Rettungswege.
Technische Ausführung entsprechend den Vorschriften der
EN und VDE
inklusive langlebigen Leuchtmitteln in LED-Technik.
Leuchte ausgestattet mit elektronischem
Kontrollbaustein für eine vollautomatische
mikroprozessorgesteuerte Prüfeinrichtung

Allgemeinleuchten  Zusatzbaustein
Zusatzbaustein zum Einbau in Leuchten der
Allgemeinbeleuchtung für die Ausrüstung der Leuchte zur
Ausleuchtung der Flucht- und Rettungswege bei
Stromausfall.
Als Leistungsbaustein angepasst an das Leuchtmittel der
Allgemeinleuchte.
Technische Ausführung entsprechend den Vorschriften der
EN und VDE
ausgestattet mit elektronischem Kontrollbaustein für
eine vollautomatische mikroprozessorgesteuerte
Prüfeinrichtung.
Vor Einbau ist mit dem Leuchtenhersteller zu klären ob
der Zusatzbaustein kompatibel zum verwendeten
Vorschaltgerät der Leuchte ist. Umbau oder
Umrüstmaßnahmen sind in das Angebot einzukalkulieren
und werden nicht gesondert vergütet.

**2.11.10 Zentrales Gruppenversorgungssystem**
Zentrales Gruppenversorgungssystem  3h / 800W / 12 Kr.
/ E30
Netzanschluss: 230V 1-ph. AC +/- 10%, 50 Hz
Batteriespannung: 216V
Nennbetriebsdauer: 3h
Nennleistung: 800W
Nennladestrom: 1,5A
Systemaufbau:
- Mikroprozessor-Steuerteil mit beleuchtetem Display.
- Klartextanzeige aller Systemzustände.
- Kommunikation über EIB-Protokoll .
- Aufbau: Modul-Technik
- Einschl. Ladeeinrichtung mit ISO-Fehlererkennung.
- Relaisbox mit 8 Relaiskontakten zur Übergabe der
Meldungen/
Betriebszustände.
Bestückung:
12 Stück Endstromkreise (5A) für Mischbetrieb (max. 20
Kreise)
08 Stück Reserveplätze,vorverdrahtet und auf Klemmen
geführt
01 Stück IOM24-Modul
01  Stück  WEB-Modul  zur  Steuerung  und  Darstellung
der
Anlagenzustände über Internet
00 Stück Einbau beigestellter 2-poliger
Überspannungs-Ableiter
Typ:2 (gemäß LBO)
Batterieanlage:
Wartungsfreie, verschlossene Blei-Block-Batterie
216V - 18Ah/10h bei 3h / 800W
Eingebaut im Batteriefach des Kombischrankes.

Gehäuse:
Geprüfter  und  zugelassener  E30/F30/I30
Brandschutzschrank
zur  Aufnahme  des Gruppenversorgungssystems.
Schrank geprüft in Anlehnung an DIN 4102 Teil 2 und
Teil 12.
Zulassung: ABZ-Nr. Z-86.1-10.
Abmessungen: H:1550 x B:830mm x T:575mm, (inkl. Lüfter)
Türöffnungswinkel: 180°
Schutzart: IP 54
Schutzklasse: II
Gehäusefarbe: lichtgrau - ähnlich RAL7035
Türanschlag: rechts
Gewicht: ca. 400 kg (inkl. Systemtechnik)
Die  Funktion  der  elektronischen  Einbauten  der
Sicherheitsbeleuchtung  ist  für  die  notwendige
Dauer  des  Funktionserhaltes,  durch  ein
unabhängiges  Prüfinstitut  zu  bescheinigen.
Rechnerische Nachweise sind nicht zulässig.

Liefern und betriebsfertig anschließen.

Angebotenes Fabrikat:  '

....................................................'
Menge: 1,000 Stck

**2.11.20 Leuchtenbaustein (LBS)**
Leuchtenbaustein (LBS)

Leuchtenbaustein für den Einbau in die zu überwachende
Sicherheits- bzw. Rettungszeichenleuchte, für
Mischbetrieb aller Schaltungsarten in einem Stromkreis
und Einzelleuchtenüberwachung, mit permanenter
Kontrolle des Leuchtmittelstroms und exakter Meldung
eventueller Störungen mit eindeutiger
Leuchtenidentifikation.
Die Erkennung und Anmeldung des LBS muss automatisch
über die Versorgungsleitung (keine Datenleitung) bei
der Inbetriebnahme erfolgen.
Die Einstellung und Änderung der Schaltungsart, sowie
aller weiteren Parameter, per Softwareprogrammierung
von beliebiger Stelle über eine Kommunikationseinheit
muss möglich sein.

Ein Netzüberwachungseingang nach DIN EN 50172 Abs. 5.2
und ein Schalteingang für die gemeinsame Schaltung mit
der Allgemeinbeleuchtung müssen enthalten sein.

Leistungsbereich 3 - 150 W
Elektrischer Anschluss über schraublose Klemmen 1,5 mm²
eingebaut im Kunststoffgehäuse,
Schutzart IP 20
Schutzklasse II
Verlustleistung <3W
Zulässiger Temperaturbereich min. -10 ..+60°C
Maximale Abmessungen (LxBxH): 120 x 25 x 25 mm

Liefern und betriebsfertig anschließen.
Menge: 4,000 Stck

**2.11.30 Fernanzeigetableau**
Fernanzeigetableau
Tableau für die Zustandsanzeige der
Sicherheitsstromversorgung an zentraler Stelle, mit
Fernbedienungsmöglichkeit des Dauerlichts (DS).
Die Anzeigen erfolgen mittels LED:
Betrieb
Batteriebetrieb
Störung
Leuchtenfehler
DS-Netz
Die Anzeige erfolgt auch während eines Netzausfalls bis
zum Ansprechen des Tiefentladeschutzes.
Schalter: DS-Netz EIN /AUS
Ausgestattet mit eigener Batterie für die Anzeige bei
Leitungsunterbrechung.
Montageart universell Aufputz oder Unterputz, wählbar
vor Ort
Gehäuse: Kunststoff
Abmessungen ca. (HxBxT): 164 x 84 x 60 mm
Stromversorgung Systembedingt ( 24 V )
Schutzart IP 20
Anschluss über Klemmen 1,5 mm²

Liefern und betriebsfertig anschließen.
Menge: 1,000 Stck

**2.11.40 Dreiphasen-Netzüberwachung**
Dreiphasen-Netzüberwachung
Bestehend aus:
- Dreiphasen-Netzüberwachungsrelais
zur Überwachung von Unterverteilungen der
Allgemeinbeleuchtung,
Überwachung von Ein- oder Dreiphasennetzen mit 230 V
gegen N-Leiter, gemeldet wird der Ausfall eines
Außenleiters und das Unterschreiten der Spannung in
einem Außenleiter unter 185 V (UNenn -15%).
Die Funktion der Netzüberwachung ist mittels einer LED
anzuzeigen.

Meldekontakte: 1 potentialfreier Wechselkontakt.
Ausgeführt in Installationsbauform mit Baubreite 17,5
mm - Widerstandklemme
zur Überwachung der Verbindungsleitung zwischen
Netzüberwachungsrelais und Unterstation auf Kurzschluss
und Unterbrechung
Ausführung als REG

Liefern und betriebsfertig anschließen.
Menge: 2,000 Stck

**2.11.50 Prüftaster REG**
Prüftaster ( REG )
1WE / 230V/ 10A neben Netzüberwachung in Verteiler
eingebaut.
Zur einfachen Überprüfung der Funktion der
Netzüberwachung.

Liefern und betriebsfertig anschließen.
Menge: 2,000 Stck

**2.11.60 CO2 - Handfeuerlöscher 6kg**
CO2 - Handfeuerlöscher 6kg
mit Schneerohr inkl. Wandhalterung
liefern und montieren.
Menge: 1,000 Stck

**2.11.70 Tragbare Handnotleuchte**
Tragbare Handnotleuchte mit NC-Akku
inkl. Ladegerät, AC 230V und Wandbefestigung für
3h Betriebsdauer mit automatischer Ladefunktion
liefern und montieren.
Menge: 1,000 Stck

**2.11.80 Kennzeichnung**
Kennzeichnungsschild
zur Kennzeichnung der Leuchten, entsprechend DIN 14675
mit Gruppe und -Nr.
Schild dauerhaft graviert und dauerhaft befestigt.
Die Ziffern rnüssen gut erkennbar und lesbar sein.
liefern und montieren
Menge: 37,000 Stck

*Hinweis*
Systemleuchten

**2.11.90 Dekorative Anbau-Scheibenleuchte**
Dekorative Anbau-Scheibenleuchte
Rettungszeichenscheibenleuchte aus stranggezogenem
Aluminium-Profil, weiß pulverbeschichtet nach RAL
Eingebautes elektronisches Vorschaltgerät für den
Betrieb an Wechselspannung und Gleichspannung für
verlängerte Lebensdauer und effizienten Einsatz von
Energie.
Anschlussspannung: 230 V / 50 Hz bzw. 220 V DC
Schutzart IP40
Erkennungsweite 25 m
Abmessungen:
ca. L 255 x B 50 mm (Montagefläche)
Aufbauhöhe ca. 205 mm (Deckenmontage) bzw. ca.180 mm
(Wandmontage)
L 250 x B 130 x T 12 mm (Scheibe)
Leuchtmittel LED

Eine Piktogrammscheibe aus Acrylglas mit Siebdruck,
umlaufend klarer Rand, und Leuchtmittel inklusive.

Leuchte einschl. Leuchtmittel betriebsfertig montiert,
einschl. allem Klein-, Befestigungs- Verdrahtungsmat.
Menge: 1,000 Stck

**2.11.100 Dekorative Einbaumontage-Scheibenleuchte**
Dekorative Einbaumontage-Scheibenleuchte

Rettungszeichenscheibenleuchte aus stranggezogenem
Aluminium-Profil, weiß pulverbeschichtet nach RAL
Eingebautes elektronisches Vorschaltgerät für den
Betrieb an Wechselspannung und Gleichspannung für
verlängerte Lebensdauer und effizienten Einsatz von
Energie.
Anschlussspannung: 230 V / 50 Hz bzw. 220 V DC
Schutzart IP40
Erkennungsweite 25 m
Abmessungen:
Als Deckeneinbauversion
L 250 x B 130 x T 12 mm (Scheibe)
Leuchtmittel LED

Eine Piktogrammscheibe aus Acrylglas mit Siebdruck,
umlaufend klarer Rand, und Leuchtmittel inklusive.

 Leuchte einschl. Leuchtmittel betriebsfertig montiert,
einschl. allem Klein-, Befestigungs- Verdrahtungsmat.
Menge: 10,000 Stck

**2.11.110 Rettungszeichenleuchte IP 54**
Rettungszeichenleuchte in konvexem Design.
Die Lichthaube muss gegen Vandalismus und Diebstahl
gesichert werden.
Dies ist durch eine entsprechende Verschraubung am
Leuchten-Unterteil sicherzustellen.
Einschließlich Piktogramme
Eingebautes elektronisches Vorschaltgerät für den
Betrieb an Wechselspannung und Gleichspannung für
verlängerte Lebensdauer und effizienten Einsatz von
Energie.
Anschlussspannung: 230 V / 50 Hz bzw. 220 V DC

Material:  ABS/Polycarbonat
Gehäusefarbe:  weiß
Anschluss-Spg.:  230 Volt AC
Erkennungsweite:  Wand: min 23m / Decke: min 23m
Leuchtmittel:  LED
Montage: Wand-oder Deckenmontage
Schutzart:  IP54
Schutzklasse:  I
Abmessung:  ca. H: 136 x B: 356 x T: 79mm

 Leuchte einschl. Leuchtmittel betriebsfertig montiert,
einschl. allem Klein-, Befestigungs- Verdrahtungsmat.
Menge: 4,000 Stck

**2.11.120 Sicherheitsleuchte Aufbaumontage IP66**
Sicherheitsleuchte Aufbaumontage in  rundem  Design
zum  Anschluss  an NEA-Systeme.
Für  den  Einsatz  im  Außenbereich geeignet.
Gehäusematerial  aus  UV beständigem,  farbechtem
Polycarbonat.
Die  Lichthaube  ist gegen  Vandalismus  und  Diebstahl
 zu  sichern.  Dies  ist  durch eine  entsprechende
Verschraubung  am  Leuchten-Unterteil sicherzustellen.

Symmetrische Ausleuchtung von Flucht- und
Rettungswegen  sowie  Flächen.

Mit integriertem  Adressbaustein  zur
Einzelleuchtenüberwachung geeignet für Stromkreise mit
gemischter Installation (DS/BS) sowie für  den  Betrieb
 in  AC-  und  DC-Netzen
Die Kommunikation erfolgt über die Netzzuleitung ohne
zusätzliche BUS-Leitung.

Gehäusematerial: Polycarbonat
Gehäusefarbe: schwarz
Anschlussspannung: 230V AC / 176-275V DC
Anschlussleistung (AC/DC): ca. 11,0W
Leuchtmittel: LED-Modul (ca. 900lm)
Montageart: Aufbaumontage
Ausführung: Systemleuchte mit Überwachung
Schutzart: IP 66
Schutzklasse: II
Abmessung: H:ca. 320mm x B: ca.320mm x T:ca.90mm

Komplett liefern, montieren und betriebsfertig
anschließen.
Menge: 11,000 Stck

**2.11.130 Deckeneinbau LED; rund**
Deckeneinbauleuchte mit Selbsttest für
Sicherheitsbeleuchtung BS
Kunststofflinsen klar für Rettungswegbeleuchtung mit
Anschluß an Zentralbatterieanlage
Direkt
 Maße:  D/L/B/H  ........................mm  Gewicht:
..Kg
 Schutzklasse:  I  Schutzart:  IP 40
 Bestückung:  3 W  Konverter  Nicht Dimmbar  LED
 Farbe:  weiß
Gehäuse aus: Aluminium-Druckguss / Runde Bauform
 Fabrikat: ............................
Typ:...........................
 Leuchte einschl. Leuchtmittel betriebsfertig montiert,
einschl. allem Klein-, Befestigungs- Verdrahtungsmat.
Menge: 12,000 Stck

*Hinweis*
Systemverkabelung

**2.11.140 NYM-J 3x2,5 AP**
NYM -J 3 x 2,5 qmm
Mantelleitung, AP, in Rohr oder Kanal fertig verlegt
Menge: 785,000 m

**2.11.150 ( N) HXH E30 3 x 2,5 qmm RE**
( N) HXH E30  3 x 2,5 qmm RE in E30-Sammelhalter
verlegt
( Sammelhalter im Titel Leitungsträger enthalten )
Menge: 170,000 m

**2.11.160 Bus-Kabel J-Y(St)Y 4x2x0,8 AP**
Bus-Leitung J-Y(St)Y 4x2x0,8 mm
AP in Rohr, Kanal oder Kabeltrasse fertig verlegt
Menge: 300,000 m

**2.11.170 Übersichtsplan**
-Übersichtsschaltplan der kompletten
Sicherheitsbeleuchtung in DIN A0 unter Glas an der Wand
befestigt.
Menge: 1,000 Stck

**2.11.180 Inbetriebnahme und Einweisung**
Inbetriebnahme des kompletten
Sicherheitsbeleuchtungs-Systems nach zuvor erfolgter
und abgeschlossener Montage, einschließlich Batterie,
Unterstationen sowie Programmierung aller
angeschlossenen Rettungszeichen- und
Sicherheitsleuchten.
Direkt anschließende Einweisung des Auftraggebers
und/oder Betreibers.
Nach erfolgter Inbetriebnahme/Einweisung muss ein
Inbetriebnahmeprotokoll erstellt werden.
Menge: 1,000 psch

#### Abschnitt 2.12 BAULICHER BRANDSCHUTZ

*Hinweis*
HINWEISTEXT SYSTEM UND QUALITÄTSBESCHREIBUNG /
BRANDSCHUTZ

Schottungen für Wand- und Deckendurchbrüche:

Nach dem Verlegen der Kabel und Leitungen sind die
Durchbrüche in Brand- und F90-Wänden bzw. -Decken nach
DIN 4102 abzuschotten.
Das Nachlegen von Kabeln und Leitungen muss mit
geringem Aufwand, ohne großen Schuttanfall und ohne
große Staubentwicklung möglich sein.
Das Material darf im Brandfall keine giftigen Stoffe,
Säuren, Gase usw. freisetzen. Organische Lösungsmittel
im Dämmschichtbildner oder Decklack sind nicht
zugelassen.
Die Alterungsbeständigkeit des DSB muss nachgewiesen
werden.
Die Brandschotte müssen unabhängig von der Größe eine
Druckfestigkeit (bei CO²--Löschung) von 1000 Pascal
(1kN/m2) haben.
In den angebotenen Systemen dürfen keine
krebserregenden Mineralfasern sein.
Voraussetzung für den Einsatz der Materialien ist die
bauaufsichtliche / baurechtliche Zulassung.
Die Schottsysteme müssen in Beton-, Mauerwerks- und
Leichtbauwänden eingebaut werden können.
Die vorgesehene Schottungsmaßnahme hat neben den
Feuerschutzanforderungen auch einen rauchdichten
Abschluss im Kaltzustand der Bauteilöffnung zu
gewährleisten.
Die Belegung der einzelnen Kabeldurchführungen ist
unterschiedlich, jedoch max. bis 60% der lichten
Öffnung zulässig.

Es muss die Möglichkeit bestehen, gebündelte Kabel und
Leitungen der Fernmeldetechnik ohne Vereinzelung bzw.
Distanzierung zu verschotten, falls das Bündel allen
Anforderungen der gültigen Zulassung entspricht.
Dies ist durch eine entsprechende Zulassung
nachzuweisen.

Amtliche Nachweise
Als Nachweise gelten die zu den jeweiligen Positionen
angegebenen amtlichen Prüfzeugnisse und die Zulassungen
des Deutschen Instituts für Bautechnik, Berlin.

Amtliche Prüfzeugnisse, soweit sie die für die
Herstellung der Bauteile erforderlichen Angaben
enthalten:
a) bei Brandbeanspruchung von innen der Nachweis einer
amtlichen Prüfstelle der DIN 4102 für die
Feuerwiderstandsklassen I 30- I 120 nach DIN 4102 Teil
11
b) bei Brandbeanspruchung von außen der Nachweis einer
amtlichen Prüfstelle der DIN 4102 für die
Funktionserhaltsklassen E 30- E 90 nach DIN 4102 Teil
12.

Die Montage darf ausschließlich durch zertifiziertes
Fachpersonal erfolgen.

Schottungen für baurechtlich erforderliche
Verkleidungen z.B. bei Kabel- und Leitungsanlagen in
Notwendigen Fluren und Treppenhäusern:

Für die Belastung der Kabelkanäle gilt:
a) für die Feuerwiderstandsklassen I 30 - I 120 volle
Auslastung nach statischer Bemessung
b) für die Funktionserhaltsklassen E 30 - E 90
Ausführung mit und ohne Kabelpritschen je nach
Konstruktion. Die maximale Belastung durch
Kabeleigengewicht beträgt 30 kg/m.

Für Kabelkanäle für den Funktionserhalt hat der
ausführende Unternehmer nach DIN 4102 Teil 12 eine
Werksbescheinigung über die prüfzeugnisgerechte
Ausführung auszustellen und die Kanäle mit einem
Kennzeichnungsschild zu versehen. Die
Kennzeichnungsschilder sind an gut sichtbarer Stelle im
Abstand von ca. 10 m anzubringen.

Alle Brandschutzverkleidungen müssen mindestens am
Anfang und am Ende eine Revisionsöffnung
Sowie eine entsprechende Belüftungsöffnung besitzen.
Sind Verkleidungen länger als 4m sind zusätzlich
Vorgenannte Öffnungen im Abständen von ca. 3m
anzuordnen.

Für die angebotenen Brandschutz-Revisionsverschlüsse
ist ein bauaufsichtlicher Verwendbarkeitsnachweis als
Gesamtsystem vorzulegen. Aus dem
Verwendbarkeitsnachweis muss ersichtlich sein, dass
alle aufgeführten Abmessungen der angebotenen
Systemteile und Baugruppen abgedeckt sind.
Kombinationen aus allgemeinen bauaufsichtlichen
Prüfzeugnissen und allgemeinen bauaufsichtlichen
Zulassungen werden nicht als gleichwertiger Nachweis
angesehen.

Die Montage darf ausschließlich durch zertifiziertes
Fachpersonal erfolgen.

**2.12.10 Schott v. Kabeldurchf. 10/10**
Kabelschott als Universalschott, S 90
Wand- oder Deckenschott, Wandstärke  bis 50 cm,
Feuerwiderstandsklasse S 90, nach DIN 4102 Teil 9, aus
Brandschutzmasse und Brandschutzstein, Schott
beidseitig wand- bzw. deckenbündig eingebaut,
vorhandene Kabe und Leerrohrel ausrichten und
distanzieren, Kabelrinnen bzw. Pritschen werden vor den
Brandschottungen abgesetzt.

Dichte >160 kg je Kubikmeter.

Liefern und betriebsfertig unter erschwerten
Bedingungen einbauen.

Verwendetes System:  ......................

Einschl. Kennzeichnung und Prüfnachweis

Öffnungsgröße in cm: 10/10
Schottdicke: 82 mm

Einbau in Massivwand bzw. leichte Trennwand und Decke >
F 90
Menge: 20,000 Stck

**2.12.20 Schott v. Kabeldurchf. 20/20**
Abschottung von Kabeldurchführungen S 90, wie
vorstehend beschrieben, jedoch
Öffnungsgröße in cm: 20/20
Menge: 4,000 Stck

**2.12.30 Schott v. Kabeldurchf. 30/20**
Abschottung von Kabeldurchführungen S 90, wie
vorstehend beschrieben, jedoch
Öffnungsgröße in cm: 30/20
Menge: 14,000 Stck

**2.12.40 Schott v. Kabeldurchf. 40/20**
Abschottung von Kabeldurchführungen S 90, wie
vorstehend beschrieben, jedoch
Öffnungsgröße in cm: 40/20
Menge: 6,000 Stck

**2.12.50 Schott v. Kabeldurchf. 40/30**
Abschottung von Kabeldurchführungen S 90, wie
vorstehend beschrieben, jedoch
Öffnungsgröße in cm: 40/30
Menge: 1,000 Stck

**2.12.60 Schott v. Kabeldurchf. 50/30**
Abschottung von Kabeldurchführungen S 90, wie
vorstehend beschrieben, jedoch
Öffnungsgröße in cm: 50/30
Menge: 6,000 Stck

**2.12.70 Elektrokabelkanal I 90, 3-seitig / 700mm**
Elektrokabelkanal I 90, nach DIN 4102, liefern und
fachgerecht montieren aus 15 mm dicken
Brandschutzbauplatten, mineralisch gebunden, Rohdichte
ca. 700 kg/m³, nichtbrennbar
A1, qualitätsgesichert.

Einschl. amtlichem Nachweis ( in Revisionsunterlagen )

Ausführung: 3-seitig

Kanalquerschnitt i. L.: 700mm x 300mm Eckmontage

Fertig montiert, einschl. zugelassenem
Befestigungsmaterial
incl. erforderlichem Kleinmaterial und Verschließung
der Leitungsauslässe
Menge: 6,000 m

**2.12.80 Anlagendokumentation**
Anlagendokumentation:

Übernahme von fortlaufender Kennzeichnung der
Brandschottungen und Brandschutzverkleidungen
in die Montage- und Revisionspläne mit zugehöriger
digitaler Fotodokumentation aller Brandschutzmaßnahmen
sowie deren Kennzeichnungsschilder ( Alle auf dem
Schild vorhandenen Textteile müssen einwandfrei und
vollständig lesbar sein )
Beilegen von Nachweisen der Qualifikation derjenigen
Mitarbeiter die mit der Herstellung der Schottungen
betraut wurden.
Zuordnung der jeweiligen Prüfbescheide und
Zulassungsbescheide in den Revisionsunterlagen.
Abnahmeprotokoll eines Sachkundigen aller
brandschutztechnischen Maßnahmen.
Menge: 1,000 psch

#### Abschnitt 2.13 HLS / FREMDANSCHLÜSSE

*Hinweis*
SYSTEM UND QUALITÄTSBESCHREIBUNG / HLS /
FREMDANSCHLÜSSE

Bei den HT Gewerken und der Ausbauverkabelung sind
folgende Punkte im Bereich Elektroinstallation
einzukalkulieren:
a) Das Verlegen von Kabel und Leitungen in Abstimmung
mit der ausführenden Heizungs-, Sprinkler-,
  Sanitär-, Kälte- und Lüftungsfirmen
b) Das Verlegen der Steuer- und Hauptzuleitungskabel
vom Schaltschrank zu den einzelnen Motoren und
  Steuergeräten nach Kabellisten der H-L-S-K-Firmen
c) Das Anschließen der Geräte und der Schaltschränke
ist vom jeweiligen Gewerk auszuführen.
d) Das Beistellen von Verschraubungen für die
Kabeleinführung der Motoren und Steuergeräte ist als
  Leistungsumfang der ausführenden H-L-S-K Firmen zu
kalkulieren
e) Das Liefern und Montieren der Reparaturschalter ist
als
  Leistungsumfang der ausführenden H-L-S-K Firmen zu
kalkulieren

Bei der Gesamtleistung einzuhaltende Schnittstellen:

Anklemm- und Anschlussarbeiten:
Die Anschlussarbeiten zwischen dem Schaltschrank und
den Feldgeräten sowie den Gewerkeanbindungen müssen vom
Gewerk Gebäude-Automation durchgeführt werden.
Nach Absprache und Drehrichtungsprüfung mit dem Gewerk
Elektro erfolgt der Anschluß der Zuleitungen.

Verkabelung:
Die Verkabelung erfolgt nach den gültigen Regeln der
Technik. Verkabelungen zu beweglichen Teilen sind in
jedem Falle flexibel auszuführen. Kabel von
Leistungsstellern, Frequenzumrichtern etc. sind in
jedem Falle mit entsprechender Schirmung auszurüsten.
Verkabelungen von Gebern- und Stellsignalen sind
getrennt von Leistungskabeln zu führen und durch
Schirmung und Schirmerdung vor elektromagnetischer
Beeinflussung zu schützen.

Für sämtliche am Bauwerk beteiligten  Gewerke, wie
z.B.:  Heizung, Lüftung, Sanitär, Kaltwasser, MSR,
Störmeldungen, GLT, Tore, Türen, Aufzug, Rolladen,
Sonnenschutz, RWA usw. sind nach Kabelzuglisten des
jeweiligen Gewerkes die Verkabelungsarbeiten durch das
Gerwerk Elektro auszuführen.

Leistung Elektro z.B.:Türantriebe:
Einspeisung für elektrischen Türantrieb inkl. Zuleitung
und Anschluss.
Verkabelung der automatischen Türen mit Rauchschalter
(inkl. Melder) und Auslösetaster an der Wand.
Pro Türantrieb eine eigene Absicherung im
Unterverteiler.

Leistung Elektro z.B.: Lüfteranschluß:
Je WC Kern ein Lüftungsgerät über Dach
Anschlußwerte 400V / ca. 13,5 A

Leistung Elektro z.B.:
Rolladenanschluß/Sonnenschutzanschluß:
Motoranschluß des Rolladens/Sonnenschutzes, bestehend
aus:
- Leitungszuführung in Abzweigdose bei Rolladenkasten
inklusive geschraubtem Tapezierdeckel
- Leerrohrverbindung von Abzweigdose in Rolladenkasten
- Anschluss Rolladenmotor nach Angaben Gewerk Rolladen
- Gemeinsame Inbetriebnahme mit Gewerk Rolladen
- Flexible Anschlußleitung bis zu außenliegendem
Sonnenschutz von Steuerung (Lieferumfang Gewerk
Fassade), Montage beigestellter Stecker und gemeinsame
Inbetriebnahme.

Schnittstellenabgrenzung Elektro zu weiteren
Fachgewerken:
Der netzseitige Elektroanschluss sowie die Erdung der
Schaltschränke erfolgt durch das Gewerk Elektro.
Hierzu ist ein Übergabeprotokoll mit Messewerten der
Zuleitung, sowie des Drehfeldes anzufertigen und zu
übergeben.
Die Leitungen sowie deren Trassierung zwischen
Schaltschrank und Feldgeräte, Fühler, Motoren,
Frequenzumformer usw. sind durch den AN - Elektro auf
der Basis der durch das jeweilige Gewerk erstellten
Kabelzugliste bis unmittelbar an die Verbraucher und
Geber. Die Leitungen sind fachgerecht, eindeutig
gekennzeichnet und vollständig zu verlegen. Der
beidseitige Anschluss der Kabel erfolgt durch den AN
des jeweiligen Fachgewerkes.

Zur Definition der Schnittstelle zwischen ELT und
anderen Gewerken ist eine Schnittstellenliste mit den
getroffenen Definitionen anzufertigen und an den
Auftraggeber zur Freigabe und Kenntnisnahme zu
übergeben.

**2.13.10 Geräteanschluß 230V 3x2,5qmm**
Anschluß an bauseitig montierten Geräten nach Schalt-
und Anschlußplan des jeweiligen Gewerkes, incl. aller
Kleinmaterialien und Kabel, spritzwassergeschützt in
die Geräte eingeführt, angeklemmt,
mit der Fachfirma in Betrieb genommen.
Anschlüsse bis 3 x 2,5 qmm / 230V 2,5 KW
Menge: 18,000 Stck

**2.13.20 Feuchtraum-Abzweigdose 80/40mm**
Feuchtraum- Abzweigdosen ca. 80x80 mm, AP,
fertig montiert und verdrahtet
incl. Befestigungs- und Klemmenmaterial
Menge: 84,000 Stck

**2.13.25 Feuchtraum-Abzweigdose 80/80mm**
Feuchtraum- Abzweigdosen ca. 80x80 mm, AP,
fertig montiert und verdrahtet
incl. Befestigungs- und Klemmenmaterial
Menge: 30,000 Stck

**2.13.30 Anschluß Rauchschutztüre**
Anschluß bauseitg eingebaute Rauchschutztüre
komplett ausführen, nach Angaben des Türherstellers,
inklusive Anschluß von bauseitig montierten
Rauchmeldern vor bzw hinter der Tür, sowie
Magnet-Türfeststelleinrichtung der Türflügel rechts
und links, sowie Montage von 1 Notauslösetaster in u.P.
Ausführung einschl. Verkabelung aller
Systemkomponenten.

komplett ausgeführt mit allem Klein- und
Befestigungsmaterial.
Inbetriebnahme in Zusammenarbeit mit dem Hersteller
Menge: 1,000 Stck

**2.13.40 Anschluß Automatischer Drehtürantrieb**
Anschluß Automatischer Drehtürantrieb komplett
ausführen, nach Angaben des Türherstellers,
Verkabelung von 2 bauseitig gelieferten
Türöffnungstastern in
u.P. Ausführung einschl. Verkabelung aller
Systemkomponenten.
Inbetriebnahme in Zusammenarbeit mit dem Hersteller

komplett ausgeführt mit allem Klein- und
Befestigungsmaterial.
Menge: 1,000 Stck

**2.13.50 Anschluß Einzelraumlüfter / Kleinlüfter**
Anschluß von bauseits geliefertem und montiertem
Einzelraumentlüfter als 2-stufige Lüfter
mit Anlauf- und Ausschaltverzögerung
kpl.ausgeführt, incl. allem erforderlichen Klein-,
Befestigungsmaterial, Verschraubungen etc.
Menge: 5,000 Stck

**2.13.60 Anschluß Raum-Lüftung**
Anschlüsse ausführen für bauseitiges Raum
Lüftungs-Gerät
( Regelung über bauseitig gelieferten Schaltschrank )
1. Lüftungsgerät für innenliegende Räume
(im Lüftungsraum-Raum aufgestellt oder in Zwischendecke
montiert )
4 Stück Feldgeräte nach Angaben vom Lüftungsbauer

kpl.ausgeführt, incl. allem erforderlichen Klein-,
Befestigungsmaterial,
Verschraubungen etc.
Menge: 12,000 Stck

**2.13.70 Anschluß Thermostatventil**
Anschluß Thermostatventil

mittels Kabelabzweigkasten a.P incl.
Schlauchverschraubung und 0,5m Metallschlauch mit
PVC-Mantel
(SPR-PVC ) in Heizkörpernische fertig montiert und
angeschlossen.
Der Anschluß am Heizkörperventil ist durch
Schrumpfschlauch zu schützen.
Der Kabelabzweigkasten ist bis zum Deckel in das
Mauerwerk einzulassen.
Alternativ kann auch eine UP-Dose mit Kabelauslass
eingesetzt werden.
Menge: 54,000 Stck

**2.13.80 Anschluß baus. gel. Raumtemperaturegler**
Anschlüsse bis 2x2x0,8 qmm / alternativ 5x1,5 qmm
an bauseits gelieferten Raumtemperaturregler

Vom Gewerk Heizung übernehmen,
UP montieren einschl. Schalterdose und Stemmarbeiten
anschließen, mit der Fachfirma Gewerk Heizung zusammen
in Betrieb genommen.
Menge: 18,000 Stck

**2.13.90 Anschluß Brandschutzklappe bis 4x2x0,8qmm**
Anschluß Brandschutzklappe bis 4x2x0,8qmm

Anschluß an bauseitig montierter Brandschutzklappe nach
Schalt-und Anschlußplan, incl. aller
Kleinmaterialien und Kabel, spritzwassergeschützt in
die Geräte eingeführt, angeklemmt,
mit der Fachfirma in Betrieb genommen.
Anschlüsse bis 4x2x0,8 qmm
Menge: 4,000 Stck

**2.13.100 Anschluß Alarmsignal Haustechnik**
Anschluß an bauseitig montierterm Alarmsignal
haustechnischer Anlagen
nach Schalt-und Anschlußplan des jeweiligen Gewerkes,
incl. aller Kleinmaterialien und Kabel,
spritzwassergeschützt in die Geräte eingeführt,
angeklemmt,
mit der Fachfirma in Betrieb genommen.
Anschlüsse bis 4x2x0,8 qmm
Menge: 1,000 Stck

**2.13.110 Anschluß Durchlaufhitzer 400V bis 13,5kW**
Anschluß an bauseitig montiertem Durchlauferhitzer bis
13,5 KW
nach Geräte Schalt- und Anschlußplan, incl. aller
Kleinmaterialien, spritzwassergeschützt in das Gerät
eingeführt, angeklemmt,
mit der Fachfirma in Betrieb genommen.

Anschlüsse 400V bis 13,5kW / 5x6qmm
Menge: 1,000 Stck

**2.13.120 Anschluß Durchlaufhitzer 230V bis 4,4kW**
Anschluß an bauseitig montiertem Durchlauferhitzer bis
4,4 KW / 230V
nach Geräte Schalt- und Anschlußplan, incl. aller
Kleinmaterialien, spritzwassergeschützt in das Gerät
eingeführt, angeklemmt,
mit der Fachfirma in Betrieb genommen.

Anschlüsse 230V bis 4,4kW / 3x2,5qmm
Menge: 7,000 Stck

**2.13.130 Anschluß Dach-Abluftventilator 400 V**
400 V Dachabluftventilator nach Angaben vom
Lüftungsbauer anschließen, kpl.ausgeführt, incl. allem
erforderlichen Klein-, Befestigungsmaterial,
Verschraubungen etc.
Anschluß bis 3x2,5 qmm Stromversorgung, einschl. 7x1,5
qmm Regelung
Menge: 1,000 Stck

**2.13.140 Busleitung CAT 7 / EIB/KNX YCYM 2x2x0,8**
Buskabel zur Verbindung von GLT- DDC- Unterstationen.

Kalkulationsbasis:
Busleitung CAT 7 / EIB/KNX YCYM 2x2x0,8

liefern und in Kabelkanälen auf
Kabelrinnen oder in Rohr verlegen.
Menge: 2295,000 m

**2.13.150 Installationskabel BUS CAN 4x2x0,5 Bd**
Installationskabel DIN VDE 0815, BUS-CAN, 4 x 2 x 0,5
Bd,
Anwendungsgebiete:
Feste Verlegung
Produkteigenschaften:
Maximale Bitrate 1 Mbit/s bei 40 m
Bus-Länge:
Mit zunehmender Länge größerer Leiterquerschnitt
notwendig
Für die Segment-Länge, dem Leitungsquerschnitt und der
Bitrate gibt die ISO 11898 Empfehlungen
Flammwidrig nach IEC 60332-1-2

0,5: Litze, blank, 7-drähtig
Aderisolation: Foam Skin
Farbcode nach DIN 47100
verlegen in vorhandene Trasse, bestehend aus
Installationskanälen/Rohren.
Menge: 590,000 m

**2.13.160 Installationskabel J-Y(St)Y 2x2x0,8 Bd**
STLB-Bau 04/2006 061
Installationskabel DIN VDE 0815, J-Y(St)Y, 2 x 2 x 0,8
Bd, verlegen in vorhandene Trasse, bestehend aus
Installationskanälen/Rohren.
Menge: 960,000 m

**2.13.170 Installationskabel J-Y(St)Y 4x2x0,8 Bd**
STLB-Bau 04/2006 061
Installationskabel DIN VDE 0815, J-Y(St)Y, 4 x 2 x 0,8
Bd, verlegen in vorhandene Trasse, bestehend aus
Installationskanälen/Rohren.
Menge: 515,000 m

**2.13.180 Installationskabel J-Y(St)Y 6x2x0,8 Bd**
STLB-Bau 04/2006 061
Installationskabel DIN VDE 0815, J-Y(St)Y, 6 x 2 x 0,8
Bd, verlegen in vorhandene Trasse, bestehend aus
Installationskanälen/Rohren
Menge: 10,000 m

**2.13.190 Installationsleitung NYM-J 3x1,5**
STLB-Bau 04/2006 053
Installationsleitung DIN VDE 0250-204 NYM-J 3 x 1,5,
Cu-Zahl 43, auf vorhandene Kabelleiter oder -rinnen
oder in offene Kanäle.
Menge: 1195,000 m

**2.13.200 Installationsleitung NYM-J 5x1,5**
STLB-Bau 04/2006 053
Installationsleitung DIN VDE 0250-204 NYM-J 5 x 1,5,
Cu-Zahl 72, auf vorhandene Kabelleiter oder -rinnen
oder in offene Kanäle.
Menge: 147,000 m

**2.13.210 Installationsleitung NYM-J 7x1,5**
STLB-Bau 04/2006 053
Installationsleitung DIN VDE 0250-204 NYM-J 7 x 1,5,
Cu-Zahl 101, auf vorhandene Kabelleiter oder -rinnen
oder in offene Kanäle.
Menge: 257,000 m

**2.13.220 Installationsleitung NYM-J 3x2,5**
STLB-Bau 04/2006 053
Installationsleitung DIN VDE 0250-204 NYM-J 3 x 2,5,
Cu-Zahl 72, auf vorhandene Kabelleiter oder -rinnen
oder in offene Kanäle.
Menge: 40,000 m

**2.13.230 Installationsleitung NYM-J 5x2,5**
STLB-Bau 04/2006 053
Installationsleitung DIN VDE 0250-204 NYM-J 5 x 2,5,
Cu-Zahl 120, auf vorhandene Kabelleiter oder -rinnen
oder in offene Kanäle.
Menge: 20,000 m

**2.13.240 Installationsleitung NYM-J 7x2,5**
STLB-Bau 04/2006 053
Installationsleitung DIN VDE 0250-204 NYM-J 7 x 2,5,
Cu-Zahl 168, auf vorhandene Kabelleiter oder -rinnen
oder in offene Kanäle.
Menge: 10,000 m

**2.13.250 Installationsleitung NYM-J 5x4**
STLB-Bau 04/2006 053
Installationsleitung DIN VDE 0250-204 NYM-J 5 x 4,
Cu-Zahl 192, auf vorhandene Kabelleiter oder -rinnen
oder in offene Kanäle.
Menge: 10,000 m

**2.13.260 Kabel 2YSLCY-J 4 x 1,5**
STLB-Bau 04/2006 053
Kabel 2YSLCY-J 4 x 1,5, Cu-Zahl 95, auf vorhandene
Kabelleiter oder -rinnen oder in offene Kanäle.
Menge: 258,000 m

**2.13.270 Kabel 2YSLCY-J 4x2,5**
STLB-Bau 04/2006 053
Kabel 2YSLCY-J 4 x 2,5, Cu-Zahl 150, auf vorhandene
Kabelleiter oder -rinnen oder in offene Kanäle.
Menge: 27,000 m

**2.13.280 Kabel 2YSLCY-J 4X4**
STLB-Bau 04/2006 053 TA
Kabel 2YSLCY-J 4 X 4, Cu-Zahl 235, auf vorhandene
Kabelleiter oder -rinnen oder in offene Kanäle,
Ausführung gemäß Einzelbeschreibung,
Einzelbeschreibungs-Nr
Flexibles abgeschirmtes
Energiekabel, PVC-Außenmantel, transparent. Verwendung
z.B. als abgeschirmte Motoranschlussleitung für
Frequenzumrichter
.
Menge: 20,000 m

*Hinweis*
Installationsrohr als starresKunstoffpanzerrohr, VDE
0605
für mittlere Druckbeanspruchung.Verlegung offen mit
Abstandsschellen einschließlich allerBefesigungsmaterialien  in
den
Nenngrößen der nachstehendenPositionen.

**2.13.290 INSTALLATIONSROHR Nenngröße EN 25**
INSTALLATIONSROHR Nenngröße EN25
Menge: 120,000 m

**2.13.300 INSTALLATIONSROHR Nenngröße EN 32**
INSTALLATIONSROHR Nenngröße EN32
Menge: 15,000 m

*Hinweis*
Installationsrohr als starresPanzerrohr, VDE 0605
Aluminium
für starke Druckbeanspruchung,Verlegung offen mit
Abstandsschellen einschließlich aller Befesigungsmaterialien
und
Endtüllen an den Enden in den Nenngrößen der
nachstehenden
Positionen.

**2.13.310 INSTALLATIONSROHR Nenngröße EN 25**
INSTALLATIONSROHR Nenngröße EN25
Menge: 40,000 m

*Hinweis*
Kunstoffkabelkanal aus halogenfreien Kunststoff zur
Wandmontage in Zentralen auf Mauerwerk,
Beton oder Stahl, einschließlich aller
Befestigungsmaterialien,
in Abmessungen gemäß Spezifikationen in nachstehenden
Positionen

**2.13.320 KUNSTSTOFFKABELKANAL H x B = 60x40 mm**
Menge: 60,000 m

**2.13.330 KUNSTSTOFFKABELKANAL H x B = 60x230 mm**
Menge: 8,000 m

*Hinweis*
Kunstoffkabelkanal aus halogenfreien Kunststoff zur
Wandmontage auf Mauerwerk, Beton oder Stahl,
einschließlich
aller Befestigungsmaterialien, in Abmessungen gemäß
Spezifikationen in nachstehenden Positionen

**2.13.340 KANAL RAL Farbe 9010 H x B = 35x20 mm**
KUNSTSTOFFKABELKANAL
RAL Farbe 9010
H x B = 15x15 mm
Menge: 140,000 m

*Hinweis*
Kabelwanne aus Stahlblech, feuerverzinkt
Belastung bis 1400N/m bei 1,5m Stützweite, mit
Bodenlochung,
seitlich abgekantet mit Kantenschutz, mit einem
Schottsteg
in gleicher Höhe wie die seitliche Abkantung.
Kabelwanne einschließlich aller Verbinder, Ausleger und
Deckenstiele bis zu einer Länge von 500mm sowie aller
Befestigungsmaterialien gemäß den Spezifikationen der
nachstehenden Positionen.

**2.13.350 KABELWANNE H x B = 60x200 mm**
Menge: 15,000 m

*Hinweis*
Steigetrassen in feuerverzinkter
Ausführung, selbsttragend durch profilierte Abkantung,
einschließlich aller
Klein- und Befestigungsmaterialien.

**2.13.360 STEIGETRASSE 320mm Breite**
Menge: 10,000 m

#### Abschnitt 2.14 KERNBOHRUNGEN; DURCHBRÜCHE; REGIEARBEITEN

**2.14.10 Kernlochbohrung 100mm; Wandstärke 11,5**
Kernlochbohrung in Mauerwerk, Wandstärke bis 115 mm
Durchmesser der Bohrung bis 100 mm
Menge: 11,000 Stck

**2.14.20 Kernlochbohrung 100mm; Wandstärke 20**
Kernlochbohrung in Mauerwerk, Wandstärke bis 200 mm
Durchmesser der Bohrung bis 100 mm
Menge: 8,000 Stck

**2.14.30 Kernlochbohrung 200mm; Wandstärke 30**
Kernlochbohrung in Mauerwerk, Wandstärke bis 250 mm
Durchmesser der Bohrung 200 mm
Menge: 30,000 Stck

**2.14.40 Kernlochbohrung 200mm; Wandstärke 50**
Kernlochbohrung in Mauerwerk, Wandstärke bis 250 mm
Durchmesser der Bohrung 200 mm
Menge: 12,000 Stck

**2.14.50 Durchbruch Mauerwerk 100x100mm**
Durchbruch in Mauerwerk bis 25cm Wandstärke
Größe: 100x100 mm
Menge: 1,000 Stck

**2.14.60 Durchbruch Mauerwerk 200x200mm**
Durchbruch in Mauerwerk bis 25cm Wandstärke
Größe: 200x200 mm
Menge: 1,000 Stck

*Hinweis*
HINWEISTEXT REGIESTUNDEN
Für unvorhergesehene und im Beschrieb nicht enthaltene
Arbeiten, wie Reparaturen, Erweiterungen und
Umbauarbeiten, bzw. Beistellung eines Monteurs bei
Inbetriebnahme, werden nachstehend beschriebene
Regiearbeiten abgefragt.
Sämtliche Regiearbeiten dürfen nur nach Zustimmung oder
Anordnung der Bauleitung vorgenommen werden.
Nicht genehmigte, aber ausgeführte Stunden gelten als
nicht gearbeitet und werden nicht vergütet.
Es sind die gesetzlichen Tariflöhne einzusetzen, zuzgl.
Nebenkosten wie Fahrtauslagen, Auslösung etc.
WICHTIG:
Vor Ausführung von Regiearbeiten ist der zuständige
Bauleiter darüber zu informieren, welche Arbeiten als
Taglohnarbeiten ausgeführt werden sollen. Dabei ist der
in etwa anfallende Zeitaufwand sowie die dafür
eingesetzten Monteure zu benennen.

Bei Prüfung der Schlußrechnung werden nur Regiestunden
anerkannt, die auf von der Bauleitung
unterschriebenen Rapportzetteln aufgeführt sind.

Es werden veranschlagt:

**2.14.70 Obermonteur/Meisterstunden**
Obermonteurstunden / Meisterstunden
Menge: 36,000 Std

**2.14.80 Monteurstunden**
Selbstständige Monteurstunden
Menge: 62,000 Std

**2.14.90 Hilfsmonteurstunden**
Menge: 62,000 Std

**2.14.100 Helferstunden**
Menge: 62,000 Std

#### Abschnitt 2.15 DEMONTAGEARBEITEN

*Hinweis*
HINWEISTEXT DEMONTAGEARBEITEN:

HINWEISTEXT REGIESTUNDEN
Für Demontagearbeiten des Altbestandes werden
nachfolgende Regiearbeiten angesetzt.
Sämtliche Regiearbeiten dürfen nur nach Zustimmung oder
Anordnung der Bauleitung vorgenommen werden.
Nicht genehmigte, aber ausgeführte Stunden gelten als
nicht gearbeitet und werden nicht vergütet.
Es sind die gesetzlichen Tariflöhne einzusetzen, zuzgl.
Nebenkosten wie Fahrtauslagen, Auslösung etc.
WICHTIG:
Vor Ausführung von Demontagearbeiten sind alle
geplanten Arbeiten mit dem zuständigen Bauleiter
zu besichtigen. Dabei ist der in etwa anfallende
Zeitaufwand sowie das zum Einsatz kommende Personal zu
benennen.
Bei Prüfung der Schlußrechnung werden nur Regiestunden
anerkannt, die auf von der Bauleitung
unterschriebenen Rapportzetteln aufgeführt sind.

LEITUNGEN:
Alle Leitungen und Kabel sind vor der Demontage auf
Spannungsfreiheit zu prüfen. Leitungen oder Kabel die
dem Betrieb von Anlagenteilen dienen die noch
weitergehend genutzt werden, dürfen nicht demontiert
werden.
Leitungen oder Kabel die von Trassen, Kanälen und
Rohren in Wände oder Decken münden, sind so weit
freizulegen daß ein Abschneiden der Leitungen oder
Kabel innerhalb der Wände oder Decken erfolgen kann und
die Eintrittstellen mit Putz verschlossen werden
können.

GERÄTE:
Alle Geräte sind vor der Demontage auf
Spannungsfreiheit zu prüfen. Geräte die dem Betrieb von
Anlagenteilen dienen, die
noch weitergehend genutzt werden dürfen nicht
demontiert werden. Geräte die im oder unter Putz
montiert wurden, sind so
weit freizulegen daß ein Abschneiden der Leitungen oder
Kabel innerhalb der Wände oder Decken erfolgen kann und
die entsprechenden Stellen mit Putz verschlossen werden
können. Dazu sind insbesondere u.P. Schalter oder
Gerätedosen so weit zu entfernen, daß eine Putzhaftung
am Mauerwerk gewährleistet ist.

LEUCHTEN:
Vor der Ausführung ist mit dem Auftraggeber abzuklären,
welche Leuchten für eine Wiederverwendung in Frage
kommen. Die Leuchten dürfen nur nach ausdrücklicher
Freigabe des Auftraggebers von der Baustelle
abtransportiert werden.
Alle Leuchten sind vor der Demontage auf
Spannungsfreiheit zu prüfen. Geräte die dem Betrieb von
Anlagenteilen dienen die
noch weitergehend genutzt werden, dürfen nicht
demontiert werden.

Für ein späteres Bauprovisorium sind alle Leuchten die
in
gutem Zustand sind, dem Auftraggeber auszuhändigen.
Die Entsorgung der Leuchtstoffröhren sowie der
Kondensatoren darf nur bei ausgewiesenen Annahmestellen
erfolgen.
Die Kondensatoren sind vor der Entsorgung auf giftige
Inhaltsstoffe zu prüfen.

VERTEILER:
Alle Geräte sind vor der Demontage auf
Spannungsfreiheit zu prüfen. Geräte die dem Betrieb von
Anlagenteilen dienen die
noch weitergehend genutzt werden, dürfen nicht
demontiert werden. Bei der Demontage darf nur mit
geeigneter
Schutzkleidung gearbeitet werden. Über entsprechend
geschultes oder eingewiesenes Personal ist ein Nachweis
zu erbringen.

TRASSEN; KANÄLE; ROHRE:
Befestigungsmaterial wie Schrauben etc. ist vollständig
zu entfernen. Dübel sind entweder zu entfernen oder
auszubohren, daß ein Verspachteln der
Befestigungslöcher ermöglicht wird.

Bei der Demontage darf nur mit geeigneter
Schutzkleidung gearbeitet werden. Über entsprechend
geschultes oder eingewiesenes Personal ist ein Nachweis
zu erbringen.

ALLGEMEIN:
Für die Heranschaffung entsprechender Pläne ( Revision)
die für Demontagearbeiten erforderlich sind, hat sich
der Auftragnehmer selbst zu kümmern

**2.15.10 Hilfsmonteurstunden**
Menge: 90,000 Std

**2.15.20 Helferstunden**
Menge: 90,000 Std

**2.15.30 Entsorgung Altmaterial**
Entsorgung von demontierten im Hinweistext
beschriebenen Elektro Altmaterial
( Schalter; Steckdosen ; Leuchten ; Verteiler ;
Kabelwege ; Abzweigkästen und Dosen, etc. )
Der Auftragnehmer hat nach erfolgtem Eigentumsübergang
die demontierten Anlagenteile sofort von der Baustelle
abzutransportieren und den Nachweis zu erbringen, daß
diese ordnungsgemäß entsorgt wurden.
Der Nachweis ist schriftlich zu erbringen, die
Vergütung erfolgt nur nach Vorlage der Nachweise eines
zertifizierten Entsorgungsunternehmens.
Menge: 2,200 to

### Bereich 3 SCHWACHSTROMANLAGEN

#### Abschnitt 3.1 SONNENSCHUTZANLAGE

*Hinweis*
SYSTEM UND QUALITÄTSBESCHREIBUNG /
SONNENSCHUTZANLAGE

Das Gebäude ist mit einer Sonnenschutzanlage (
Sonnenschutzmarkisen ) ausgestattet,
zur Bedienung und zur zentralen Überwachung kommt die
KNX Steuerung zur Ausführung.

Bei Gefahr (z.B. Wind) sollen die Behänge automatisch
nach oben fahren.

Die Sonnenschutzanlagen werden mittels verdeckt
eingebauten Elektromotoren betrieben.
Steuerung:
Die Bedienung des Sonnenschutzes erfolgt raumweise; in
größeren Gemeinschaftsräumen gruppenweise.
Die Schnittstellen zu anderen Leistungsbereichen wie
Elektro, Gebäudeleittechnik und Rohbau bestimmt der AN
eigenverantwortlich.
Für die Überwachung und für ein automatisches Auf- und
Ab- bzw. Verfahren der Sonnenschutzanlagen bei erhöhter
Windbelastung, und bei bestimmten Sonnenlicht
vorzusehen.
Darüber hinaus sind alle Sonnenschutzanlagen für eine
individuelle elektrische, gruppengesteuerte, dezentrale
Betätigung mit Bedienungstastern in den betreffenden
Räumen nach Abstimmung mit dem AG auszurüsten. Diese
Bedienungstaster sind gegenüber der automatischen
Steuerung und zentralen Bedienung auf Vorrang zu
schalten  Ausnahme: automatisches Schließen bei
Windalarm.
Mittels Schnittstellen ist im Störfall eine
Sammelstörmeldung weiterzuleiten.

Die Steuerung muß eine Fassadenweise Gruppenbildung
ermöglichen und mit mind.
nachfolgend genannten Funktionen ausgestattet sein:

Steuerungsprogramme je nach Anlage für Raffstoren,
Rollladen, Markisen, Markisoletten,
Jalousien und Rollos.
Zum Anschluss von bauseitigen Brandschutzanlagen u.ä.
muss ein Zentraleingang zur
Verfügung stehen.

Über die Steuerung sind folgende Funktionen zu
realisieren
· Windüberwachung
· Eisüberwachung ( Optional )
· Niederschlagüberwachung ( Optional )
· Zeitschaltuhr
· Automatikfreigabeuhr
· Wendeautomatik für Lamellenprodukte ( Optional )
· Sonnenautomatik
· Dämmerungsautomatik
· Temperaturautomatik ( Optional )
· Differenzgesteuerte Temperaturautomatik (Optional )
· Luftfeuchteautomatik (Optional )
· Automatische Datums- und Zeiteinstellung über
DCF77-Funkuhr

Ansteuerung über
- Wind-, Sonnen- und Regenwächter
- Einzelraumtaster
- Ansteuerung aus der BMA
- Ansteuerung über die KNX Bedien-Tableaus

**3.1.10 Jalousieaktor 8fach 230V AC KNX/EIB REG**
Instabus KNX/EIBJalousieaktor 8fach230 V AC / 12-48 V
DCmit Handbetätigung
Zum Ansteuern von elektrisch betriebene Jalousien,
Rollläden, Markisen, Lüftungsklappen oder
ähnliche Behänge für Netzspannung 230VAC (8kanalig)
oder Kleinspannung 12 bis 48VDC (4kanalig).

REG Gerät mit 8 TE

Liefern, montieren und betriebsfertig anschließen,
einschl. aller erforderlichen Systemkomponenten und
Zubehör
Menge: 5,000 Stk

**3.1.20 H05VV-F, 4x1qmm AP Auf Trasse**
H05VV-F-Schlauchleitung 4x1qmm
AP, auf Kabeltrasse fertig verlegt
Menge: 850,000 m

**3.1.30 Anschluß Jalousie**
Motoranschluß der Sonnenschutzanlage bestehend aus:

Anschluß der bauseits gelieferten Standard Steckbuchse
( STAK3 )
Steckbuchse im bauseits gelieferten Wetterschutzgehäuse
unterbringen und befestigen, incl. allem Klein- und
Befestigungsmaterial.
Menge: 26,000 Stck

#### Abschnitt 3.2 BRANDWARNANLAGE

*Hinweis*
HINWEISTEXT BRANDWARNANLAGE

Laut Brandschutzkonzept ist keine Brandmeldeanlage für
das Gebäude erforderlich.
Gemäß Angaben soll lediglich der
Treppenraum/Eingangshalle mittels funkvernetzter
Rauchwarnmelder überwacht werden. Hierfür soll die
bereits vorgerüstete Brandwarnanlage verwendet und auf
funkvernetzte Melder verzichtet werden.
Das Gebäude benötigt eine Alarmierungsanlage die an
einer ständig besetzten oder an einer zugänglichen
Stelle ausgelöst werden kann. Da keine besetzte Stelle
vorhanden ist werden jeweils an den Ausgängen
Handmelder angebracht die einen "Hausalarm" auslösen.
Die Handmelder werden an eine
Brandwarnanlage (BWA) angeschlossen die mit dem 1.
Bauabschnitt bereits errichtet wurde und sich im Raum
"Elektroverteilung" im Untergeschoss befindet.
Die Alarmierung erfolgt über eine mit der BWA
gekoppelte Sprachalarmierungsanlage (SAA) die ebenfalls
im Bestand bereits vorhanden ist und sich Gebäude der
Grundschule befindet
Beide Anlagen wurden bereits im 1. BA beschafft und
betriebsfertig eingebaut.
Da im Gebäude geschlossene Deckensysteme verwendet
werden ist eine Vorhaltung des Leitungsnetzes für
eine spätere Nachrüstung mit Rauchmeldern vorgesehen.

Die Brandwarn(melde) Anlage wird nicht direkt auf die
Feuerwehr aufgeschaltet. Die Aufschaltbedingungen der
örtlichen Feuerwehr  sind dennoch in soweit
einzuhalten, dass eine spätere Aufschaltung jederzeit
möglich ist.

Die Anlage wird zunächst nach den Vorschriften und
Richtlinien DIN-VDE V 0826-2 ausgeführt.

Der AN hat sich ein Bild von der Anlage vor Ort zu
machen und die Komponenten zur Erweiterung entsprechend
des bestehenden Fabrikats zu verwenden.

Alle Geräte verstehen sich fertig montiert und
angeschlossen, incl. des erforderlichen Klein- und
Befestigungsmaterials.

**3.2.10 Erweiterung Brandmelderzentrale**
Erweiterung Brandmeldezentrale

Die Brandmeldezentrale im Bestand ist durch den AN zu
prüfen und entsprechend den Anforderungen zu erweitern.
Die hier einzugebende Pauschale umfasst ca. 4
Systemtechnikerstunden inkl. An- und Abfahrt.

Für die Erweiterung der Zentrale sind 4 Loops
vorzusehen: OG, EG, UG und Treppenraum/Eingangshalle.
Der Treppenraum wird als aktiver Loop mit vernetzten
Rauchwarnmeldern ausgestattet und in Betrieb genommen.
Menge: 1,000 psch

**3.2.20 Mehrsensormelder opt./ therm.**
Mehrsensormelder optisch-thermisch

Der Mehrsensormelder mit optischer und thermischer
Sensorik und intelligente Auswertung.
Auch für schwierige Umgebungsbedingungen geeignet.
Der Mehrsensormelder ist zum Anschluss an das
angebotene System geeignet.

- Anschlussprinzip 2-Draht-Bus
- Automatische Adressierung
- Automatische Lernfunktion
- Mehrsensormelder gemäß EN 54-29
- Optische Sensorik gemäß EN 54-7
- Thermische Sensorik gemäß EN 54-5
- Kurzschlussisolatoren gemäß EN 54-17
- Signalisierung durch rote LED für Alarm
- Automatische Nachführung der Alarmschwelle bei
Verschmutzung
- Betriebstemperatur ca. -10 °C bis +50 °C
- Schutzart IP41

Farbe RAL 9003 Signalweiß  od. ähnlich

fertig montiert und betriebsfähig angeschlossen,
einschl. Klein und Befestigungsmaterial.
Menge: 8,000 St

**3.2.30 Meldersockel**
Meldersockel

Meldersockel für vorstehend beschreibenen Melder.
Kabelführung von allen Seiten realisierbar.

- Anschlusstechnik Federkraftklemmen od. ähnlich
- Betriebstemperatur ca. -10 °C bis +50 °C
- Abmessungen (ØxH) ca. 102x23 mm

Farbe RAL 9003 Signalweiß od. ähnlich

fertig montiert und betriebsfähig angeschlossen,
einschl. Klein und Befestigungsmaterial.
Menge: 2,000 St

**3.2.40 Meldersockel mit Signalgeber**
Meldersockel mit akustischem Signalgeber

Mit Zertifikat der Leistungsbeständigkeit (VdS)
Meldersockel für automatisch adressierbaren Melder mit
integriertem akustischen Signalgeber
(DIN-Ton).

Der Signalgeber kann 3 unterschiedliche Zustände
signalisieren (z. B. Brandalarm, Voralarm, Störungen).

- Anschlussprinzip 2-Draht-Bus
- Automatische Adressierung
- Akustischer Signalgeber gemäß EN 54-3
- Lautstärke maximal ca. 86 dB(A)
- Betriebstemperatur ca. -10 °C bis +50 °C

Farbe RAL 9003 Signalweiß od. ähnl.

fertig montiert und betriebsfähig angeschlossen,
einschl. Klein und Befestigungsmaterial.
Menge: 6,000 St

**3.2.50 Handfeuermelder blau**
Handfeuermelder blau ABS

Handfeuermelder im blauen Kunststoffgehäuse (ABS) mit
"Hausalarm" gekennzeichnet.
Intelligente Funktionsüberwachung der Tastermechanik.
Zum Anschluss an vorstehend beschreibenes System
geeignet.

- Anschlussprinzip 2-Draht-Bus
- Automatische Adressierung
- Handmelder angelehnt EN 54-11
- Kurzschlussisolatoren gemäß EN 54-17
- Signalisierung durch rote LED für Alarm
- Betriebstemperatur ca.-10 °C bis +50 °C
- Schutzart IP42
- Gehäuse ABS
- Abmessungen (BxHxT) ca. 135x135x35 mm
- Farbe Blau

fertig montiert und betriebsfähig angeschlossen,
einschl. Klein und Befestigungsmaterial.
Menge: 7,000 St

**3.2.60 Ein / Ausgabebaustein**
Ein / Ausgabebaustein
Steuereinheit mit 4 überwachten Steuerungen / Eingängen
zum Einschleifen an beliebiger Stelle im Loop zur
Melder-bzw. Meldergruppenabhängigen Auslösung von
Folgesteuerungen und Aufschaltung von Kontakten
z.B. ELA-Anlagen Lüftungsanlagen, Aufzugsanlagen, RWA
usw.
Incl. Gehäuse
Elektromagnetische Verträglichkeit
mehrfach höher als die Anforderungen
nach EN 54 und VdS 2110

fertig montiert und betriebsfähig angeschlossen,
einschl. Klein und Befestigungsmaterial.
Menge: 4,000 Stck

**3.2.70 Erweiterung Einsatzdatei**
Erweiterung Einsatzdatei
-Zweiseitig beschriftet
-Beschriftet mit Meldeliniennummer, Meldernummer,
Melderanzahl, Melderart, Melderort und Einsatzhinweisen

-Graphische Darstellung des Lageplanes
-4-Farbig angelegter Meldebereich, Anmarschweg,
Standort etc..
-Format nach Forderung der Feuerwehr.
-jede Karte ist abriebsfest einlaminiert.
-nach Anforderung der örtlichen Brandschutzbehörde
einschließlich Zeichenarbeiten je Meldergruppe
1 Einsatzkarte. Komplett liefern und im Ablagefach der
bestehenden Brandmeldezentrale ablegen.
Menge: 7,000 Stck

**3.2.80 Einsatzdateiduplikat**
Einsatzdateiduplikat wie oben jedoch
-jede Karte ist in Klarsichthülle für Ordnerheftung.

Pauschal:
Menge: 7,000 Stck

*Hinweis*
KALKULATIONSHINWEIS LEITUNGSVERLEGUNG

Leitungsträger wie Steigetrassen; Kabeltrassen; Kanäle;
Rohre; Einzellschellen ( ggfs. Funktionserhalt ) sind
im Titel Leitungsträger enthalten und nicht z.B.
anteilmäßig in die Leitungspreise einzurechnen

**3.2.90 Brandmeldekabel 2x2x0.8**
Brandmeldekabel
J-Y(St)Y.. LG rot mit Aufdruck  2x2x0,8
in Rohr einziehen bzw auf Pritsche verlegen
liefern und montieren
Menge: 1350,000 m

**3.2.100 Brandmeldekabel 6x2x0.8**
Brandmeldekabel
J-Y(St)Y...LG rot mit Aufdruck  6x2x0,8
in Rohr einziehen bzw auf Pritsche verlegen
liefern und montieren
Menge: 170,000 m

**3.2.110 Brandmeldekabel mit Funktionserhalt**
Brandmeldekabel mit Funktionserhalt
JE-H(St)H..BD E30-E90 6*2*0,8 rot
in E30-Verlegeart
( Befestigungsmaterial im Titel Leitungsträger
enthalten ! )
Menge: 350,000 m

**3.2.120 Inbetriebnahme / Dokumentation**
Inbetriebnahme der Anlage und kundenspezifische
Dokumentation
- Topologie
- Alarmorganisation
- Textzuordnungen
- Steuerzuordnungen
- Revisionspläne mit eingetragenen Geräten
einschließlich aller Verteiler und deren Belegung
- Übersichtsplan der Anlage
- Schaltpläne der Anlage

Pauschal:
Menge: 1,000 psch

**3.2.130 Sachverständigen Abnahme / Einweisung**
Sachverständigen Abnahme / Einweisung

Abnahme der Brandwarnanlage mit einem zugelassenen
Sachverständigen nach freier Wahl
Incl. aller Kosten, wie Beistellung eines Monteurs,
Sachverständigengebühren, etc.
Einweisung der Brandwarnanlage mit
Planer/Architekt/Bauherren

Pauschal:
Menge: 1,000 Psch

#### Abschnitt 3.3 NETZWERK / DATEN

*Hinweis*
HINWEISTEXT SYSTEM UND QUALITÄTSBESCHREIBUNG / NETZWERK
 DATEN

Strukturierte Verkabelung

Für Fernsprech- und EDV-Dienste ist eine
dienstunabhängig strukturierte Verkabelung gemäß EN
50173 vorzusehen. Die Verkabelung ist nicht auf eine
bestimmte Netzanwendung festgelegt.
Die Verkabelung ist entsprechend den Forderungen der
IOC/IEC und EN in der jeweils aktuellsten
Fassung zu errichten.

Die Daten- und TK- Schränke sind so aufzustellen, dass
sie von vorne zugänglich sind und zusätzliche
Reserveflächen vorhanden sind. Alle Schränke sind
anreihbar auszuführen. Die Kabeleinführung erfolgt von
oben. Alle Schränke sind zu erden und mit der
Potentialausgleichsschiene im Raum entsprechend zu
verbinden.

Der Anschluss der Endgeräte erfolgt über vollgeschirmte
CAT6 RJ45- Doppelanschlussdosen mit elektrisch
voneinander getrennten Buchsen, abgestimmt auf das
Schalterprogramm, wobei grundsätzlich alle
Anschlussbuchsen mit 8 Adern belegt werden.
Die Beschriftungsfelder der Anschlussdosen,
derRJ45-Buchsen in den Patchfeldern, der
Abschlusskomponenten der Fernmeldeverteiler sind mit
Plexiglas abzudecken. Die austauschbaren
Beschriftungsschildchen sind mit Laserdruck
UV-lichtbeständig herzustellen.

Aktive Komponenten gehören nicht zum Leistungsumfang.

Die Anschlüsse sind nach den Elektroplänen des AG
auszuführen.

19" Datenverteilerschrank :
mit Systemzubehör als Stahlschrank in lackierter
Ausführung, seitlich geschlossen, mit folgender
Ausstattung:
Schrankaufbau
- vorne Acrylglas-Frontsichttüre
- hinten Stahlblechtüre
- beide Türen mit Sicherheitsschließzylinder als
Profilhalbzylinder, einschl. 3 Schlüssel je Schrank
- Erdungsschiene (Potentialausgleich)

Messungen:
Messung der Kategorie 6 "Klasse E"- Datenstrecken
Die Klasse E Permanentlinkmessung der Kupferverkabelung
ist nach DIN EN 50173-1 in der zum Zeitpunkt der
Installation aktuellen Fassung durchzuführen.
Folgende Messungen je Kabel sind mit einem dem heutigen
Stand der Technik Kat 6 entsprechenden Messgerät mit
Messprotokoll durchzuführen:
- Pin-Belegung
- Dämpfung
- Nahnebensprechdämpfung (NEXT) und ACR für alle
Paarkombinationen
- Impedanz
- Schleifenwiderstand
- Länge

In den Flurbereichen werden  DECT und W-LAN Repeater an
dafür vorgesehene Anschlussdosen installiert. Hierzu
sind vor Montage der geplanten Anschlußdosen
Funkfeldmessungen zur Sicherstellung einer
gleichmäßigen Ausleuchtung  aller Geschosse
durchzuführen. Das Messergebnis ist zu dokumentieren.

**3.3.10 Erweiterung Datenverteilerschränke**
Erweiterung Datenverteilerschränke

Im Bestand sind bereits zwei Datenverteilerschränke 19"
2100x800x800mm (HxBxT) vorhanden.
Diese sollen im Zuge der Sanierung Erweitert und für
die EDV-Verkabelung genutzt werden.

Hier befindet sich ein Verteilerschrank im Raum
"Elektroverteiler" Untergeschoss und ein
Verteilerschrank im Raum "Lüftung" welcher sich im
Obergeschoss befindet.
Die EDV-Verkabelung der Klassenräume im OG ist auf den
Datenverteiler im Raum Lüftung zu führen
Die EDV-Verkabelung der Klassenräume im EG sowie der
Räume im UG ist auf den Datenverteiler im UG Raum
"Elektroverteiler" zu führen.

Die Pauschale setzt 4 Obermonteurstunden inkl. An- und
Abfahrt an, damit der AN sich ein Bild vom
Leistungsumfang vor Ort machen kann.
Menge: 1,000 psch

**3.3.15 Patchfeld 24xRJ45**
Patchfeld 24xRJ45

19" KAT 7(6a)-Patchfeld mit min 24xRJ45-Ports,
geschirmt passend zum ausgeschriebenen EDV-Dosensystem,
montiert in bestehenden Datenverteilerschrank und inkl.
Klein- und Befestigungsmaterial betriebsfertig
angeschlossen.
Menge: 4,000 Stck

**3.3.17 ISDN-Patchfeld 24xRJ45**
ISDN-Patchfeld 24xRJ45

19" ISDN-Patchfeld mit min 24xRJ45-Ports, ungeschirmt,
montiert in bestehenden Datenverteilerschrank und inkl.
Klein- und Befestigungsmaterial betriebsfertig
angeschlossen.
Menge: 1,000 Stck

**3.3.18 19" Frontplatte mit Kabelführung**
19" Frontplatte mit Kabelführung

19" Frontplatte mit Kabelführungsbügel zur geordneten
Führung der Patchkabel, montiert in bestehenden
Datenverteilerschrank und inkl. Klein- und
Befestigungsmaterial betriebsfertig angeschlossen.
Menge: 5,000 Stck

**3.3.19 Querrangierfeld für Patchkabel**
Querrangierfeld für Patchkabel

Querrangierfeld für Patchkabel inkl
6xKabelführungsbügel für Holmmontage
Menge: 4,000 Stck

**3.3.20 Datendose 1x RJ 45 UP**
Datendose 1x RJ 45 UP
C6Amodul 1 Port 180°M UP
Universal-Datenanschlussdose RJ45 1 Port, mit 1
modularen vollgeschirmten Modul, Kategorie 6A, 500 MHz
Komponenten geprüfte Ausführung für
Datenübertragungsraten bis 10 GBit nach IEEE 802.3an
aus Zinkdruckguss, Oberflächen veredelt, mit
einzelgeschirmter RJ45-Buchse, einteiliges Modulgehäuse
mit Modul-Steckgesicht, Ladestück mit 180°
Kabelzuführung, 360°-Schirmanschluss und rastbarer
Zugentlastung, zum Anschluss von Kategorie 6A, 7 und 7A
Datenkabeln.

Buchse: RJ45, geschirmt
Anzahl der Buchsen: 1
Anschluss: 8-polig,
Anschlusstechnik: Schneidklemmtechnik
Kabelzuführung: 180°, axial
Aderndurchmesser: 0,4 - 0,63 mm
mit Metalltragring, Zentralstück und Abdeckplatte
Farbe: reinweiß RAL 9010
Steckrichtung 45° geneigt

Angebotenes Fabrikat:  '

....................................................'
Angebotener Typ:  '

....................................................'

Beschriftung/Kennzeichnung Verteiler und
Systemanschlussdosen
Jede Anschlussdose muss dahingehend beschriftet werden,
dass der Anschlusspunkt im Verteiler eindeutig
erkenntlich ist (Raumnr., Patchfeldnr. und Buchsennr.).
Bei mehreren Anschlussdosen in einem Raum müssen die
Dosen raumweise durchnummeriert werden.
Die Buchsen im Verteilerschrank müssen mit der
Raumnummer und der Dosennummer versehen werden.
Ausführung der Beschriftung mit dauerhaft haltbar
aufgebrachter Folien-/Maschinenbeschriftung nach
Standard des AG komplett liefern und montieren,

1 Stück:
Rahmen 1-fach Reinweiß im vorgesehenen Schalterprogramm
1 x:
Einführen und Anschluß eines Datenkabels an vorhandenes
Patchfeld, einschl. hochschellen im
Datenverteilerschrank inkl. anteiliger Schelle
1 x:
Beschriftung, abriebfest je Anschluß- bzw. Patchfeldose
mit Thermoband
1 x:
Messung der Datenkabel und Anschlußdosen mit
Kabelscanner, einschl. Meßprotokoll

kpl. montiert, incl. allem KleinundBefestigungsmaterial einschl. Abdeckung und Rahmen
im vorgesehenen Schalterprogramm. Montage uP einschl.
Dose und Stemmarbeiten bzw. Hohlwandmontage
Menge: 12,000 Stck

**3.3.30 Datendose 2x RJ 45 UP**
Datendose 2x RJ 45 UP
C6Amodul 2 Port 180°M UP
Universal-Datenanschlussdose RJ45 2 Port, mit 2
modularen vollgeschirmten Modulen, Kategorie 6A, 500
MHz Komponenten geprüfte Ausführung für
Datenübertragungsraten bis 10 GBit nach IEEE 802.3an
aus Zinkdruckguss, Oberflächen veredelt, mit
einzelgeschirmter RJ45-Buchse, einteiliges Modulgehäuse
mit Modul-Steckgesicht, Ladestück mit 180°
Kabelzuführung, 360°-Schirmanschluss und rastbarer
Zugentlastung, zum Anschluss von Kategorie 6A, 7 und 7A
Datenkabeln.

Buchse: RJ45, geschirmt
Anzahl der Buchsen: 2
Anschluss: 8-polig,
Anschlusstechnik: Schneidklemmtechnik
Kabelzuführung: 180°, axial
Aderndurchmesser: 0,4 - 0,63 mm
mit Metalltragring, Zentralstück und Abdeckplatte
Farbe: reinweiß RAL 9010
Steckrichtung 45° geneigt

Beschriftung/Kennzeichnung Verteiler und
Systemanschlussdosen
Jede Anschlussdose muss dahingehend beschriftet werden,
dass der Anschlusspunkt im Verteiler eindeutig
erkenntlich ist (Raumnr., Patchfeldnr. und Buchsennr.).
Bei mehreren Anschlussdosen in einem Raum müssen die
Dosen raumweise durchnummeriert werden.
Die Buchsen im Verteilerschrank müssen mit der
Raumnummer und der Dosennummer versehen werden.
Ausführung der Beschriftung mit dauerhaft haltbar
aufgebrachter Folien-/Maschinenbeschriftung nach
Standard des AG komplett liefern und montieren,

1 Stück:
Rahmen 1-fach Reinweiß im vorgesehenen Schalterprogramm
1 x:
Einführen und Anschluß eines Datenkabels an vorhandenes
Patchfeld, einschl. hochschellen im
Datenverteilerschrank inkl. anteiliger Schelle
1 x:
Beschriftung, abriebfest je Anschluß- bzw. Patchfeldose
mit Thermoband
1 x:
Messung der Datenkabel und Anschlußdosen mit
Kabelscanner, einschl. Meßprotokoll

kpl. montiert, incl. allem Klein- und
Befestigungsmaterial einschl. Abdeckung und Rahmen im
vorgesehenen Schalterprogramm. Montage uP einschl. Dose
und Stemmarbeiten bzw. Hohlwandmontage
Menge: 40,000 Stck

**3.3.40 Datendose 1x RJ 45 AP**
Datendose 1x RJ 45 AP
C6Amodul 1 Port 180°M
Universal-Datenanschlussdose RJ45 2 Port, mit 2 modular
vollgeschirmten Modulen, Kategorie 6A, 500 MHz
Komponenten geprüfte Ausführung für
Datenübertragungsraten bis 10 GBit nach IEEE 802.3an
aus Zinkdruckguss, Oberflächen veredelt, mit
einzelgeschirmter RJ45-Buchse, einteiliges Modulgehäuse
mit Modul-Steckgesicht, Ladestück mit 180°
Kabelzuführung, 360°-Schirmanschluss und rastbarer
Zugentlastung, zum Anschluss von Kategorie 6A, 7 und 7A
Datenkabeln.

Buchse: RJ45, geschirmt
Anzahl der Buchsen: 2
Anschluss: 8-polig,
Anschlusstechnik: Schneidklemmtechnik
Kabelzuführung: 180°, axial
Aderndurchmesser: 0,4 - 0,63 mm
mit Metalltragring, Zentralstück und Abdeckplatte
Farbe: reinweiß RAL 9010
Steckrichtung 45° geneigt

Beschriftung/Kennzeichnung Verteiler und
Systemanschlussdosen
Jede Anschlussdose muss dahingehend beschriftet werden,
dass der Anschlusspunkt im Verteiler eindeutig
erkenntlich ist (Raumnr., Patchfeldnr. und Buchsennr.).
Bei mehreren Anschlussdosen in einem Raum müssen die
Dosen raumweise durchnummeriert werden.
Die Buchsen im Verteilerschrank müssen mit der
Raumnummer und der Dosennummer versehen werden.
Ausführung der Beschriftung mit dauerhaft haltbar
aufgebrachter Folien-/Maschinenbeschriftung nach
Standard des AG komplett liefern und montieren,

1 Stück:
Auf Putz Kappe zur Aufnahme einer Datendose
1 Stück:
Geräteblende PVC 1-fach für FB/BR Kanal
1 Stück:
Rahmen 1-fach Reinweiß im vorgesehenen Schalterprogramm
1 x:
Einführen und Anschluß eines Datenkabels an vorhandenes
Patchfeld, einschl. hochschellen im
Datenverteilerschrank inkl. anteiliger Schelle
1 x:
Beschriftung, abriebfest je Anschluß- bzw. Patchfeldose
mit Thermoband
1 x:
Messung der Datenkabel und Anschlußdosen mit
Kabelscanner, einschl. Meßprotokoll

kpl. montiert, incl. allem KleinundBefestigungsmaterial einschl. Abdeckung und Rahmen
im vorgesehenen Schalterprogramm. Montage AP.
Menge: 2,000 Stck

**3.3.50 Datendose 2x RJ 45 AP**
Datendose 2x RJ 45 AP
C6Amodul 2 Port 180°M
Universal-Datenanschlussdose RJ45 2 Port, mit 2 modular
vollgeschirmten Modulen, Kategorie 6A, 500 MHz
Komponenten geprüfte Ausführung für
Datenübertragungsraten bis 10 GBit nach IEEE 802.3an
aus Zinkdruckguss, Oberflächen veredelt, mit
einzelgeschirmter RJ45-Buchse, einteiliges Modulgehäuse
mit Modul-Steckgesicht, Ladestück mit 180°
Kabelzuführung, 360°-Schirmanschluss und rastbarer
Zugentlastung, zum Anschluss von Kategorie 6A, 7 und 7A
Datenkabeln.

Buchse: RJ45, geschirmt
Anzahl der Buchsen: 2
Anschluss: 8-polig,
Anschlusstechnik: Schneidklemmtechnik
Kabelzuführung: 180°, axial
Aderndurchmesser: 0,4 - 0,63 mm
mit Metalltragring, Zentralstück und Abdeckplatte
Farbe: reinweiß RAL 9010
Steckrichtung 45° geneigt

Beschriftung/Kennzeichnung Verteiler und
Systemanschlussdosen
Jede Anschlussdose muss dahingehend beschriftet werden,
dass der Anschlusspunkt im Verteiler eindeutig
erkenntlich ist (Raumnr., Patchfeldnr. und Buchsennr.).
Bei mehreren Anschlussdosen in einem Raum müssen die
Dosen raumweise durchnummeriert werden.
Die Buchsen im Verteilerschrank müssen mit der
Raumnummer und der Dosennummer versehen werden.
Ausführung der Beschriftung mit dauerhaft haltbar
aufgebrachter Folien-/Maschinenbeschriftung nach
Standard des AG komplett liefern und montieren,

1 Stück:
Auf Putz Kappe zur Aufnahme einer Datendose
1 Stück:
Geräteblende PVC 1-fach für FB/BR Kanal
1 Stück:
Rahmen 1-fach Reinweiß im vorgesehenen Schalterprogramm
1 x:
Einführen und Anschluß eines Datenkabels an vorhandenes
Patchfeld, einschl. hochschellen im
Datenverteilerschrank inkl. anteiliger Schelle
1 x:
Beschriftung, abriebfest je Anschluß- bzw. Patchfeldose
mit Thermoband
1 x:
Messung der Datenkabel und Anschlußdosen mit
Kabelscanner, einschl. Meßprotokoll

kpl. montiert, incl. allem KleinundBefestigungsmaterial einschl. Abdeckung und Rahmen
im vorgesehenen Schalterprogramm. Montage AP.
Menge: 1,000 Stck

**3.3.60 Telefondose NFN, AP**
Telefon- Anschlußdose mit Einsatz 3-pol. NFN
AP montiert und angeschlossen.
Menge: 1,000 Stck

**3.3.70 4 Pair category 7**
4 Pair category 7 screened twisted pair cable, 600 MHZ

halogenfrei 4 x 2 x AWG 23/1

liefern und teilweise auf bauseits verlegten bzw.
montierten Kabelpritschen, in den Kanälen des
Unterflursystems, in PVC-Kanälen, auf Steigetrassen,
in Zwischendecken usw. betriebsfertig verlegen,
einschl. Kabeleinführung in die Anschlußdosen bzw. in
die 19"-Schränke. Auf VDE-gemäßen Kabelabstand zu den
anderen Kabelleitungen. (Z.B. Starkstromkabel ist
unbedingt zu achten)

Angebotenes Fabrikat:  '

....................................................'
Angebotener Typ:  '

....................................................'
Menge: 6775,000 m

**3.3.80 Patchkabel ca. 1,5m Cat 6**
Patchkabel
Patchkabel passend zum Kupferanschluss-System der
Kategorie 6 / Klasse E bis mind. 250 MHz
gemäß EN 50173 bzw. ISO/IEC 11801 (neueste Fassung).
- Beidseitig RJ-45-Stecker
- Mind. 3 verschiedene Farben zur Unterscheidung
(z.B. grau für Datendienste, grün für TK- Dienste, gelb
für WLAN.)
- Kabellängen zwischen 0,5m bis 3m mit Schwerpunkt auf
1,5m
( Kalkulationsgrundlage )

Liefern und montieren
Menge: 150,000 Stck

**3.3.90 Tel.Kabel J-Y(St)Y 20x2x0,6 auf Trasse**
J-Y(St)Y 20x2x0,6 mm
AP in Rohr, Kanal oder Kabeltrasse fertig verlegt
Menge: 120,000 m

**3.3.110 Fusionsspleiß**
Spleisse
-Fusionsspleiß für Multimodefaser OM3-G 50/125 µm
-max. Dämpfung 0,1dB
-Verbindung Pigtail-Stammkabel
-Konfektion der einzelnen Fasern des LWL-Kabels
-systembedingte Kleinteile
Menge: 24,000 Stck

**3.3.120 LWL-Universalkabel Multimode**
LWL-Universalkabel A/I-DQ(ZN)BH 12G/50/125nm OM3
Multimodefasern In gemischter Verlegung fertig verlegt.
Menge: 120,000 m

**3.3.130 LWL Patchkabel 2m**
LWL-Patchkabel
LWL-Duplex-Rangierkabel OM3-G 50/125 µm
- konfektioniert mit
- 1 x Systemstecker
- 1 x gerätespezifisch (LC, Duplex SC, MT-RJ,...)
- Kavelarummantelung als Zugentlastung.
- Verschiedene Farben nach Wahl des AG.
- Länge: 1 bis 3m ( Kalk. Grundlage 2m )

Liefern und montieren
Menge: 1,000 Stck

**3.3.140 Managebarer 19" Switch**
Managebarer 19" Switch

Gigabit Switch 2510-24, 2 Port 1 Gigabit/s, 24 Port 100
Mbit/s, 2 Uplink-Slots, 19" Managebarer Switch zum
Anschluss von bis zu 24 Fast Ethernet PCs an ein
Gigabit Ethernet Netzwerk

1 HE internes Netzteil, lüfterlos mit 19" Einbauwinkeln

Angebotenes Fabrikat:  '

....................................................'
Angebotener Typ:  '

....................................................'

Kpl. montiert und angeschlossen, incl. allem
erforderlichen Kleinmaterial
Menge: 2,000 Stck

**3.3.150 Messung LWL**
Messungen
Allgemeines:
Die durchzuführenden Messungen müssen für spätere,
periodische Folgemessungen reproduzierbar sein. Aus
diesem Grund müssen folgende Angaben dem Meßprotolkoll
als Beiblätter beigefügt werden:
- Beschreibung des Meßaufbaus sowie der
Meßdurchführung.
- Verwendete Geräte, einschließlich gewählten
Einstellungen und Angabe des Softwarestandes.
- Eichung, Angabe des eingestellten Brechindex und
Meßgenauigkeit.
- Typ der eingesetzten Stecker und Kupplungen.
Den Meßprotokollen sind die Angaben der zulässigen
Grenzwerte zu den durchgeführten
Messungen als Vergleich beizulegen.
Zu Beginn und während der Messung ist u.a. auf
folgendes zu achten:
- Reinigung der Prüfmittel einschl. Sende- und
Empfangsdioden
- Nullabgleich zwischen Sender und Empfänger mind. alle
100 Messungen kontrollieren
- Steckzyklen der Meßstecker < 1000
- Bei allen Messungen sind Vor- und Nachlauffasern von
geeigneter Länge (Länge jeweils mindestens Länge der
Installationslänge) zu verwenden.
- Die Pulsdauer darf 20ms nicht überschreiten.
Werden zwei Fasern gleichzeitig gemessen (ein gesamter
Link), ist für definierte Anregungsbedingungen auf
beiden Senderseiten ein Modenfilter einzusetzen.
Brechungsindex:
Das Messgerät ist bzgl. dem Brechungsindex anhand eines
Referenzkabels zu kalibrieren.
Es ist nicht ausreichend, die Angabe des Brechungsindex
aus dem entsprechenden Datenblatt zu übernehmen.
Existiert ein Trommelprotokoll des Herstellers, kann
der hierin aufgeführte Brechungsindex
herangezogen werden. Voraussetzung ist, dass die
Idendität des Trommelprotokolls zur eingesetzten
Kabeltrommel nachweisbar ist. Bei mehreren Kabel- bzw.
Trommelchargen sind
die jeweiligen Trommelprotokolle zu berücksichtigen und
vorzulegen.
Es werden generell zwei Messverfahren gefordert:
Transmissions-Messungen (Dämpfungsmessungen)
An LWL-Datenleitungen, gemäß EN 50173 bzw.
Dämpfungsmessung nach der
Einfügemethode 6 (Steckerbewertung)
- Jeweils pro Faser
- Erstellung eines gedruckten Meßprotokolls für jede
einzelne Faser mit folgenden Daten:
- Datum, Zeit
- Ausführender
- Faserlänge in m
- Kabelweg von - nach
- Kabeltyp
- Faserfarbe, Fasernummer, Strangnummer
- optische Dämpfung, wobei die Messung beidseitig zu
erfolgen hat
Rückstreu-Messungen (OTDR-Messungen)
An LWL-Datenleitungen, gemäß EN 50173
-Jeweils pro Faser bidirektional mit Mittelwertbildung:

- Multimode: Bei 850nm und 1300nm
- Singlemode: Bei 1310nm und 1550nm
- Erstellung eines gedruckten Meßprotokolls mit
OTDR-Kurve für jede einzelne Faser mit folgenden Daten:

- Datum, Zeit
- Ausführender
- Faserlänge in m
- Kabelweg von - nach
- Kabeltyp
- Faserfarbe, Fasernummer, Strangnummer
- Bandbreite
- Laufzeitverzögerung
- Faserlänge
Abspeicherung der Messergebnisse nach Bellcore OTDR
Data Standard
Geforderte Parameter:
- Multimode
- Zulässige Dämpfungn (arithmetischer Mittelwert) für
Übergang Stecker - Stecker:
typisch: 0,2dB, maximal: 0,7dB
- Zulässige Dämpfung (arithmetischer Mittelwert) für
Spleißverbindung:
typisch: 0,1dB, maximal: 0,5dB
- Optische Mindestrückflußdämpfung gemäß EN 50173:
850nm und 1300nm: 20dB
- Singlemode
- Dämpfungskoeffizienten
bei 1310nm: max. 0,36dB/km
bei 1550nm: max. 0,23dB/km
- Spleißdämpfungen (arithmetischer Mittelwert)
im Durchschnitt: max. 0,1dB
bei Ausreißern: max. 0,2dB
Höhere Spleißdämpfungen bei 1550nm gegenüber 1310nm
werden nicht zugelassen
- Optische Mindestrückflußdämpfung gemäß EN 50173:
1310nm und 1550nm: 26dB
Bestehen Zweifel an den vom AN durchgeführten
Messungen, behält sich der AG vor, diese Messungen
durch eine neutrale Institution auf Kosten des AN
durchführen zu lassen.

Vorstehend beschreibene LWL Komponenten kpl.
durchmessen
und protokollieren.
Pauschal:
Menge: 1,000 Stck

**3.3.160 Erweiterung Dokumentation**
Erweiterung Dokumentation

Messprotokolle und Dokumentationsunterlagen sind in der
Dokumentenmappe im Schrank zu hinterlegen.
Hierfür ist für jeden der bestehenden Schränke eine
entsprechende Dokumentenmappe zu besorgen und im
Verteiler anzubringen.
Menge: 2,000 Stck

#### Abschnitt 3.4 NOT- U. GEFAHREN REAK.SYS (NGRS)

*Hinweis*
Die nachfolgenden Positionen beziehen sich auf eine
Vorrüstung eines NGRS im Sinne der derzeitigen Vornorm
DIN VDE V 0827 "Notfall- und Gefahren-Systeme - Teil 2

Sollten sich bis Baubeginn Änderungen der
Risikofaktoren und Schutzziele ergeben, behält sich der
AG vor
das derzeit angewendete Sicherungskonzept ( z.B.:
Information der Schuleitung über Pager, Auslösung über
Taster / Alarmierung über opt. u. akk. Signalgeber )
gegebenenfalls anzugleichen und zu überarbeiten

**3.4.10 4 Pair category 7**
4 Pair category 7 screened twisted pair cable, 600 MHZ

halogenfrei 4 x 2 x AWG 23/1

liefern und teilweise auf bauseits verlegten bzw.
montierten Kabelpritschen, in den Kanälen des
Unterflursystems, in PVC-Kanälen, auf Steigetrassen,
in Zwischendecken usw. betriebsfertig verlegen,
einschl. Kabeleinführung in die Anschlußdosen bzw. in
die 19"-Schränke. Auf VDE-gemäßen Kabelabstand zu den
anderen Kabelleitungen. (Z.B. Starkstromkabel ist
unbedingt zu achten)
Menge: 590,000 m

**3.4.20 FFKu-EL-F20BG / EN 20 / UP**
Flexibles Kunststoffrohr, leichte Ausführung, mit
Zugdraht versehen,
FFKu-EL-F20BG / EN 20
einschl. Stemmarbeiten in Mauerwerk od. Beton, fertig
verlegt.
Menge: 40,000 m

#### Abschnitt 3.5 ANTENNENANLAGE

*Hinweis*
HINWEISTEXT ANTENNENANLAGE

Ausführung als sternförmiges und zugfähiges
Leerrohrsystem mit Zugdraht. Das Leerohrsystem ist
unbedingt nachinstallierbar auszuführen.

Für die Angebotsabgabe und für die Ausführung der
Arbeiten sind folgende Vorschriften zu beachten:
> Die Bestimmungen DIN VDE 0100, 0855 und 0872
> Die Bestimmungen der Telekom über die Errichtung
verstärkerbetriebener  Antennenanlagen.
Nach der Fertigstellung ist die Anlage abzunehmen. Die
ermittelten Meßwerte sind in einem Abnahmebericht zu
protokollieren.

Nachfolgend aufgeführte Geräte und Bauteile sind
betriebsfertig zu montieren und anzuschließen, incl.
allen Zubehörteilen, Klein- und Befestigungsmaterial.

Die Anbindung der Anlage erfolgt nach Fertigstellung an
den Bauabschnitt 2 ( Grundschule )

**3.5.10 Anschluß Übergabepunkt**
Anschluß der Antennenanlage an Übergabepunkt des
Versorgers mit Stecker
und sämtlichem Zubehör, kpl. ausführen.
Menge: 1,000 Stck

**3.5.20 Komplette Erdung**
der Antennenanlage zur Potentialausgleichsschiene
gem. den VDE-Vorschriften 0855,
einschl. dem erforderlichen Zubehör wie Schellen,
Schrauben usw. sowie der erforderl. Erdungsschienen zur
Leitungsnetzerdung
Menge: 1,000 Stck

**3.5.30 Erdungswinkel für 6 Koaxialkabel**
Erdungswinkel zum Anschluss von 6 Koaxkabeln
und einer Erdungsleitung,
nach VDE-Vorschrift, für BK- und SAT-ZF-Verteilanlagen

Reflexionsdämpfung > 25 dB,
Einschl. Anschlüsse: 12 F-Buchsen

komplett montiert und angeschlossen
inkl. Klein- und Befestigungsmaterial
Menge: 1,000 Stck

**3.5.40 Galvanisches Trennglied**
Galvanisches Trennglied
- zur galvanischen Trennung von 2 Übertragungssystemen
in BK-Anlagen
Es trennt HF-Netze vollständig voneinander, sowohl auf
dem Masse- als auch dem Signalpfad.
Dadurch werden sowohl Potentialausgleichsströme
(Gleichstrom), als auch die Ableitung von Leckströmen
(Wechselstrom) des 230 V Netzes über den Außenleiter
des Koaxialkabels zum Erdungspunkt verhindert.

Frequenzbereich  5-1000 Mhz
Rückkanalfähig
Durchgangsdämpfung  < 0,5 dB

kpl. montiert und angeschlossen, incl. Klein-, und
Befestigungsmaterial
Menge: 1,000 Stck

**3.5.50 Hausanschlußverstärker BK 29 dB**
Hausanschlußverstärker zum Einsatz in BK-Anlagen nach
dem Übergabepunkt.
Entsprechend FTZ-Richtlinie mit Rückkanalverstärkung
Am Eingang und Ausgang Koaxialbuchsen nach DIN 45 325
Verstärkung 29 dB,  mit Pegelsteller
Leistungsaufnahme 13 W
kpl. montiert und angeschlossen, incl. Klein- und
Befestigungsmaterial
Menge: 1,000 Stck

**3.5.60 Antennenverstärker BK 20 dB**
Antennenverstärker zum Einsatz in BK-Anlagen nach
dem Übergabepunkt mit Rückkanalverstärkung
Entsprechend FTZ-Richtlinie
Am Eingang und Ausgang Koaxialbuchsen nach DIN 45 325
Verstärkung 20 dB, mit Pegelsteller
Leistungsaufnahme 5 W
kpl. montiert und angeschlossen, incl. Klein- und
Befestigungsmaterial
Menge: 1,000 Stck

**3.5.70 Verteiler 1Eingang / 4Ausgänge**
Verteiler für sternförmige Netzstruktur,
Dose mit 1 Eingang und 4 Ausgängen
Dämpfung 13-20 dB, Aufputzmontage
kpl. montiert und angeschlossen, incl. Klein-, und
Befestigungsmaterial

Nicht benutzte Abgänge sind mit Abschlußwiderstand
auszurüsten
Menge: 1,000 Stck

**3.5.80 Montageschrank**
Montageschrank / Verteilergehäuse

inkl. 1 Schuko Doppelsteckdose AP IP 44
zur Aufnahme der Antennenkomponenten auf einer
Montageplatte:

Robuster Stahlschrank B/H/T ca. 600/600/210mm

Schrank inkl. Schloss und zwei Schlüssel
eine ausreichende Abfuhr der anfallenden Wärme muss
gewährleistet sein
inkl Leitungseinführungen.

kpl. montiert und angeschlossen, incl. Klein-, und
Befestigungsmaterial
Menge: 1,000 Stck

**3.5.90 Multimedia Anschlussdose**
Multimedia- BK und Datendose als Enddose mit F-Buchse,
breitbandig 5-862 MHz

Frequenzbereich DATA/TV-FM:  5-862 MHz/85-862 MHz
Anschlussdämpfung DATA/TV/FM:  9dB/9dB/11dB
Entkopplung 5-65MHz: typ. 74dB
Entkopplung 85-862MHz: TV-/FM-DATA =35dB; TV-FM  =32dB
Rückflußdämpfung EN50083-4 85-862 MHz: IN Kat B,
TV-DATA Kat C, FM Kat D

Schirmungsmaß: >85dB, Klasse A
Kabelanschluss Aussen/- Innenleiter: 7,5/0,8-1,3 mm

in Schalterdose UP eingebaut, mit Abdeckplatte im
entspr. Schalterprogramm, incl. Abschlusswiderstand

angebotenens Fabrikat / Typ, '

....................................................'

kpl. montiert und angeschlossen, incl. Stemmarbeiten,
Abdeckung und Endwiderstand
Menge: 2,000 Stck

**3.5.100 Koaxleitung Erdkabel, dämpfungsarm**
Koaxial-Erdkabel, 75 Ohm, 2200MHz, 10,4 dB
in gemischter Verlegung Trasse / Rohr ,fertig verlegt.
Menge: 120,000 m

**3.5.110 Abschlußwiderstand**
Abschlußwiderstand, für Abzweiger und Verteiler, zum
Abschließen eines
nichtbenutzten Ausgangs, kpl. montiert.
Menge: 4,000 Stck

**3.5.120 Koaxleitung**
Koaxialkabel, 75 Ohm, 2200MHz, 30,2 dB
in Rohr auf Fußboden ,fertig verlegt.
Menge: 170,000 m

**3.5.130 FFKu-EL-F16BG / EN 16, UP**
Flexibles Kunststoffrohr, leichte Ausführung, mit
Zugdraht versehen,
FFKu-EL-F16BG / EN 16
UP, einschl. Stemmarbeiten, fertig verlegt.
Menge: 25,000 m

**3.5.140 Einpegeln / Abnahme**
Einpegeln und Abnahme der Anlage.
Anfertigen eines Prüfungsprotokolls in 3-facher
Ausfertigung mit eingetragenen Meßwerten.
Menge: 1,000 psch

#### Abschnitt 3.6 SPRACHALARMIERUNG

*Hinweis*
SYSTEM UND QUALITÄTSBESCHREIBUNG /
SPRACHALARMIERUNG FÜR GESAMTGEBÄUDE

Hinweistext:

Die Alarmierung für verschiedene Gefahrenlagen erfolgt
ausschließlich über die SAA.
Die Anlagen wurde bereits im 1. BA beschafft und
betriebsfertig eingebaut.
Von dieser Anlage soll im Ausbau der Sanierung auch das
Hauptgebäude wieder erschlossen werden.

Es ist eine ELA-Anlage gemäß DIN VDE "Elektroakustische
Notfallwarnanlage" gefordert.
Flächendeckende Alarmierung mit Lautsprechern ist
vorgesehen.
Es ist eine Kreisüberwachung vorgesehen (keine
Einzel-Überwachung der LS).
Die Lautsprecher  sind für die Beschallung und die
Evakuierung konzipiert.

Anhand von Simulationsberechnungen ist die
Ausführungsqualität der Beschallungsanlage
nachzuweisen.

Es ist ein digitales System gefordert, das dem neuesten
Stand der Technik entsprechen muss.

Die NF-Verbindungen untereinander müssen mittels
Pilotton auf den Leitungen und der entsprechenden
Auswertung in den Matrizen permanent überwacht werden.
Auch die Lautsprecherlinien sind permanent zu
überwachen.
Zusätzlich werden die Lautsprecher auch per
Impedanzmessung überwacht.
Es ist eine flächendeckende Beschallung zu realisieren,
damit die geforderten Werte auch nach der VDE 0833-4
erfüllt werden.
Die Anlage wird auch für hochwertige
Hintergrundbeschallung genutzt.

ELA-Zentrale in 19"-ELA-Gestellschrank,

Vollständige Unterstützung von
Havarie/Redundanz-Konzepten in sicherheitsrelevanten
Anlagen. Integrierte Selbstüberwachung durch
Watchdog-Schaltung.

Inbetriebnahme der SAA-Zentrale mit den für den
Einsatzort notwendigen Systemparametern. Das sind
insbesondere Liniengruppen, Rufzonen sowie
Verknüpfungen mit und ohne Steuerfunktionen.
Verschalten von der Zentrale.
Vernetzung der Zentrale mit allen erforderlichen Daten,
die einen Betrieb ermöglicht.

Einmessen der SAA Schalldruck- / Impedanzmessung, etc.

Abnahme der SAA mit dem Betreiber und ggf. der
Feuerwehr.
Durchführung aller erforderlichen Prüfungen sowie
Ausstellen der Bescheinigung auf mängelfreie Funktion.

Einweisung einer berechtigten Person in Bedienung,
Handhabung und Alarmorganisation der
SAA in Verbindung mit allen system- und
objektspezifischen Meldungen.

Erstellen der technischen Dokumentation und Übergabe
der Unterlagen an den Betreiber, bestehend aus:

- Projektierungsplan
- Linienplan
- Verteileraufschriebe
- Bedienungsanleitungen für die SAA

Auf Grund der Sicherheitsrelevanz sind technische
Mindeststandards ( Leitfabrikate ) vorgegeben.
Es dürfen unter Angabe des Herstellers auch abweichende
gleichwertige Fabrikate angeboten werden.

**3.6.10 SAA-Anlage Zentrale**
Erweiterung SAA-Zentrale

Erweiterung SAA-Zentrale im Bestand ist durch den AN zu
prüfen und entsprechend den Anforderungen zu erweitern.
Die hier einzugebende Pauschale umfasst ca. 4
Systemtechnikerstunden inkl. An- und Abfahrt.
Menge: 1,000 Stck

**3.6.20 Feuerwehrsprechstelle**
PAV DSM40, Feuerwehrsprechstelle FCS18
FAB-Nr.: NRX:FCS18
Fabrikat: PAV
Type: NRX:FCS18

Angebotenes Fabrikat : '

....................................................'
( Ohne Fabrikatsnennung ist das Leitfabrikat einzubauen
)
liefern und betriebsfertig montieren einschl sämtlichem
Systemzubehör
Menge: 1,000 Stck

**3.6.30 Systemsprechstelle**
PAV DSM40, Systemsprechstelle CS36
FAB-Nr.: NRX:CS36
Fabrikat: PAV
Type: NRX:CS36

Angebotenes Fabrikat : '

....................................................'
( Ohne Fabrikatsnennung ist das Leitfabrikat einzubauen
)
liefern und betriebsfertig montieren einschl sämtlichem
Systemzubehör
Menge: 1,000 Stck

**3.6.50 Metall-Deckeneinbau-Lautsprecher mit Feuerschutzhaube**
Metall-Deckeneinbau-Lautsprecher
für AB-Verkabelung,2x6W,100V,
zertifiziert gemäß EN 54-24

Metall-Deckeneinbaulautsprecher für AB- Verkabelung,
2x6W, 100V, zertifiziert gemäß EN 54-24, BS 5839
konform.
- Hochwertiges, montagefreundliches
kunststoffbeschichtetes Metallgehäuse mit weißem
Metalleinbaurahmen,
für mechanisch sicheren Halt in der Decke
- 3 Federschnappverschlüsse für schnelle Montage und
Anschluss, geeignet für Wiedergabe von Sprache und
Musik
- hochschalldurchlässige Frontabdeckung mit feiner
Perforation
- 2 Stück leistungsstarke und feuchtigkeitsimprägnierte
6 Oval- Breitbandchassis mit Hochtonkegel eingebaut
- 2 Stück hochwertige 100 V- Anpassungs Übertrager mit
je:1/1-1/2-1/4 Leistungsanpassung, sowie 2 integrierte
Keramikklemmen und 2 Thermosicherungen
- Mit Feuertopf zur Erhöhung der passiven Sicherheit.

einschl. Feuerschutz- Staubschutzhaube mit
Doppelanschlusseinführung und Durchschleifverkabelung.
Inclusive keramischer Klemmleiste. Einsatz in
Lüftungskanäle möglich

betriebsfertig montiert und angeschlossen, incl. Klein-
u. Befestigungsmaterial.
Menge: 43,000 Stck

**3.6.60 Wandaufbaulautsprecher, 2x6 Watt,EN 54-24,**
A/B Wandaufbaulautsprecher, 2x6 Watt, 100 Volt,
zertifiziert gemäß EN 54-24,

Wand-Aufbau-Lautsprecher für AB-Verkabelung, 2x6 W, 100
V, zertifiziert gemäß EN 54-
24,BS 5839 konform.
Typenbeschreibung:
- Hochwertiges, montagefreundliches, sowie
resonanzarmes MDF-Holzgehäuse
- geeignet für Wiedergabe von Sprache und Musik
- hochschalldurchlässige Frontabdeckung mit feiner
Perforation, geeignet für horizontale und vertikale
Wand oder Deckenmontage
- 2 Stück leistungsstarke und feuchtigkeitsimprägnierte
5 Oval- Breitbandchassis mit Hochtonkegel eingebaut
- 2 Stück hochwertige 100V-Anpassungs-  Übertrager mit
je:1/1-1/2-1/4 Leistungsanpassung, sowie 2 integrierte
Keramikklemmen und 2 Thermosicherungen
- MDF-Gehäuse ist mit einer weißen
Kunststoffbeschichtung versehen
- Die Montage erfolgt per Federverschluß an der
Rückwand.
betriebsfertig montiert und angeschlossen, incl. Klein-
u. Befestigungsmaterial.
Menge: 8,000 Stck

**3.6.70 Tel.Kabel J-Y(St)Y 4x2x0,8 AP**
J-Y(St)Y 4x2x0,8 mm
AP in Rohr, Kanal oder Kabeltrasse fertig verlegt
Menge: 2750,000 m

**3.6.80 JE-H(St)H...BD E 30 8x2x 0,8 qmm**
JE-H(St)H...BD E30  8x2x0,8 qmm
Halogenfreies Notlaufkabel ( 30 Min.)
Farbe Orange
in E30-Sammelhalter verlegt
( Sammelhalter im Titel Leitungsträger enthalten )
Menge: 335,000 m

**3.6.90 Inbetriebnahme SAA**
Inbetriebnahme der SAA-Zentrale mit den für den
Einsatzort
notwendigen Systemparametern. Das sind insbesondere
Liniengruppen, Rufzonen sowie Verknüpfungen mit und
ohne Steuerfunktionen.

Verschalten von der Zentrale.

Vernetzung der Zentrale mit allen erforderlichen
Daten,
die einen Betrieb ermöglicht.
Menge: 1,000 psch

**3.6.100 Einmessen der SAA**
Einmessen der SAA

Schalldruck- / Impedanzmessung, etc.
Menge: 1,000 psch

**3.6.110 Abnahme und Einweisung**
Abnahme der SAA mit dem Betreiber und
ggf. der Feuerwehr.
Durchführung aller erforderlichen Prüfungen
sowie Ausstellen der Bescheinigung auf
mängelfreie Funktion.

Einweisung einer berechtigten Person in Bedienung,
Handhabung und Alarmorganisation der
SAA in Verbindung mit allen system- und
objektspezifischen Meldungen.
Menge: 1,000 psch

**3.6.120 Dokumentation SAA**
Dokumentation SAA-Zentrale

Erstellen der technischen Dokumentation und Übergabe
der Unterlagen an den Betreiber, bestehend aus:

- Projektierungsplan
- Linienplan
- Verteileraufschriebe
- Bedienungsanleitungen für die SAA
Menge: 1,000 psch

**3.6.130 Regiearbeiten**
Die im 1. Bauabschnitt errichtete Anlage ist um das
Hauptgebäude zu erweitern.
Zur Koordination und Durchführung dieser Maßnahmen sind
aufgeführte Regiestunden vorgesehen.

Vor Beginn der Montage sind mit der zuständigen
Bauleitung alle Arbeiten in einzelnen Abschnitten
durchzusprechen. Die geplante Montagesituation ist zu
erläutern.
Mit der Montage darf erst nach Ausdrücklicher Freigabe
der Bauleitung begonnen werden.

WICHTIG:
Vor Ausführung von Taglohnarbeiten ist der zuständige
Bauleiter schriftlich darüber zu informieren, welche
Arbeiten als Taglohnarbeiten ausgeführt werden sollen.
Dabei ist der in etwa anfallende Zeitaufwand sowie die
dafür eingesetzten Monteure zu benennen.
Sämtliche Taglohnarbeiten dürfen nur nach Zustimmung
oder Anordnung der Bauleitung vorgenommen werden.
Nicht genehmigte, aber ausgeführte Stunden gelten als
nicht gearbeitet und werden nicht vergütet.

Bei Prüfung von Abschlagsrechnungen und der
Schlußrechnung werden nur Taglohnstunden anerkannt,
die auf von der Bauleitung unterschriebenen
Rapportzetteln aufgeführt sind.

Für die vom Auftragnehmer eingesetzten Arbeitskräfte
wie Meister, Obermonteure, Monteure, Hilfsmonteure und
Helfer ist ein durchschnittlicher Stundensatz zu
kalkulieren und anzubieten. Es sind die gesetzlichen
Tariflöhne einzusetzen

Die gesamte Abrechnung der Regiestunden wird mit diesem
Verrechnungssatz vergütet. Sämtliche Auslösungen wie
Kilometergeld, KFZ-Pauschalen, Zuschläge für
Überstunden, Fachbauleiterpauschalen, usw. sind in
diesem Stundensatz enthalten.

Die für die Leistung aufzuwendenden Materialien werden
aufgemessen.
Hilfsstoffe sowie für die Arbeiten erforderlichen
Geräte mitsamt Ersatzmaterial ( Bohrer, Fräsen,
Trennscheiben etc ) werden nicht besonders vergütet.
Menge: 16,000 Std

#### Abschnitt 3.7 KNX-STEUERUNG

*Hinweis*
SYSTEM UND QUALITÄTSBESCHREIBUNG /
KNX BUSSYSTEM

Installationsbussystem  Bereich: gesamtes Gebäude
Für die im gesamten Gebäude notwendigen Steuerungen und
Meldungen wird ein Installationsbussystem als offenes
standardisiertes Bussystem als Europäischer
Installationsbus (EIB-KNX) der Vereinigung European
Installation Bus Association (EIBA) vorgesehen.
Die Komponenten des Bussystems sind
- Spannungsversorgung mit Drossel
- Bereichs- und Linienkoppler
- Busleitung
- Busklemmen
- Installationsdosen
- Installationsverteilungen
- Sensoren
- Aktoren
- Tableausteuerungen
Als Busleitung ist nach EIBA, VDE 0207 und VDE 0815
zugelassen Leitung YCYM 2x2x0,8 mm einzusetzen.
Die Steuerungen sind frei programmierbar.

Die Schaltmöglichkeiten erfolgen über EIB
Schnittstellenmodule und daran angeschlossenen
konventionelle Schaltersysteme.
Die Bedienung der Schaltelemente sollte dem häuslichen
Standard entsprechen.

Die Flure und Gruppenräume werden zentral über eine EIB
Tableausteuerung als Touchterminal geschaltet bzw.
gesteuert.

Das Touchterminal u.P. kann alle Standardfunktionen wie
Schalten, Dimmen, Jalousie, Darstellung von Messwerten
ausführen. Die Bedienung erfolgt direkt über ein ca.
mind. 6 Zoll großes Farb-Touchdisplay mit 320x 240
Bildpunkten. Es ist ein Passwortschutz und eine
Systemuhr integriert. Das Terminal hat unfangreiche
Logikfunktionen sowie die Möglichkeit Hintergrundbilder
zu hinterlegen.

HINWEISTEXT SONNENSCHUTZ

Für die außen liegenden Sonnenschutzanlagen ist eine
örtliche, raum- bzw. gruppenbezogene Steuerung
aufzubauen. Bei Gefahr (z.B. Wind) sollen die Behänge
automatisch nach oben fahren. Die Steuerung erfolgt
über das Bussystem EIB.

Angebotenes Fabrikat:  '

....................................................'

*Hinweis*
KNX-EIB-AUSGÄNGE

**3.7.10 Schaltaktor KNX-TP 1-fach 16A**
Schaltaktor, Bussystem KNX-TP, 1-fach, mit
potentialfreien Relaiskontakt pro Ausgang,
Bemessungsbetriebsspannung 230 V AC, Schaltstrom 16 A,
cos phi 0,8, geeignet zum Schalten kapazitiver Lasten
von 140 myF, mit Laststromerfassung und -überwachung
auf Sollwert-Über-/-Unterschreitung, mit Betriebs- und
Statusanzeige, mit Vorwahl, ob alle Kanäle gemeinsam
und identisch parametriert werden oder ob jeder Kanal
individuell parametrierbar ist, mit logischer
Verknüpfung (UND/ODER) zweier Kommunikationsobjekte für
einen Kanal, mit einstellbarem Schaltzustand bei
Spannungsausfall und -wiederkehr, als
Reiheneinbaugerät, Maße DIN 43880, für Montage auf
Tragschiene TH35 DIN EN 60715, Breite bis 8 TE, mit
integriertem Busankoppler und Busanschluss über
Busanschlussklemme, Schutzart IP 2X DIN EN 60529 (VDE
0470-1).

Liefern, montieren und anschließen
Menge: 4,000 Stck

**3.7.20 Schaltaktor KNX-TP 6-fach 16A**
Schaltaktor, Bussystem KNX-TP, 6-fach, mit
potentialfreien Relaiskontakt pro Ausgang,
Bemessungsbetriebsspannung 230 V AC, Schaltstrom 16 A,
cos phi 0,8, geeignet zum Schalten kapazitiver Lasten
von 140 myF, mit Laststromerfassung und -überwachung
auf Sollwert-Über-/-Unterschreitung, mit Betriebs- und
Statusanzeige, mit Vorwahl, ob alle Kanäle gemeinsam
und identisch parametriert werden oder ob jeder Kanal
individuell parametrierbar ist, mit logischer
Verknüpfung (UND/ODER) zweier Kommunikationsobjekte für
einen Kanal, mit einstellbarem Schaltzustand bei
Spannungsausfall und -wiederkehr, als
Reiheneinbaugerät, Maße DIN 43880, für Montage auf
Tragschiene TH35 DIN EN 60715, Breite bis 8 TE, mit
integriertem Busankoppler und Busanschluss über
Busanschlussklemme, Schutzart IP 2X DIN EN 60529 (VDE
0470-1).

Liefern, montieren und anschließen
Menge: 14,000 Stck

*Hinweis*
KNX-EIB-EINGÄNGE

**3.7.30 Binäreingang KNX-TP DC 1-fach**
Binäreingang, Bussystem KNX-TP, 1-fach, für
Eingangsspannung 24 V DC, Bemessungsbetriebsspannung:
Busspannung, als Reiheneinbaugerät, Maße DIN 43880, für
Montage auf Tragschiene TH35 DIN EN 60715, Breite bis 2
TE, mit integriertem Busankoppler und Busanschluss über
Kontaktsystem zur Datenschiene.

Liefern, montieren und anschließen
Menge: 4,000 Stck

**3.7.40 Binäreingang KNX-TP AC 8-fach**
Binäreingang, Bussystem KNX-TP, 8-fach, für
Eingangsspannungen 24 V AC und 230 V AC,
Bemessungsbetriebsspannung: Busspannung, als
Reiheneinbaugerät, Maße DIN 43880, für Montage auf
Tragschiene TH35 DIN EN 60715, mit integriertem
Busankoppler und Busanschluss über Kontaktsystem zur
Datenschiene.

Liefern, montieren und anschließen
Menge: 1,000 Stck

*Hinweis*
KNX-EIB-BEDIENGERÄTE

**3.7.50 KNX Steuer- und Störmeldetableau**
KNX Steuer- und Störmeldetableau

Instabus-Bedientableau mit 12 Tasten inkl. 12 LED`s und
Beschriftungsfeldern. Verteiler mit
Netzteil, Ansteuer-Logik und Busankoppler und
Frontplatte neutral, unbestückt
Außenmaße ca: Höhe: 310 mm - Breite: 310 mm - Tiefe: 93
mm

Liefern, montieren und anschließen
Menge: 1,000 Stck

*Hinweis*
KNX-EIB-SENSOREN

*Hinweis*
HINWEISTEXT

Für nachfolgend genannten Installationsgeräte ist das
Schalter- Programm noch durch die Bauherrschaft über
eine vom AN Elektro vorzunehmende Bemusterung
festzulegen.
Als Preisbasis sind vom AN-Elektro Geräte eines
Marken-Fabrikates im Großflächenformat
in reinweisser Ausführung anzubieten.
Abdeckplatten und Rahmen sind in die Angebotspreise mit
einzukalkulieren.
Alle Geräte sind fertig montiert und angeschlossen, bei
UP-Geräten incl. Schalterdose und Stemmen in Mauerwerk,
bei Betoneinlegearbeiten incl. betonfeste Dose und
Schutzrohre bis zur Decke ( anteilig für Kombinationen
) bei Kanalmontage Bohren der Auslässe, incl.
Gerätedose, anzubieten.

Bei Montage in Hohlwänden ist der kalkulierte Preis für
die Stemmarbeiten im Mauerwerk gleichzusetzen mit der
Herstellung einer Bohrung in den Wandplatten und die
Lieferung sowie die Montage der erforderlichen
Hohlwanddosen einschl. erforderliche Brandschutzdosen
für Montage in Brandschutzwänden.

Bei Kombination von Licht- und Schwachstrom ist eine
VDE-gerechte Lösung mit Berührungsschutz auszuführen,
ansonsten ist eine separate Abdeckung erforderlich.
Bei AP-, wd.- Ausführung ist die schlag- und stoßfeste
Ausführung anzubieten.
UP- Installationen in Trennwänden ( < 20cm Wandstärke )
dürfen nur nach ausdrücklicher Genehmigung der
Bauleitung ausgeführt werden.
( Versetzte Anordnung Schallschutz o.ä ist zu klären )

**3.7.60 KNX Bewegungssensor IP55**
KNX Bewegungssensor, Weiss,
Aufputz-Wächter-Sensor mit Sensorwinkel 220° und mit
integriertem Busankoppler.
Mit Meldefunktion und Dämmerungsschalterfunktion über
KNX.
2 Bewegungskanäle zum automatischen Senden von Ein- und
Ausschaltbefehlen
in Abhängigkeit von Bewegung und Helligkeit. Mit
integriertem Dämmerungssensor, Dämmerungsschaltschwelle
über ETS oder Bus einstellbar.
Parallelbetrieb mehrerer Wächter ist durch zyklische
Einschaltbefehle möglich
(Master/Slave Funktion). Dämmerungssensor und
Nachlaufzeit einstellbar
per ETS oder Potis am Gerät. Sensoren/Linsensysteme
über ETS variierbar.
Der Erfassungsbereich kann mit einer beigefügten Folie
angepasst werden
Eingänge Dämmerungssensor, Bewegungsmelder
Ausgänge Bewegungsmelder, Dämmerungsschalter
Mindestanforderungen:
Erfassungsbereich horizontal 220°
Max. Reichweite frontal: 16 m
seitlich: 16 m
bei einer Montagehöhe von 2,5 m
Dämmerungssensor 1 - 1.000 lx
Maße (H x B x T): 115 mm x 125 mm x 141 mm
Temperaturbereich - 25 °C bis + 55 °C
Schutzart IP 55, EN 60 529 (nach Montage)
Farbe weiß

liefern und  montieren, anschließen und funktionsfertig
einschließlich Progammierung in Betrieb nehmen.
Menge: 4,000 Stck

**3.7.70 KNX Jalousietastsensor-1-fach**
KNX Jalousietastsensor-1-fach

KNX Tastsensor-Modul Jalousie, 1-fach
inklusive transparente Abdeckung für Tastensatz 1-fach,
komplett, im vorgesehenen Schalterprogramm

Bestimmungsgemäßer Gebrauch
Bedienen von Verbrauchern, z.B. Licht ein/aus, Dimmen,
Jalousien auf/ab, Helligkeitswerte, Temperaturen,
Abrufen und Abspeichern von Lichtszenen etc.
Montage in Gerätedose nach DIN 49073

Produkteigenschaften
¦ Tastsensor-Funktionen Schalten, Dimmen,
Jalousiesteuerung, Wertgeber, Szenenaufruf etc.
¦ Eine oder zwei Funktionen pro Taste
¦ Komplettierung mit Tastensatz
¦ Beleuchtbares Beschriftungsfeld
¦ Eine Status-LED pro Taste  rot, grün oder blau
einstellbar
¦ Eine Betriebs-LED als Orientierungslicht sowie zur
Anzeige des Programmierzustands  rot, grün oder blau
einstellbar
¦ Helligkeit von Status-LED, Betriebs-LED und
Beschriftungsfeld einstellbar; im Betrieb umschaltbar,
z.B. während der Nachtstunden
¦ Messung der Raumtemperatur
¦ Nebenstelle für Raumtemperaturregler
¦ Sperrfunktion: Sperren oder Funktionsumschaltung
aller oder einzelner Tastenfunktionen
¦ Alarmfunktion, optional mit Quittierung durch
Betätigung mit beliebiger Taste
¦ Energiesparmodus
¦ Baustellenbetrieb möglich ohne Designabdeckung

¦ Integrierter Busankoppler

¦ Anschluss für ein Tastsensor-Erweiterungsmodul
1-4fach

inclusive individuelle Beschriftung

liefern und  montieren, anschließen und funktionsfertig
einschließlich Progammierung in Betrieb nehmen.
Menge: 13,000 Stck

**3.7.80 KNX Sensor-Helligkeit-PIR Mini**
KNX Sensor-Helligkeit-PIR Mini
Präsenzmelder/Deckenwächter Universal
mit integriertem Busankoppler

Bestimmungsgemäßer Gebrauch
¦ Bedarfsgerechtes Steuern von Beleuchtung,
Raumthermostaten und anderen elektrischen Verbrauchern
in Innenräumen
¦ Klemm-Montage in abgehängte Decken
¦ Deckenmontage an festen Decken in Unterputzdose nach
DIN 49073 oder in Aufputz-Gehäuse

Produkteigenschaften
¦ Integrierte Busankopplung
¦ 3 PIR-Sensoren
¦ Erfassungsfeld 360°
¦ Integrierter Helligkeitssensor
¦ Einsatz als Präsenzmelder, Bewegungsmelder, oder für
Meldebetrieb
¦ Ausgangsfunktionen: Schalten, Treppenhausfunktion,
Schalten mit Zwangsstellung, Wertgeber,
Lichtszenennebenstelle, Betriebsmodusvorgabe für
Raumtemperaturregler
¦ Erfassungsbereich erweiterbar durch Parallelschalten
mehrerer Geräte als Haupt- und Nebenstelle
¦ Einsteller zur manuellen Korrektur der
Empfindlichkeit
¦ Status-LED: Blinkt bei Bewegungserfassung; je nach
Programmierung im normalen Betrieb oder nur während des
Gehtest-Betriebs

Präsenzmelderfunktion:
¦ Erfassung kleinster Bewegungen z.B. an einem
Arbeitsplatz zur Erkennung der Anwesenheit von Personen
¦ Einschalten: Bewegungserkennung und
Helligkeitsschwelle unterschritten
¦ Ausschalten: Keine Bewegung im Erfassungsfeld und
Ablauf der Nachlaufzeit, oder Helligkeitsschwelle
überschritten

Bewegungsmelderfunktion:
¦ Erfassung von Bewegungen zur Verkehrswegsicherung in
Gebäuden
¦ Einschalten: Bewegungserkennung und
Helligkeitsschwelle unterschritten
¦ Ausschalten: Keine Bewegung im Erfassungsfeld und
Ablauf der Nachlaufzeit

Nach dem Ansprechen und Einschalten arbeitet die
Bewegungserfassung helligkeitsunabhängig.

Meldebetrieb:
¦ Helligkeitsunabhängige Erfassung von Bewegungen im
Erfassungsfeld
¦ Einschalten: Nach Erkennen einer einstellbaren Anzahl
Bewegungen innerhalb des eingestellten
Überwachungszeitraums
¦ Ausschalten: Keine Personen im Erfassungsfeld und
Ablauf der Nachlaufzeit

Mindestanforderungen Technische Daten
Schutzklasse: III
Umgebungstemperatur: -25 ... +55 °C
Relative Feuchte: 10 ... 100 % (keine Betauung)
Schutzart: IP 44

Bewegungserfassung
Erfassungswinkel: 360°
Reichweite: Ø ca. 12 m (Montagehöhe 3 m)
Helligkeitssensor
Messbereich: 10 ... 2000 lx
Genauigkeit (= 80 lx): ± 10 lx
Genauigkeit (> 80 lx): ± 5 %

Farbe im vorgesehenen Schalterprogramm

liefern und  montieren, anschließen und funktionsfertig
einschließlich Progammierung in Betrieb nehmen.
Menge: 16,000 Stck

**3.7.90 KNX Busankoppler Taster 1-fach**
KNX Busankoppler Taster 1-fach

Tasterstellung od. Mittenstellung nach Anforderung AG
Funktion: Schalten (Tasten), Dimmen
LED: Dauer-AUS/Dauer-EIN
Mit Zug-Einsatz und Abdeckung/Wippe mit Lichtleiter in
Zugtaster zu verwandeln.

Die LED dient zur Orientierungsbeleuchtung (im Sinne
der Arbeitsstättenverordnung) oder zur Statusanzeige,
durch Parameter einstellbar.

Ausführung: 1fach

liefern und  montieren, anschließen und funktionsfertig
einschließlich Progammierung in Betrieb nehmen.
Menge: 28,000 Stck

**3.7.100 KNX Busankoppler Taster 2-fach**
KNX Busankoppler Taster 2-fach

Tasterstellung od. Mittenstellung nach Anforderung AG
Funktion: Schalten (Tasten), Dimmen
LED: Dauer-AUS/Dauer-EIN
Mit Zug-Einsatz und Abdeckung/Wippe mit Lichtleiter in
Zugtaster zu verwandeln.

Die LED dient zur Orientierungsbeleuchtung (im Sinne
der Arbeitsstättenverordnung) oder zur Statusanzeige,
durch Parameter einstellbar.

Ausführung: 2fach

liefern und  montieren, anschließen und funktionsfertig
einschließlich Progammierung in Betrieb nehmen.
Menge: 17,000 Stck

**3.7.110 KNX Tastsensor 1-fach**
KNX Tastsensor 1-fach

KNX Tastsensor-Modul Universal, 1fach
inklusive transparente Abdeckung Rahmen und Tastensatz
in der vorgesehenen Schalterserie
erweiterbar mit einem Tastsensor-Erweiterungsmodul

Bestimmungsgemäßer Gebrauch
¦ Bedienen von Verbrauchern, z.B. Licht ein/aus,
Dimmen, Jalousien auf/ab, Helligkeitswerte,
Temperaturen, Abrufen und Abspeichern von Lichtszenen
etc.
¦ Montage in Gerätedose nach DIN 49073

Produkteigenschaften
¦ Tastsensor-Funktionen Schalten, Dimmen,
Jalousiesteuerung, Wertgeber, Szenenaufruf etc.
¦ Eine oder zwei Funktionen pro Taste
¦ Komplettierung mit Tastensatz
¦ Beleuchtbares Beschriftungsfeld
¦ Eine Status-LED pro Taste  rot, grün oder blau
einstellbar
¦ Eine Betriebs-LED als Orientierungslicht sowie zur
Anzeige des Programmierzustands  rot, grün oder blau
einstellbar
¦ Helligkeit von Status-LED, Betriebs-LED und
Beschriftungsfeld einstellbar; im Betrieb umschaltbar,
z.B. während der Nachtstunden
¦ Messung der Raumtemperatur
¦ Nebenstelle für Raumtemperaturregler
¦ Sperrfunktion: Sperren oder Funktionsumschaltung
aller oder einzelner Tastenfunktionen
¦ Alarmfunktion, optional mit Quittierung durch
Betätigung mit beliebiger Taste
¦ Energiesparmodus
¦ Baustellenbetrieb möglich ohne Designabdeckung

¦ Integrierter Busankoppler

¦ Anschluss für ein Tastsensor-Erweiterungsmodul

Incl. Individuelle Beschriftung

liefern und  montieren, anschließen und funktionsfertig
einschließlich Progammierung in Betrieb nehmen.
Menge: 15,000 Stck

**3.7.120 KNX Tastsensor 2-fach**
KNX Tastsensor 2-fach

KNX Tastsensor-Modul Universal, 2fach
inklusive transparente Abdeckung Rahmen und Tastensatz
in der vorgesehenen Schalterserie
erweiterbar mit einem Tastsensor-Erweiterungsmodul

Bestimmungsgemäßer Gebrauch
¦ Bedienen von Verbrauchern, z.B. Licht ein/aus,
Dimmen, Jalousien auf/ab, Helligkeitswerte,
Temperaturen, Abrufen und Abspeichern von Lichtszenen
etc.
¦ Montage in Gerätedose nach DIN 49073

Produkteigenschaften
¦ Tastsensor-Funktionen Schalten, Dimmen,
Jalousiesteuerung, Wertgeber, Szenenaufruf etc.
¦ Eine oder zwei Funktionen pro Taste
¦ Komplettierung mit Tastensatz
¦ Beleuchtbares Beschriftungsfeld
¦ Eine Status-LED pro Taste  rot, grün oder blau
einstellbar
¦ Eine Betriebs-LED als Orientierungslicht sowie zur
Anzeige des Programmierzustands  rot, grün oder blau
einstellbar
¦ Helligkeit von Status-LED, Betriebs-LED und
Beschriftungsfeld einstellbar; im Betrieb umschaltbar,
z.B. während der Nachtstunden
¦ Messung der Raumtemperatur
¦ Nebenstelle für Raumtemperaturregler
¦ Sperrfunktion: Sperren oder Funktionsumschaltung
aller oder einzelner Tastenfunktionen
¦ Alarmfunktion, optional mit Quittierung durch
Betätigung mit beliebiger Taste
¦ Energiesparmodus
¦ Baustellenbetrieb möglich ohne Designabdeckung

¦ Integrierter Busankoppler

¦ Anschluss für ein Tastsensor-Erweiterungsmodul

Incl. Individuelle Beschriftung

liefern und  montieren, anschließen und funktionsfertig
einschließlich Progammierung in Betrieb nehmen.
Menge: 17,000 Stck

**3.7.130 KNX Helligkeitssensor**
KNX-Helligkeitssensor
Betriebsspannung 24 V DC
Messbereich 0 bis 60.000 Lux, linear

Funktion: Mit den drei Messwertaufnehmern Helligkeits-,
Dämmerungs- und Temperatursensor werden je nach
Sensortyp die klimatischen Daten aufgenommen und in
analoge Spannungssignale (0 ... 10 V) umgewandelt. Zur
Auswertung dieser Signale wird der Analogeingang
benötigt, welcher in Abhängigkeit der analogen Signale
Messwert- oder Befehlstelegramme auf den KNX senden
kann. Die Sensoren sind zur Verhinderung von
Feuchtigkeitsbildung im Gehäuse mit
Druckausgleichselementen (Klimamembran) ausgestattet.
Anschluss: Die Zuleitung wird durch die
PG7-Verschraubung zu den Anschlussklemmen geführt.
Farbe weiß

liefern und  montieren, anschließen und funktionsfertig
einschließlich Progammierung in Betrieb nehmen.
Menge: 8,000 Stck

**3.7.140 KNX- Regensensor**
KNX- Regensensor
Sensor zum Messen von Wetterdaten
Auswertung der Sensorsignale über zusätzliche
Elektronik, z.B. Analogeingang
Erfassung von Niederschlag
Montage im Außenbereich, z.B. an Hauswänden, mit
Montagewinkel

Messung der elektrischen Leitfähigkeit auf der
Sensorfläche
Ausgabe mittels analogem Ausgangssignal: 0 = trocken,
10 V = Regen
Beheizung der Sensorfläche mit separater
Spannungsversorgung

liefern und  montieren, anschließen und funktionsfertig
einschließlich Progammierung in Betrieb nehmen.
Menge: 1,000 Stck

**3.7.150 KNX Temperatursensor**
KNX Temperatursensor
Der Temperatursensor  misst die Temperatur im Außen-
oder Innenbereich.
Ein weiterer externer Temperaturwert kann über den
KNX/EIB-Bus weiterverarbeitet werden.
Dies ermöglicht die Ausgabe eines
Gesamt-Temperaturwertes (z. B. durchschnittliche
Raumtemperatur). Die Anteile der jeweiligen
Temperaturwerte (Mess- und externer Wert) an der
Gesamttemperatur können prozentual eingestellt werden.
Der Temperatursensor stellt vier Grenzwerte zur
Verfügung, die wahlweise per Parameter oder über
Kommunikationsobjekte festgelegt werden. Die
Schaltausgänge der Grenzwerte können bei Bedarf über
Sperrobjekte gesperrt werden. Zusätzlich verfügt der
KNX Temperatursensor über einen integrierten PI-Regler,
mit dem eine einoder zweistufige Heizung und eine
einstufige Kühlung gesteuert werden können. Die
Konfiguration erfolgt mit der KNX-Software

liefern und  montieren, anschließen und funktionsfertig
einschließlich Progammierung in Betrieb nehmen.
Menge: 1,000 Stck

**3.7.160 KNX Windgeschwindigkeitssensor**
KNX Windgeschwindigkeitssensor

Der Windsensor KNX für das KNX-Gebäudebus-System misst
die Windgeschwindigkeit.
Der Windwert kann zur Steuerung grenzwertabhängiger
Schaltausgänge verwendet werden.
Über UND-Logik-Gatter und ODER-Logik-Gatter lassen sich
die Zustände verknüpfen.
Multifunktions-Module verändern Eingangsdaten bei
Bedarf durch Berechnungen, Abfrage einer Bedingung oder
Wandlung des Datenpunkttyps.
Montage im Außenbereich, z.B. an Hauswänden, mit
Montagewinkel

liefern und  montieren, anschließen und funktionsfertig
einschließlich Progammierung in Betrieb nehmen.
Menge: 1,000 Stck

*Hinweis*
KNX-EIB-SYSTEMGERÄTE

**3.7.170 KNX DCF77-Schnittstelle**
KNX DCF77-Schnittstelle
Zeitsynchronisation mit DCF-Antenne für
KNX-Zeitschaltuhren
Um einen guten Empfang zu erzielen, sollte die Antenne
nicht im Keller
oder in der Verteilung montiert werden
Der Anschluss erfolgt durch eine separate 2-adrige,
nicht abgeschirmte
Starkstromleitung (max. 100 m),

Verpolung, Kurzschluss und Unterbrechung der
Antennenleitung werden
jeweils optisch angezeigt

Liefern, montieren und betriebsfertig anschließen,
einschl. aller erforderlichen Systemkomponenten und
Zubehör
Menge: 1,000 Stck

**3.7.180 KNX Spannungsversorgung**
KNX Netzgerät / KNX Spannungsversorgung 640 mA
zwei Ausgänge BUS (verdrosselt) ein Ausgang 30 V DC
(unverdrosselt)
REG-Gehäuse 7 TE

Bestimmungsgemäßer Gebrauch
¦ Versorgung von KNX-Geräten mit Busspannung
¦ Montage auf Hutschiene nach DIN EN 60715 in
Unterverteiler

Produkteigenschaften
¦ Zwei Ausgänge mit integrierter Drossel zur Versorgung
von Buslinien
¦ Ein Ausgang DC 30 V zur Versorgung zusätzlicher
Geräte
¦ Nennstrom beliebig auf Ausgänge aufteilbar
¦ Reset-Schalter für jede Buslinie
¦ Kurzschlussfest
¦ Überspannungsfest

Technische Daten
Nennspannung AC: AC 161 ... 264 V ~, 50/60 Hz
Nennspannung DC: DC 176 ... 270 V
Verlustleistung: max. 5 W (bei Nennbetrieb)
Ausgangsstrom: 640 mA (alle Ausgänge)
Ausgänge BUS (verdrosselt):
Spannung DC 28 ... 31 V SELV
Anschluss KNX-Anschlussklemme
max. Bus-Leitungslänge350 m je verdrosseltem Ausgang
Ausgang DC 30 V (unverdrosselt):
Spannung DC 30 V
Anschluss KNX-Anschlussklemme
Umgebungstemperatur: -5 ... +45 °C

Prüfzeichen: VDE

liefern und  montieren, anschließen und funktionsfertig
einschließlich Progammierung in Betrieb nehmen.
Menge: 2,000 Stck

**3.7.190 KNX IP-Router**
KNX IP-Router /  IP-Schnittstelle
REG-Gehäuse 3 TE

Bestimmungsgemäßer Gebrauch
¦ Betrieb als Datenschnittstelle
¦ Montage auf Hutschiene in Unterverteiler

Produkteigenschaften
¦ LED-Anzeige für KNX-Kommunikation,
Ethernet-Kommunikation und Programmiermodus
¦ Konfiguration über ETS
¦ Max. 4 Verbindungen zu IP-Endgeräten, z.B. zum
gleichzeitigen Visualisieren und Konfigurieren
¦ Versorgung aus Netzwerkleitung, durch separate
Spannungsversorgung oder den Hilfsspannungsausgang der
KNX-Spannungsversorgung
¦ Galvanische Trennung zwischen KNX und IP-Netzwerk
¦ Leistungsaufnahme max. 1 W

liefern und  montieren, anschließen und funktionsfertig
einschließlich Progammierung in Betrieb nehmen.
Menge: 1,000 Stck

**3.7.200 KNX Koppler-Bereich**
KNX Bereichskoppler
REG-Gehäuse 2 TE

Funktion: Der Koppler verbindet datentechnisch zwei
KNX-Linien miteinander und gewährleistet eine
galvanische Trennung zwischen diesen Linien.
Die genaue Funktion des Gerätes wird durch die
Adressierung und die gewählte Applikation festgelegt.

Bereichskoppler BK: Verbindung einer Hauptlinie (HL)
mit einer Bereichslinie (BL) wahlweise mit oder ohne
Filterfunktion. Der Koppler ist logisch der
untergeordneten Linie zugeordnet.

Anschluss: KNX-Anschlussklemme
Montage: Aufschnappen auf Hutschiene
Umgebungstemperatur: -5 ... +45 °C

liefern und  montieren, anschließen und funktionsfertig
einschließlich Progammierung in Betrieb nehmen.
Menge: 4,000 Stck

**3.7.210 KNX Koppler-Linie**
KNX Linienkoppler
REG-Gehäuse 2 TE

Funktion: Der Koppler verbindet datentechnisch zwei
KNX-Linien miteinander und gewährleistet eine
galvanische Trennung zwischen diesen Linien.
Die genaue Funktion des Gerätes wird durch die
Adressierung und die gewählte Applikation festgelegt.
Linienkoppler LK: Verbindung einer Linie mit einer
Hauptlinie (HL) wahlweise mit oder ohne Filterfunktion.
Der Koppler ist logisch der untergeordneten Linie
zugeordnet.

Verstärker V: Aufbereitung und Wiederholung von
Telegrammen auf einer Linie, keine Filterfunktion.
Unterteilung einer Linie in max. 4 unabhängige
Liniensegmente  max. 3 parallelgeschaltete
Linienverstärker pro Linie. Für jedes Liniensegment ist
eine separate Spannungsversorgung (SV) inklusive
Drossel (DR) notwendig.

Technische Daten
Versorgung: 21 ... 32 V DC über die übergeordnete Linie

Anschluss: KNX-Anschlussklemme
Montage: Aufschnappen auf Hutschiene
Umgebungstemperatur: -5 ... +45 °C

liefern und  montieren, anschließen und funktionsfertig
einschließlich Progammierung in Betrieb nehmen.
Menge: 4,000 Stck

**3.7.220 KNX USB-Programmier-Schnittstelle**
USB-Programmier-Schnittstelle, KNX, REG
Datenschnittstelle zum Anschluss eines PC,
beispielsweise zur Parametrierung
und Konfiguration des Bussystems.

Anzahl Module: 2

liefern und  montieren, anschließen und funktionsfertig
einschließlich Progammierung in Betrieb nehmen.
Menge: 1,000 Stck

**3.7.230 KNX Programmierkabel**
KNX Programmierkabel

USB Anschlussleitung 3m

liefern
Menge: 1,000 Stck

**3.7.240 KNX USV**
KNX USV
19" USV Online-Dauerwandler
Mindestanforderungen:
USV-Klassifizierung:
 - Online Dauerwandler (VFI-SS-111) nach IEC 62040-3
 - Ausgangsleistung: 700 VA / 490 W
 - Eingangsspannung: 230 (160-275) VAC, 50/60 Hz
 - Ausgangsspannung: 230 VAC ± 2%, 50/60 Hz ± 0,1%
 - Bypass: automatischer Bypass, manueller Bypass
(optional)
 - Autonomiezeit: 11 Minuten bei Nennlast, erweiterbar
  Batterien: 3 x 12V/7Ah
 - wartungsfreie Blei-Vlies-Akkumulatoren mit fünf
Jahren  Gebrauchsdauererwartung
 - LCD-Display: Anzeige von Betriebsarten und diverser
Statuswerte
 Maße USV: 19" / 2 HE / 465 mm tief
- Schnittstelle: RS 232
 - Relais (optional),
 - Ethernet (optional),
 - USB (optional)
 - incl. Software: LAN-Powershut Shutdown- und
Management-Software für alle aktuellen Betriebssysteme
  (inkl. RS232-Kabel)
- komplett liefern und montieren.

Angebotenes Fabrikat:  '

....................................................'
Angebotener Typ:  '

....................................................'

Fertig montiert und betriebsfertig angeschlossen, incl.
des erforderlichen Klein- und Befestigungsmaterials.
Menge: 1,000 Stck

**3.7.250 KNX Wetterstation einschl. Spgsversorgung**
KNX Wetterstation einschl. Spannungsversorgung

Bestimmungsgemäßer Gebrauch
Messung und Auswertung von Wetterdaten:
Windgeschwindigkeit, Windrichtung, Niederschlag,
Helligkeit, Globalstrahlung, Dämmerung, Temperatur,
relative Luftfeuchte und Luftdruck
Montage im Außenbereich von Gebäuden, vorzugsweise
Dach- und Fassadenbereich

Produkteigenschaften
Integrierter GPS/GLONASS-Empfänger zur automatisierten
Positionsbestimmung
Berechnung weiterer Wetterdaten: Absolute Luftfeuchte,
gefühlte Temperatur, Behaglichkeit
Funktion zur Beschattungssteuerung
Integrierte KNX-Busankopplung
Messwerterfassung und Grenzwertüberwachung
Software-Logikmodule zur Verknüpfung von Ereignissen
Integrierte Heizung

Mindestanforderungen Technische Daten
Versorgung
Nennspannung: AC 24 V SELV (± 10 %)  DC 21 ... 32 V
SELV
Stromaufnahme: 100 ... 400 mA (witterungsabhängig)
Schutzklasse: III
Anzahl Wetterstationen: max. 3 (pro Linie)

Umgebungstemperatur: -30 ... +60 °C

Sensoren siehe sep. Beschreibung.

liefern und  montieren, anschließen und funktionsfertig
einschließlich Progammierung in Betrieb nehmen.
Menge: 1,000 Stck

**3.7.260 EIB-Überspannungsschutz**
EIB-Überspannungsschutz für
den Überspannungsfeinschutz von Busgeräten, zum
Einstecken in ein Busgerät anstelle einer Busklemme
oder zum direkten Anschluss an eine Busklemme, zur
Überspannungsableitung durch Anschluss des herausgeführten grünen Erdungsleiters am nächsten
Erdungspunkt,
mit 2 Steckbuchsen (1mm Durchmesser) zum Einstecken in
Busgeräte, mit 2 eindrähtigen Adern (0,8 mm
Durchmesser) zum Anschluss an die Busklemme, mit 1
eindrähtigen Ader (0,75 qmm) zur
Überspannungsableitung, Bemessungsspannung DC 24 V,
Bemessungsstrom 6 A, Bemessungsableitstoßstrom 5 kA,
Schutzpegel 350 V,
Liefern, montieren und anschließen
Menge: 1,000 Stck

**3.7.270 DALI Schnittstellen-Umsetzer**
EIB / DALI Schnittstellen-Umsetzer

zur Kommunikation über  EIB mit digitalen
Vorschaltgeräten, die eine DALI-Schnittstelle besitzen,

mit DALI- Ausgang nach IEC 60929, potentialfrei, max.
Spannung 16V, kurzschlussfest,
an den bis zu 64 DALI-EVG anschließbar sind, je nach
Applikationsprogramm mit datentechnischer Aufteilung
der DALI-EVG auf 16 Kanäle (Gruppen), die
ausschließlich gruppenweise geschaltet und gedimmt
werden können und als Gruppe einen Leuchtmittelausfall
melden oder mit zusätzlicher individueller Ansteuerung
(Schalten und Dimmwert-Setzen) jedes DALI-EVG und
zugehöriger individueller Leuchtmittelausfall-Meldung,
mit integrierter Szenensteuerung für bis zu 16 Szenen,
mit Zuordnung der DALI-EVG zu den einzelnen Kanälen und
mit Testmöglichkeit der Kanäle und Szenen mittels der
ETS bei der Inbetriebnahme des Gateway, mit
Spannungsversorgung des DALI- Ausgangs über ein
integriertes Netzgerät für eine Eingangsspannung von
AC/DC 110 - 240V, mit Spannungsversorgung der
Gateway-Elektronik über die Busspannung, mit
integriertem Busankoppler, Busanschluss über Busklemme,
als Einbaugerät

liefern und  montieren, anschließen und funktionsfertig
einschließlich Progammierung in Betrieb nehmen.
Menge: 1,000 Stck

*Hinweis*
KNX-EIB-Sonstiges

**3.7.280 YCYM 2x2x0,8mm (EIB)**
YCYM  2x2x0,8mm (EIB)
Buskabel / farbig
in gemischter Verlegung Rinne / Kanal
Menge: 950,000 m

**3.7.290 Inbetriebnahme und Funktionsprüfung**
Inbetriebnahme und Funktionsprüfung Inbetriebnahme und
Funktionsprüfung der gesamten EIB-Steuerungen mit allen
eingebauten EIB-Komponenten, Einbindung von EIB-
Komponenten von Fremdgewerken, einschließlich
Probebetrieb, integrierte Tests, Dokumentation, wie
allgemein beschrieben, geprüfte und betriebsfertige
Übergabe des gesamten Systems, Abnahme und ggf.
Nachabnahmeprüfung.
Menge: 1,000 Psch

**3.7.300 Regiearbeiten Systemtechniker**
Für Abstimmungs- und Anpassungsarbeiten, Provisorien
und Umbauten Sonderleistungen erforderlich.
Zur Koordination und Durchführung dieser Maßnahmen sind
die aufgeführten Regiestunden vorgesehen

Vor Beginn der Montage sind mit der zuständigen
Bauleitung alle Arbeiten in einzelnen Abschnitten
durchzusprechen. Die geplante Montagesituation ist zu
erläutern.
Mit der Montage darf erst nach Ausdrücklicher Freigabe
der Bauleitung begonnen werden.

WICHTIG:
Vor Ausführung von Taglohnarbeiten ist der zuständige
Bauleiter schriftlich darüber zu informieren, welche
Arbeiten als Taglohnarbeiten ausgeführt werden sollen.
Dabei ist der in etwa anfallende Zeitaufwand sowie die
dafür eingesetzten Monteure zu benennen.
Sämtliche Taglohnarbeiten dürfen nur nach Zustimmung
oder Anordnung der Bauleitung vorgenommen werden.
Nicht genehmigte, aber ausgeführte Stunden gelten als
nicht gearbeitet und werden nicht vergütet.

Bei Prüfung von Abschlagsrechnungen und der
Schlußrechnung werden nur Taglohnstunden anerkannt,
die auf von der Bauleitung unterschriebenen
Rapportzetteln aufgeführt sind.

Für die vom Auftragnehmer eingesetzten Arbeitskräfte
wie Meister, Obermonteure, Monteure, Hilfsmonteure und
Helfer ist ein durchschnittlicher Stundensatz zu
kalkulieren und anzubieten. Es sind die gesetzlichen
Tariflöhne einzusetzen

Die gesamte Abrechnung der Regiestunden wird mit diesem
Verrechnungssatz vergütet. Sämtliche Auslösungen wie
Kilometergeld, KFZ-Pauschalen, Zuschläge für
Überstunden, Fachbauleiterpauschalen, usw. sind in
diesem Stundensatz enthalten.

Die für die Leistung aufzuwendenden Materialien werden
aufgemessen.
Hilfsstoffe sowie für die Arbeiten erforderlichen
Geräte mitsamt Ersatzmaterial ( Bohrer, Fräsen,
Trennscheiben etc ) werden nicht besonders vergütet.

Regiearbeiten Systemtechniker:
Menge: 15,000 Std

#### Abschnitt 3.8 FLUCHTTÜRSTEUERUNG

*Hinweis*
HINWEISTEXT

Sicherheitshinweise
Das Rettungswegsystem darf an Rauchschutztüren und
Feuerschutztüren nur dann angebracht werden, wenn die
Verwendbarkeitsnachweise für diese Türen dies vorsehen
und deren Maßgaben beachtet werden (EltVTR) Die
Montage, Verkabelung und Inbetriebnahme darf nur durch
geschulte Sachkundige erfolgen.

**3.8.10 Türzentrale mit Netzteil**
Türzentrale mit Netzteil

Ausstattung ( Richtlinie für Angebot ) :
Integrierte, beleuchtete Nottaste,
integrierte 3 LED-Anzeigen für die Türzustände
- Tür verriegelt, entriegelt, kurzzeitentriegelt
- Tür offen / geschlossen
- Alarm sowie Voralarm,
integrierter Schlüsseltaster für
- Entriegeln
- Kurzzeitentriegeln
- Verriegeln
- Alarmrücksetzung
integrierter, differenzierter akustischer Alarm zur
Anzeige des Voralarms oder der Betätigung des
Nottasters,
integrierter Sabotageschutz,
Automatische Speicherung und Aktivierung des
Betriebszustandes vor und nach Netzausfällen,
Automatische Wiederverriegelung, Nachtriggern wählbar
in Verbindung mit Kurzzeitentriegelung,
einfache Einstellung der Dauer für Kurzzeitfreigabe,
Voralarm und Alarm sowie Parametrierung Summer ein/aus
und Nachtriggern ein/aus mittels integriertem
Schlüsseltaster.
Anschlüsse:
Eingang für Notentriegelung durch eine GMA-Anlage,
Eingang für Zugangskontrollsystem und Zeitschaltuhr,
Ausgang für optische/akustische Alarmanzeige,
Alarmweitermeldung.
Netzspannung 230 V AC, Betriebsspannung 24 V DC

Türzentrale
( X ) Aufputzmontage
(  ) Unterputzmontage

( X ) mit Netzteil 230VAC/24VDC

Verwendung für Türen:
( X ) einflügelig
(  ) zweiflügelig

Liefern, montieren und betriebsfertig anschließen
einschl. Klein-, Befestigungsmaterial und sonst.
Systemzubehör.
Menge: 1,000 Stck

**3.8.20 Fluchttüröffner**
Fluchttüröffner
nach dem Ruhestromprinzip 24 V DC, gewährleistet bei
Stromabschaltung auch bei hohem Türgegendruck eine
sichere Entriegelung der Tür.
Mit integriertem Rückmeldekontakt zur Überwachung des
Tür- und des Verriegelungszustandes.
Druckfestigkeit gegen Aufbruchversuche ca. 7500 N,
Betriebsspannung 24 V DC,
Stromaufnahme ca. 160 mA

Mit ( X ) oder ohne (  ) Einsteck-Fallenschloss,
mit einstellbarer Falle, als Gegenstück zum
Fluchttüröffner

Hinweis:
Der Fluchttüröffner wird in der Regel zusätzlich,
abgesetzt zum vorhandenen Panikschloss montiert.

Die genaue Ausführung mit dem Türhersteller ( bzw. der
beauftragten Metallbaufirma )abstimmen,
Fluchttüröffner einschl. aller erforderlichen
Systemkomponenten liefern,
zur Montage an Türbauer übergeben, nach Türeinbau
betriebsfertig anschließen einschl. Klein-,
Befestigungsmaterial und sonst. Systemzubehör.
Menge: 1,000 Stck

**3.8.30 Haltemagnet**
Haltemagnet mit Gegenplatte zur magnetischen
Verriegelung von Fluchttüren.
Druckfestigkeit gegen Aufbruchversuche ca. 5000 N,
mit integriertem Hall-Sensor zur Überwachung und
Bicolor-LED zur Anzeige des Türzustandes.
Nennbetriebsspannung 24 V DC,
Stromaufnahme ca. 250 mA,
Ausführung: silberfarbig

Hinweis:
Der Haltemagnet wird in der Regel zusätzlich, abgesetzt
zum vorhandenen Panikschloss montiert.

Die genaue Ausführung mit dem Türhersteller ( bzw. der
beauftragten Metallbaufirma )abstimmen,
Fluchttüröffner einschl. aller erforderlichen
Systemkomponenten liefern,
zur Montage an Türbauer übergeben, nach Türeinbau
betriebsfertig anschließen einschl. Klein-,
Befestigungsmaterial und sonst. Systemzubehör.
Menge: 1,000 Stck

**3.8.40 Montage, Inbetriebnahme**
Montage, Inbetriebnahme und sachkundige Abnahme der
beschriebenen Anlage mit Einweisung und Übergabe des
Prüfbuchs.
Menge: 1,000 psch

#### Abschnitt 3.9 MEDIENTECHNIK

*Hinweis*
Hinweistext Medientechnik
Es ist derzeit geplant hinter den bestehenden (Kreide)
Tafeln Monitore anzubringen und diese über ein Lehrer
Laptop anzuschließen. Die dafür erforderlichen
Verbindungsleitungen ( Tafel zum Lehrerpult ) werden
als
Kat-7 Leitungen vorgesehen da HDMI und USB auf die
Länge und mit Steckverbindungen nicht zuverlässig
funktionieren. Die Signale werden bei Bedarf mittels
aktiven Extendern umgesetzt. Alternativ könnten jedoch
auch Systeme wie Airserver o.ä. zum Einsatz kommen.
Die Anbindung der Lehrerpulte erfolgt über mobile
Schleppketten ab Anschlußpunkt ( Senkrechter
Brüstungskanal neben der Tafel )
Feststehende Pulte sind nicht vorgesehen.

Im Zuge der Ausbaumaßnahmen ist in einem Klassenzimmer
( nach Wahl des AN ) eine Mustermontage der
Medienanbindung auszuführen und diese einem
Probebetrieb mit Einbindung der Schule zu unterziehen.
Erkenntnisse aus dem techn. Aufbau ( Fehler; Störungen;
Anregungen der Nutzer ) sind in die weiteren
Arbeitsmaßnahmen zu integrieren und so umzusetzen dass
eine ganzheitlich sicher funktionierende Lösung
entsteht.

**3.9.10 Regiearbeiten**
Für die im vorstehenden Hinweistext beschriebenen
Koordinierungsarbeiten der Medienanschlüsse
werden Regiearbeiten angesetzt

Für die vom Auftragnehmer eingesetzten Arbeitskräfte
wie Obermonteure und Systemtechniker ist ein
durchschnittlicher Stundensatz zu kalkulieren und
anzubieten. Es sind die gesetzlichen Tariflöhne
einzusetzen

Die gesamte Abrechnung der Regiestunden wird mit diesem
Verrechnungssatz vergütet. Sämtliche Auslösungen wie
Kilometergeld, KFZ-Pauschalen, Zuschläge für
Überstunden, Fachbauleiterpauschalen, usw. sind in
diesem Stundensatz enthalten.

Es werden veranschlagt:
Menge: 16,000 Std

**3.9.30 Kabelschlange**
Trittfeste Bodenschlange
Flexibles Kabelführungssystem für die horizontale und
vertikale Kabelführung
Kurzzeitbelastungen bis min.120 kg auf 5 Kettengliedern
bei 20° Raumtemperatur
Zusammensteckbar,  mit System ausgestattet, wodurch Sie
Kabel wie bei einem Reißverschluss
eingefädeln werden können.
Fassungsvermögen mind. 20 Kabel
Gesamt Länge ( zusammengesteckt ) ca. 3m
Maße: ca. 90 x 25 mm
Farbe: transparent, grau oder schwarz

Einseitig fest mit geeignetem Befestigungsmaterial an
der Wand verdübelt
Menge: 5,000 Stck

**3.9.40 Netzwerk Anschlusskabel hochflexibel**
RJ 45 Netzwerk Anschlusskabel CAT 6a U/FTP
Farbe: grau
Hochflexibel
mit Rastnasenschutz
flammwidrig
Länge 5m

liefern und in Kabelschlange verlegen.
Menge: 30,000 Stck

**3.9.50 Schuko- Verlängerungskabel**
Kunststoff-Verlängerungskabel mit Flachstecker
5m H05VV-F3G1,5 weiss
Für den Einsatz Innen, IP 20
Mit Schutzkontakt-Flachstecker und -Kupplung
Mit Kinderschutz

liefern und in Kabelschlange verlegen.
Menge: 5,000 Stck

**3.9.60 HDMI HighSpeed Kabel Aktiv / 2m**
HDMI High-Speed mit Ethernet Kabel, unterstützt HDMI
2.0a 18 Gbit/s und Auflösungen bis 4K/60 Hz (2160p),
unterstützt HDMI Ethernet Audio Control (HEAC), 3D, ARC
und CEC, zweiter Repeater ins Kabel integriert (daraus
resultiert eine Verdickung von 95x26 mm (L x Ø)),
3-fach Schirmung, vergoldete Kontakte,
Leiterquerschnitt: AWG26, kein Netzteil nötig,
Spannungsversorgung über HDMI Quelle, Außenmantel: PVC,
schwarz. Bitte den Richtungsbezug beim Verlegen
beachten!

Ausführung Anschluss 1: Stecker
Steckverbindertyp Anschluss 1: HDMI
Ausführung Anschluss 2: Stecker
Steckverbindertyp Anschluss 2: HDMI
Länge: 2m
Anzahl der Pole Anschluss 1: 19
Anzahl der Pole Anschluss 2: 19

Liefern und betriebsfertig montieren
Menge: 10,000 Stck

**3.9.70 USB 2.0 Extender**
USB 2.0 Extender bestehend aus einer Sende- und einer
Empfangseinheit.
Die beiden Geräte werden jeweils mit den USB 2.0 Port
angeschlossen und mittels einem handelsüblichen
Patchkabel (nicht Bestandteil dieser Leistungsposition
) miteinander verbunden. Die maximale Länge des
Patchkabels beträgt 50 m. Der LogiLink USB 2.0 Extender
benötigt keine Treiberinstallation.

  USB 2.0 Verlängerungskabel
  Anschluss 1: USB (Typ A) Stecker
  Anschluss 2: USB (Typ A) Buchse
  Max. Übertragungsrate: 480 MBit/s
  Erweiterung bis zu 50 m
  Verlängerung über RJ45 Patchkabel
  Unterstützt Power over Ethernet: 5V/150 mA für
USB-Geräte
  Keine Treiber erforderlich

Liefern und betreibsfertig montieren
Menge: 5,000 Stck

**3.9.80 Gigabit LAN Netzwerkkabel RJ45 / 15m**
CAT.6 Ethernet Gigabit LAN Netzwerkkabel RJ45-10 100
1000Mbit s - Patchkabel - UTP - kompatibel zu CAT.5
CAT.5e CAT.7 - Switch Router Modem Patchpannel Access
Point Patchfelder - schwarz

Länge: 15m

liefern und betreibsfertig montieren
Menge: 10,000 Stck

**3.9.90 HDMI-V10 HDMI Extender**
Professional HDMI-V10 HDMI Extender (Verlängerung) über
Netzwerkkabel RJ45 50m

Technische Daten
Kategorie:  Extender (Verlängerung)
Übertragungsart:  über Netzwerkkabel RJ45
Schnittstellen (Eingang):  HDMI
Schnittstellen (Ausgang):  HDMI
Reichweite (max.):  50 m
Farbe:  Schwarz
Gewicht:  130 g
Breite:  68 mm
Höhe:  17 mm
Auflösung (max.):  1920 x 1080 Pixel
Länge (Tiefe):  80 mm
Produkt-Art:  Extender (Verlängerung)

Liefern und betriebsfertig montieren
Menge: 5,000 Stck

**3.9.100 Multimedia-Anschlusssystem HDMI / USB 2.0**
Multimedia-Anschlusssystem
HDMI / USB 2.0
Thermoplast (bruchsicher) hochglänzend
(kpl. mit Tragring, Schraubbefestigung)
Aufgrund unterschiedlicher Steckerbauformen der
vorkonfektionierten Leitungen ist die Montage in
Geräte-Verbindungsdosen nicht gewährleistet. Für
ausreichend Bauraum sorgen und Biegeradien beachten.
Technische Daten HDMI
Standard: HDMI 2.0a
Videoformate: 4K @ 50/60 Hz, Full HD @ 48 Hz 3D, HDR
Video
Durchgangsbuchse: HDMIT Typ A, 180°
Kontaktmaterial: vergoldet
Einbautiefe: 25 mm
Umgebungstemperatur: -5 ... +45 °C
Montagehinweis: Aufgrund unterschiedlicher
Steckerbauformen der vorkonfektionierten Leitungen ist
die Montage in Geräte-Verbindungsdosen nicht
gewährleistet. Für ausreichend Bauraum sorgen und
Biegeradien beachten.
Technische Daten USB 2.0
Standard: 2.0 High Speed
Durchgangsbuchse: Type A, 180°
Einbautiefe: 28 mm
Umgebungstemperatur: -5 ... +45 °C
Montagehinweis: Aufgrund unterschiedlicher
Steckerbauformen der vorkonfektionierten Leitungen ist
die Montage in Geräte-Verbindungsdosen nicht
gewährleistet. Für ausreichend Bauraum sorgen und
Biegeradien beachten.
Material: Thermoplast
Farbe: alpinweiß

Liefern, anschließen und einbauen
Abdeckplatten und Rahmen sind in die Angebotspreise mit
einzukalkulieren.
Menge: 10,000 Stck

**3.9.110 Anschluss Modul HDMI**
Anschluss Modul HDMI,  für Zentralscheibe TAE 3-fach,
hfr
Montagerahmen inkl. Anschlusskabel HDMI 1.4, 0,2 m
Kabelpeitsche, Buchse/Buchse Ausführung. Zum
Einbau in anreihbare Gerätedosen für Brüstungskanäle,
mit reduzierter Einbautiefe zum bündigen
Abschluß mit der Verschlußkontur des Brüstungskanals.
Zur Verwendung mit Zentralscheiben mit
Ausschnitt für 3-fach TAE Steckdosen mit Maß 55 x 55
mm.

Liefern, anschließen und einbauen
Abdeckplatten und Rahmen sind in die Angebotspreise mit
einzukalkulieren.
Menge: 10,000 Stck

#### Abschnitt 3.10 SPRECHANLAGE / ZUTRITT

*Hinweis*
Hinweistext Vorrüstung Zutrittskontrolle / Sprechstelle

Das Gebäude benötigt derzeit keine Sprech-Anlagen oder
kabelgebundene automatische Türüberwachungs- und
Schließsysteme.
Es werden jedoch neben der Eingangstür UP-Dosen mit
Anschlußleitungen ( Kat7 ) vorgesehen, die eine
spätere Nachrüstung mit solchen Systemen ermöglichen.
Die Dosen werden mit Blindmodulen im vorgesehenenen
Schalterprogramm verschlossen.
Die Anschlußleitungen werden mit Reservelängen auf der
Kabeltrasse über dem Datenverteiler vorgehalten und
beschriftet.

**3.10.10 4 Pair category 7**
4 Pair category 7 screened twisted pair cable, 600 MHZ

halogenfrei 4 x 2 x AWG 23/1

liefern und teilweise auf bauseits verlegten bzw.
montierten Kabelpritschen, in den Kanälen des
Unterflursystems, in PVC-Kanälen, auf Steigetrassen,
in Zwischendecken usw. betriebsfertig verlegen,
Menge: 120,000 m

**3.10.20 FFKu-EL-F20BG / EN 20 / UP**
Flexibles Kunststoffrohr, leichte Ausführung, mit
Zugdraht versehen,
FFKu-EL-F20BG / EN 20
einschl. Stemmarbeiten in Mauerwerk od. Beton, fertig
verlegt.
Menge: 6,000 m

**3.10.30 Blindmodul UP**
Blindabdeckung mit Rahmen und Trag- und Dichtring,
im vorgesehenen Schalterprogramm
UP montiert und angeschlossen, einschließlich
Stemmarbeiten und UP Dose
Menge: 2,000 Stck

### Bereich 4 WARTUNG

#### Abschnitt 4.1 WARTUNG

*Hinweis*
Hinweis Wartungsarbeiten:

Für alle sicherheitsrelevanten Anlagen, wie
Verteilungen, Sicherheitsbeleuchtung, Brandmeldeanlage,

Sprachalarmierung, usw. ist für die Dauer der
Gewährleistung die Wartung durchzuführen.
Die Wartungs-Angebote sind für die gesetzlich
vorgeschriebenen Wartungsintervalle der verschiedenen
Anlagen zu kalkulieren.
Sind keine gesetzlichen Vorschriften vorhanden ist eine
zwejährige Wartung anzubieten.
Die Gesamtsumme der Wartungen ist auf eine jährliche
Durchschnittssumme zu kalkulieren und in
nachfolgenden Positionen einzutragen.

Die angebotene Gesamtsumme der Wartung wird bei der
Angebotsprüfung berücksichtigt.
Bei fehlenden Angaben kann das Angebot nicht gewertet
werden !

Die angebotenen Wartungsleistungen werden vom
Auftraggeber zu einem späteren Zeitpunkt
mit einem separaten Wartungsauftrag beauftragt.

**4.1.10 Wartung Verteilereinrichtungen**
Wartung Verteilereinrichtungen ( E-Check )
Kosten für alle im Leistungsbeschrieb enthaltenen
Anlagenteile die einer vorgeschreibenen
Wartung unterliegen ( Haupt und Unterverteilungen )

Angebotenes Wartungsintervall  '

....................................................'

In dieser Position ist als Einheitspreis die
durchschittlich kalkulierten Wartungskosten für 1.Jahr
einzukalkulieren.
Menge: 4,000 Jahr

**4.1.20 Wartung Sicherheitsbeleuchtung**
Wartung Sicherheitsbeleuchtung
Kosten für alle im Leistungsbeschrieb enthaltenen
Anlagenteile die einer vorgeschreibenen
Wartung unterliegen.

Wartungsintervall nach gesetzlichen Vorschriften

In dieser Position ist als Einheitspreis die
durchschittlich kalkulierten Wartungskosten für 1.Jahr
einzukalkulieren.
Menge: 4,000 Jahr

**4.1.30 Wartung Brandwarnanlage**
Wartung Brandwarnanlage
Kosten für alle im Leistungsbeschrieb enthaltenen
Anlagenteile die einer vorgeschreibenen
Wartung unterliegen.

Wartungsintervall nach gesetzlichen Vorschriften

In dieser Position ist als Einheitspreis die
durchschittlich kalkulierten Wartungskosten für 1.Jahr
einzukalkulieren.
Menge: 4,000 Jahr

**4.1.40 Wartung Blitzschutzanlage**
Wartung Blitzschutzanlage
Kosten für alle im Leistungsbeschrieb enthaltenen
Anlagenteile die einer vorgeschreibenen
Wartung unterliegen ( Äußerer und Innerer Blitzschutz )

Angebotenes Wartungsintervall  '

....................................................'

In dieser Position ist als Einheitspreis die
durchschittlich kalkulierten Wartungskosten für 1.Jahr
einzukalkulieren.
Menge: 4,000 Jahr

**4.1.50 Wartung Sprachalarmierungsanlage**
Wartung Sprachalarmierungsanlage
Kosten für alle im Leistungsbeschrieb enthaltenen
Anlagenteile die einer vorgeschreibenen
Wartung unterliegen.

Wartungsintervall nach gesetzlichen Vorschriften

In dieser Position ist als Einheitspreis die
durchschittlich kalkulierten Wartungskosten für 1.Jahr
einzukalkulieren.
Menge: 4,000 Jahr

USt %: 19,00
